# Kita Abenteuerland Maikammer
Angebotsaufforderung (GAEB DA XML 3.3, DA83)
Währung: EUR
Erstellt mit: CaliforniaX by G&W Software AG, CaliforniaX V25.2.08, 24.06.2026

## Elektrotechnische Anlagen
Datum: 24.06.2026

*Hinweis: Zusätzliche Technische Vertragsbedingungen (Elektro)*
Zusätzliche Technische Vertragsbedingungen (ZTV)

1. Elektrotechnische Anlagen
Grundlage für die Ausführung der Arbeiten ist gem. VOB/Teil C DIN 18 382 "Elektro-, Sicherheits- und Informationstechnische Anlagen" sowie die entsprechenden Vorschriften gemäß  VDE, den Technischen Anschlussbedingungen des EVU, den Technischen Vorschriften des Verbandes der
Sachversicherer, der Leitungsanlagen-Richtlinie (LAR) sowie DIN-Vorschriften,
etc.

Grundsätzlich gelten die zur Zeit gültigen Normen und Vorschriften, sowie die entsprechenden Herstellerrichtlinien.

Es wird darauf hingewiesen, dass die Montage und die Inbetriebnahme nicht
in einem Zuge erfolgen können. Baustellenunterbrechungen und der damit eventuelle Abzug des Montagepersonals sind daher möglich und werden nicht zusätzlich vergütet.
Der Auftragnehmer hat jedoch dafür Sorge zu tragen, dass die einzelnen Arbeiten sofort nach Aufforderung durch die Bauleitung durchgeführt werden.

Anlagenteile, die mit dem Baukörper in Berührung kommen, dürfen nicht anfällig
hinsichtlich darin vorkommender aggressiver Stoffe sein. Umgekehrt dürfen die eingebauten Anlagenteile keine schadhaften Einwirkungen auf den Baukörper haben.

Für Wartungs- und Revisionszwecke müssen die Einbauteile und Einrichtungen
leicht zugänglich und übersichtlich angeordnet sein.

Alle Leistungen sind einschl. Lieferung und betriebsfertiger Montage anzubieten.
Geräte mit Elektroanschluss sind einschl. betriebsbereitem Verklemmen einzubauen. Die auszuführenden Arbeiten umfassen die vollständige und betriebsfertige Herstellung der gesamten Elektroanlagen einschließlich aller Nebenarbeiten und Nebenleistungen.

Abkürzungen:
AN Auftragnehmer
AG Auftraggeber
FBL Fachbauleitung
OÜ Objektüberwachung
LV Leistungsverzeichnis
EP Einheitspreis

Die gesamten Elektroanlagen inkl. Zubehör sind gemäß

- allen behördlichen Vorschriften und Auflagen
- den letztgültigen elektrotechnischen Vorschriften
- den einschlägigen EN-, DIN- Normen  und VDE in der letztgültigen Fassung
- Technischen Anschlussbedingungen des zuständigen EVU's
- in Abstimmung und unter Berücksichtigung der Vorschriften und Auflagen der
  Brandsschutzbehörde, Arbeitsschutzes und Gewerbeaufsichtsamt
- sowie den allgemein anerkannten Regeln der Technik zu liefern und auszuführen.

2. Brandabschottungen
Bei Durchgängen von Kabeln oder Leitungen durch feuergeschützte Bauteile, wie beispielsweise Wände, Schachtwände oder Decken, sind zugelassene Brandabschottungen F90, mit bauaufsichtlichem Prüfzeugnis, einzusetzen.
Brandschutzanforderungen an Bauteildurchführungen nach der MLAR 2021
sind einzuhalten.

3. Maßangaben
Die in den Ausschreibungsunterlagen angegebenen Maße sind unverbindlich. Alle Maßangaben sind vor Ort zu prüfen. Abweichungen sind dem Auftraggeber und der Bauleitung zu melden und in der Ausführung zu berücksichtigen.

4. Gerüste und Hebebühnen
Es wird ausdrücklich darauf hingewiesen, dass die Montagegerüste und Hebebühnen den Vorschriften der Berufsgenossenschaft entsprechen müssen. Es dürfen nur Hebebühnen und Gerüste mit Gummirollen verwendet werden. Bei
Beschädigungen durch andere Rollen, wird der AN zur Verantwortung gezogen.

Für die Aufstellung und Genehmigung der Gerüste hat der AN zu sorgen sowie die Kosten für Gerüste bis 3 m hierfür zu tragen. Für Gerüste über 3 m befinden sich Positionen im LV. Eventuell erforderliche statische Nachweise sind durch den AN zu erbringen. Die Mitbenützung aller Gerüste (unabhängig von der Höhe) sind anderen Firmen kostenlos zu gestatten. Sämtliche Gerüste, Abschrankungen, Geländer etc. sind nach den einschlägigen Sicherheitsbestimmungen zu erstellen. Alle Gerüste, die für die Erstellung der im LV beschriebenen Arbeiten notwendig sind, gelten als Nebenleistung, unabhängig von den Gebäude- und Raumhöhen.Notwendige Arbeits- und Schutzgerüste, Geländer und Abhängevorrichtungen sind nach den einschlägigen behördlichen Bestimmungen zu errichten. Die Kosten hierfür sind in die Einheitspreise einzurechnen. Für auf Erdreich eingesetzte Fahrgerüste wird eine ebene Fläche in Form einer Grobplanie zur Verfügung gestellt. Werden Hebewerkzeuge, Bühnen, Hebebühnen, etc. auf fertigen Oberflächen verwendet, so ist die Art der Bereifung bzw. sonstige Schutzmaßnahmen (ev. Auslegen von Schutzmatten) zu berücksichtigen und einzurechnen. Eine Abstimmung mit der Objektüberwachung muss erfolgen.

5. Schäden
Alle durch den AN im Zuge der Arbeiten vor Ort verursachten Schäden sind innerhalb einer angemessenen Frist ordnungsgemäß und kostenlos zu beseitigen.

6. Bauschutt
Vom AG werden keine Bauschuttcontainer gestellt. Die Beseitigung des Bauschutts ist Sache des AN und in die Einheitspreise einzukalkulieren. Der anfallende Abfall und Bauschutt ist täglich zu entfernen. Sollte die Beseitigung nicht funktionieren, behält sich die Bauleitung vor, nach einmaliger Anmahnung und Fristsetzung, eine Fremdfirma mit der Beseitigung zu beauftragen und die Kosten zu Lasten des AN zu verrechnen.

Für die ordnungsgemäße Entsorgung der durch die Baumaßnahmen entstehenden Abfälle des AN gilt das Abfallwirtschaftsgesetz (AWG) mit den dazugehörigen Verordnungen (Bauschuttverordnung, Mülltrennungs-, Verpackungsrücknahmeverordnung). Für Sondermüll ist in jedem Fall der AN direkt verantwortlich. Die ordnungsgemäße Entsorgung ist gegebenenfalls der OÜ schriftlich nachzuweisen.

7. Bemusterung
Sämtliche einzubauende Materialien sind vor Bestellung unaufgefordert dem Bauherrn bzw. dessen Bevollmächtigten zur Bemusterung vorzulegen soweit
es das übliche Maß nicht übersteigt.

Die Vorlage der Muster und der technischen Unterlagen (Prospekte, Arbeitsblätter, Prüfberichte, Leistungsdiagramme udgl.) hat so rechtzeitig zu erfolgen, dass der geplante Terminablauf gewährleistet ist. Werden andere als die ausgeschriebenen bzw. angegebenen Typen verwendet, so müssen diese technisch, optisch und formal gleichwertig den ausgeschriebenen sein.

Für Installationsmaterialien wie Leuchten, Trassen, Befestigungsmaterial, Doppelboden usw. müssen Muster vorgelegt werden. Hier ist eine Bemusterung über Datenblätter nicht möglich. Der Bemuterungstermin und Bemusterungsraum wird von dem Auftraggeber bzw. der Bauleitung festgelegt und vorgegeben. Zu diesen Termin sind alle Muster vorzulegen.

Es dürfen nur Materialien verwendet werden, die den Freigabevermerk des AG bzw. dessen Bevollmächtigten haben.

8. Baubesprechungen
Der AN ist verpflichtet an den regelmäßigen Baubesprechungen mit einem kompetenten und entscheidungsberechtigten Mitarbeiter teilzunehmen.
Die Baustellentermine werden gemeinsam festgelegt und werden voraussichtlich 1 x wöchentlich stattfinden. Diese Leistung ist im Angebot einzukalkulieren. Eine zusätzliche Vergütung dafür erfolgt nicht.

9. Fabrikate
Fabrikate, die in der Leistungsbeschreibung vorgegeben sind, hat der AN anzubieten. Sind die Fabrikate mit der Anmerkung "oder gleichwertig" versehen, kann ein anderes gleichwertiges Fabrikat angeboten werden. Dieses muss jedoch bekannt gegeben werden. Ohne Benennung der Alternative geht der AG davon aus, dass das ausgeschriebene Fabrikat angeboten wurde.

Über die Gleichwertigkeit entscheidet alleine der AG.
Dem Bieter wird es freigestellt, andere Fabrikate in einem Alternativangebot gleicher Gliederung und Positionsbezeichnung gesondert dem Hauptangebot beizulegen.

10. Baustelleneinrichtung
Die Baustelle ist gemäß den geltenden Vorschriften zur Verhütung von Un-
fällen einzurichten, zu sichern und zu betreiben. Die Verantwortung für die Einhaltung dieser Vorschriften trägt der AN. Nach den Erfordernissen des Bauablaufes sind in Abstimmung mit der Objektüberwachung die Lagerplätze auf
eigene Kosten zu räumen. Die Einrichtung der Baustelle, die Beistellung der
erforderlichen  Container, Geräte, Werkzeuge und Baumaschinen sowie aller Gerüste ist Sache des AN. Die Aufstellung des Baucontainers ist mit der Objektüberwachung abzustimmen.  Sollte eine Umsetzung von Containern erforderlich sein, so ist dies durch den AN auf eigene Kosten durchzuführen. Jeder AN erhält die Möglichkeit sich an einem örtlich fixierten Stromanschluss (unentgeltlich), der von allen Firmen ebenso benützt wird, anzuschliessen. Dies beinhaltet nur den Anschluss, nicht den Stromverbrauch. Energiekosten werden über die Umlage verrechnet. Der AN ist verpflichtet, falls erforderlich einen Subverteiler nach den geltenden VDE-Vorschriften zu erstellen.

11. Koordination
Der AN ist verpflichtet, die Koordination der Montagearbeiten mit allen anderen am Bau beschäftigten Firmen sowie mit der Bauaufsicht zu betreiben. Sämtliche Koordinationsbesprechungen finden vor Ort statt. Die Koordinationsverpflichtung schließt ebenfalls Informationsgebung und Informationseinholung aller anderer Gewerke wie HKLS und Bau ein.

Alle Montagepläne sind der Bauleitung des AG rechtzeitig zur Genehmigung vorzulegen.

Die Arbeiten auf der Baustelle sind vom AN ingenieurmäßig zu überwachen. Hiezu gehört auch die Teilnahme an den regelmäßigen, sowie auch kurzfristig angesetzten Baubesprechungen und die Weiterleitung der Besprechungsergebnisse an die Monteure.

Aus mangelnder Koordination entstehende Mehrkosten oder Mehrleistungen werden nicht vergütet und gehen zu Lasten des AN.

12. Transportarbeiten
Ein Lagerplatz für die zu beseitigenden Schutt-, Verpackungs- und sonstigen Materialien ist mit der Objektüberwachung abzustimmen, die Materialien sind zeitgerecht, jedoch spätestens nach Aufforderung durch die Objektüberwachung fachgerecht zu entsorgen.

Seitens des Bauherrn werden keine Vorkehrungen getroffen, um die gelieferten Materialien in einem Raum versperrbar unterzubringen. Die Einrichtung dieses Raumes ist Sache des AN und mit der Objektüberwachung abzustimmen.

Für die während der Montage anfallenden Transportarbeiten werden bauseits keine Arbeitskräfte oder Transportmittel zur Verfügung gestellt.

13. Bau- und Nebenrabeiten
Stemmarbeiten auf der Baustelle sind nur mit Genehmigung der Objektüberwachung und besonderer Rücksicht auf die Statik durchzuführen. Örtliche Stemmarbeiten, die beim Rohbau nicht erfasst werden konnten, sind durch das Montagepersonal selbst durchzuführen, insbesondere Passbohrungen bis 30 mm sowie Anbindungsschlitze. Die Kosten dafür sind in die Einheitspreise einzurechnen. Alle sonstigen Durchbrüche durch Wände und Decken, die im Zuge der Bauangaben nicht rechtzeitig von der Installationsfirma  bekanntgegeben wurden, gehen zu Lasten der Installationsfirma und müssen durch die Installationsfirma oder gegen Kosten für die Installationsfirma durch die Baufirma ausgeführt werden.
Die Herstellung erforderlicher Fundamente, Rohrgräben, Kanäle und Schächte, Versetzen der Schachtabdeckungen, der Revisionstüren sind Baumeisterleistungen. Ebenso das Verschließen und Verputzen aller Mauer- und Deckendurchbrüche, Rohrkanäle und Rohrgräben.

14. Kernbohrungen
Kernbohrungen werden durch den AN hergestellt und sind durch den AN vor Ort anzuzeichnen. Erforderliche Durchbrüche (im Allgemeinen Bohrungen) sind vom AN der Objektüberwachung auf Skizzen (bemaßt aufs Achsraster) bekanntzugeben. Die Objektüberwachung holt die Freigabe des Statikers ein. Insbesondere im Nahbereich von Stützen und Wänden sind auf der Skizze alle im Umkreis bereits vorhandenen Durchbrüche und Öffnungen vom AN anzugeben.

15. Werk- und Montagepläne
Basis für die Erstellung der Montagepläne des AN bilden die Ausführungsunterlagen des Planers. Das Nachpflegen und Aktualisieren dieser Unterlagen an den jeweils aktuellen Architekturindex als Basis für die Erstellung der Montageplanung ist in die Aufwendungen der Montageplanung einzurechnen.

Die seitens des Planers zur Verfügung gestellten Planunterlagen werden mit Stromkreiseintragungen dem AN zur Verfügung gestellt.  Verteilerpläne werden als Listen (Excel o.ä.) dem AN übergeben.

Oben angeführte Planunterlagen sind die Basis für die Werk- und Montageplanung des AN. Seitens des Planers werden keine weiteren Ausführungspläne zur Verfügung gestellt.

Alle Werk-/ Montage- / Ausführungspläne und Detailzeichnungen, sowie Schnitte, alle Strang- und Funktionsschemen, sowie Bau- und Elektroangaben sind vom AN rechtzeitig zu erstellen und mind. 3 Wochen vor der Ausführung dem Bauherrn bzw. dessen Bevollmächtigten zu übergeben und genehmigen zu lassen.
Der AN hat einen Montageplan-Lieferterminplan rechtzeitig zu erstellen und mit der Fachbauleitung abzustimmen, sodass ein kontinuierlicher Prüfungsprozess gegeben ist. Vom AG bzw. dessen Bevollmächtigten, werden die vorgelegten Unterlagen nur in Hinsicht auf Übereinstimmung mit der vorgegebenen Planung und Plausibilität geprüft.

Die Verantwortung für Funktion, Termin, Koordination liegt vollumfänglich beim AN.
Als Grundlage für die Planerstellung des AN dienen die von AG zur Verfügung gestellten Unterlagen.
Der AN hat die Pflicht, die ihm vom AG zur Verfügung gestellten Ausführungsunterlagen (CAD-Pläne als Plot- bzw. PDF-files ) zu prüfen und die bei Anwendung erkennbarer oder vermutbarer Mängel bzw. Bedenken gegen die vorgesehene Art der Ausführung dem AG unverzüglich schriftlich mitzuteilen.
Die Montagepläne sind mittels CAD (z.B. Autocad) zu erstellen.

Seitens AG, bzw. dessen Planer zur Verfügung gestellte Unterlagen werden ausschließlich digital übermittelt.

Die Genehmigung entbindet den AN jedoch nicht von seiner Verantwortung auf Funktionstüchtigkeit und Gewährleistungsübernahme.

16. Termine
Mit Rücksicht auf die den Ausführungsarbeiten zugrunde liegenden Terminpläne hat der AN sämtliche Ausführungsarbeiten zeitlich so vorzunehmen, dass kein Verzug im Bauablauf eintritt. Durch den AN ist ein Planlieferterminplan für die Übergabe der Werk- und Montageplanung mit dem Fachplaner abzustimmen, der einen reibungslosen Vorlage- und Freigabeprozess sicherstellt. Dasselbe gilt sinngemäß für Bemusterungen gemäß den Allgemeinen Vorbemerkungen. Absehbare Verzögerungen sind unverzüglich dem AG mitzuteilen. Falls der AN trotz 2-maliger Aufforderung Planlieferungen oder Aufmaßunterlagen nicht termingerecht erbringt, behält sich der Bauherr vor, diese Leistungen über Dritte zu erbringen und die entstehenden Kosten dem AG von der Schlussrechnung abzuziehen.

17. Nebenleistungen
Dem Bieter ist die Möglichkeit gegeben, sich vor Kalkulation über die Auffahrt zur Baustelle, den vorhandenen Platz und Wegverhältnissen und den besonderen Montageumständen durch Besuche des Montageortes und Planeinsicht beim AG zu informieren. Anfertigen und Liefern aller vorher genannten Unterlagen. Beseitigen aller von den eigenen Arbeiten herrührenden Verunreinigungen und Bauschuttes samt Abfuhr. Beförderung aller Materialien, auch wenn sie vom AG beigestellt werden, von den Übernahmestellen bis zu den Verwendungsstellen auf der Baustelle und etwaiges Rückbefördern.

Unter der Bezeichnung "Sonstiges" wird verstanden:
Anlieferung des in der jeweiligen Position angeführten, fabrikatneuen Teiles.
Ausführung aus der neuesten Bauserie in zusammengebauter Form oder als Einzelteile, einschließlich Verpackung, frei Verwendungsstelle, einschließlich aller erforderlichen Beschreibungen, Bezeichnungen, Abbildungen, Skizzen und Maßzeichnungen sowie aller erforderlichen Schlüssel, Bedienungswerkzeuge usw. und das Sonstige zum einwandfreien Betrieb erforderliche Zubehör, auch wenn dies im Text nicht im einzelnen besonders angeführt ist. Das Kupferrisiko trägt der AN.

Unter der Bezeichnung "Lohn" wird verstanden:
Die in der jeweiligen Position beschriebenen Materialien ordnungsgemäß vertragen, montieren, anschließen einschließlich Überprüfung der Funktion und Schutzmaßnahmen, Probebetrieb und Stellung aller Hilfsmittel, inkl. den eventuell anfallenden Lohn- und Nebenkosten, wie Auslöse, Reisekosten, usw.

18. Kennzeichnung
In den technischen Zentralen bzw. in jeder Subzentrale sind farbig angelegte Schaltbilder unter Plexiglas anzubringen, aus denen die technischen Einrichtungen der jeweiligen Zentrale bzw. die von dieser Zentrale versorgten Abnehmer, deren Leistungen und Anschlußart hervorgehen.

Alle Anlagen erhalten eine dauerhafte Bezeichnung, und zwar so, daß jederzeit eine einwandfreie Bedienung, Wartung und Kontrolle möglich ist.

Grundsätzlich sind alle Schalter u. Geräte mit P-Touch in den vorhandenen Bezeichnungsfeldern nach Stromkreisen zu beschriften, bzw. wie Verteilungen mit gravierten, aufgenieteten Resopalschildern zu versehen. Abzweigdosen sind mit UV-beständigen aufgeklebten Beschriftungsschildern auszurüsten.

Alle Kabel und Leitungen sind in Übereinstimmung mit den Kabellisten beidseitig zu kennzeichnen. Die Markierung erfolgt mittels Kunststoffschildern, welche mit Kabelbindern unverlierbar am Kabel zu befestigen sind. In Abstimmung mit dem Planer sind verschiedenfarbige Bezeichnungsschilder für die Zuordnung zu den einzelnen Anlagen zu verwenden.

19. Probebetrieb, Messung, Abnahme
Um die Betriebssicherheit der Anlage zu gewährleisten, werden während bzw. nach der Ausführung der Arbeiten vom AN Messungen von Isolationswiderständen, Schleifenwiderständen, Erdübergangswiderständen von Erdern (insbesondere bei Blitzschutzanlagen) und Nennströme in Verbraucherzuleitungen sowie  Spannungsverluste an ausgesuchten (kritischen) Stromkreisen gemessen und die Ergebnisse protokolliert (Prüfprotokoll lt. DIN bzw. VDE). Die Bauaufsicht ist von den Messungen zu verständigen, es steht ihr frei, an den Messungen teilzunehmen.

Vorstehende Maßnahmen gehören zum Nachweis der zugesicherten Leistungen, sind also mit den EP abgegolten.

Vom AN ist die für die Behörden erforderliche Bescheinigung der vorschriftsmäßigen Ausführung unaufgefordert vorzulegen. Voraussetzung für die endgültige Abnahme ist der Probebetrieb und die Messung der gesamten Anlage, die vom AN im Beisein des AG und der Fachbauleitung durchzuführen und zu protokollieren sind.

Alle bei Messungen, Probebetrieb sowie bei Überprüfung der Anlage auch in Bezug auf Übereinstimmung mit der Ausschreibung und Planung festgestellten Mängel sind vom AN unverzüglich und zu seinen Lasten zu beseitigen.

Während der Inbetriebnahme der Haustechnikanlagen bzw. der bauseits beigestellten Geräte ist vom AN ein Monteur beizustellen.

20. Übergabe der Anlage / Dokumentation
Spätestens 14 Tage vor Abnahme der Anlage ist die Gewerksdokumentation dem Beauftragten des AG vorzulegen.
Die Übergabe der Anlage hat nach erfolgtem Probebetrieb sowie Protokollierung sämtlicher wesentlicher Leistungs- und Betriebsdaten und Einweisung des AG bzw. dessen Bedienungspersonals mit einem schriftlichen Übergabeprotokoll und folgenden Unterlagen zu erfolgen.

Anzahl der Ausfertigungen:  2-fach in Papier, 1-fach elektronisch

Die gesamten Unterlagen inkl. der Betriebsanweisungshandbücher sind Ringordner ( Ordner A4 Nr. 291 300 Farbe nach Bauherrenwunsch) mit nachfolgender Gliederung zu übergeben.

1.  Inhaltsverzeichnis
2.  Adressen- und Telefonverzeichnis für Störfälle
3.  Anlage- und Funktionsbeschreibung einschließlich Schemata für alle
  Gewerke, die Anlagen geliefert haben
4.  Betriebsanleitung (je Einzelanlage) inkl. technischer Daten und Verhalten
  bei Störfällen
5.  Wartungs- und Instandhaltungsanleitung, Ersatzteillisten
6.  Behördliche Abnahmebescheinigungen, Firmenbescheinigungen (z. B.
  ÖVE-gemäße Ausführung), Atteste und Baustoffprüfungen
7.  Schemata der Mess- und Regeltechnik einschließlich der Verdrahtungspläne
8.  Technische Unterlagen
9.  Messprotokolle der Inbetriebsetzung
10.  Schulungsbestätigungen
11.  Konformitätserklärung, Bestätigung der sach-und fachgerechten Ausführung
12.  Dokumentationsunterlagen für Brandschutz (eigener Ordner)
13.  Übergebene Kleinteile wie z. B. Prüfbücher, Schlüssel, Ausheber
14.  Bautagebücher
15.  Bestandspläne
16.  Gesamte Projektdokumentation digital auf Datenträger
17.  Abnahmezeugnisse bzw. Prüfbescheide der Anlage(n) und aller Bauteile
  mit Typenprüfpflicht.

Form der Dokumente:

1.  Alle Dokumente sind im PDF-Format  beizulegen. Suchfunktion möglich
2.  Alle Dokumente sind im Word- oder Excel-Format beizulegen
3.  Stromlauf- und Elektroschaltpläne im PDF Format.
4.  Sämtliche Pläne, Konstruktions- bzw. Fertigungszeichnungen im DWG-
  oder DXF- Format beizulegen

Vor Fertigstellung ist die Dokumentation 1-fach zur Prüfung an die ÖU zu übergeben.

21. Wartung
Im Leistungsverzeichnis ist die Inspektion und Wartung für die Dauer der Gewährleistung ausgeschrieben. Diese Leistungen werden bei der Angebotswertung gewertet. Der Auftraggeber wird die Wartung jedoch nach Abschluss
der Arbeiten ggf. separat beauftragen.

*Hinweis: Baubeschreibung Elektro*
Baubeschreibung

1. Allgemeine Baubeschreibung

1.1  Allgemeines
Die Baumaßnahme betrifft die Kindertagesstätte Abenteuerland in Maikammer.
Die Kindertagesstätte besteht aus einem Erd- und Dachgeschoss. Das Dachgeschoss wird entkernt und komplett abgebrochen. Das Dachgeschoss wird neu aufgestockt. Die Aufstockung bzw. Erweiterung besteht aus drei Gruppenräumen, Nebenräumen, einem Spielflur, Sanitärraum, Personal-WC und Putz-/Technikraum.

Im Erdgeschoss werden ebenfalls Umbauarbeiten im Bestand Eingang Windfang, Büro Leitung, Besprechung, Essen und Waschraum durchgeführt.

Die Räume des Dachgeschosses erhalten eine abgehängte Decke. Die Decken im Erdgeschoss sind teils Mineralfaserraster- oder Paneldeckendecken, geschlossene Hohlraumdecken und teils gemalerte Rohdecken.

Es wird ausdrücklich darauf hingewiesen, dass die Bestandskita während der Bauphase in Betrieb bleibt. Im Straßen- und Gehwegbereich ist besondere Rücksicht auf Personenverkehr zu nehmen.

1.2 Zufahrt zur Baustelle
Die Zufahrt zur Baustelle ist über öffentliche Verkehrswege zu erreichen.
Eventuelle Sondergenehmigungen bezüglich Zufahrts- und Parkregelungen
sind Sache des Auftragnehmers und beim zuständigen Ordnungsamt zu beantragen. Parkmöglichkeiten sind im Umfeld der Baustelle möglich.

Die Baumaßnahme befindet sich in Maikammer Frantzplatzstraße 3.
Der Zugang zum Kindergarten ist über den Parkplatz Frantzplatz möglich.

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  Lageplan

1.3 Lager- und Personalaufenthaltsräume
Während der Bauphase können im Gebäude in geringem Umfang Materialien in eigener Verantwortung gelagert werden. Die Nutzung eventueller Räume ist mit der örtlichen Bauleitung abzustimmen. Die Zugänglichkeit der Räume muss jedoch jederzeit vom Auftragnehmer gewährleistet werden.

Personalaufenthaltsräume können nicht gestellt werden, diese sind Sache des Auftragnehmers. Eine eventuelle Aufstellung von Containern ist Sache des Auftragnehmers und ist in jedem Fall mit der Bauleitung abzustimmen. Die Aufstellung von Containern ist mit den Vertragspreisen abgegolten und wird nicht zusätzlich vergütet.

1.4 Sicherheitsbestimmungen
Die Sicherheitsbestimmungen Unfallverhütungsvorschriften und Richtlinien der Bauberufsgenossenschaft sind einzuhalten und die persönliche Schutzausrüstung ist zu tragen. Bei Nichtbeachtung können die entsprechenden Personen von der Baustelle verwiesen werden.

1.5 Schallimmision
Grundsätzlich sind die Immissionsrichtwerte nach TA-Lärm einzuhalten.
Laut TA Lärm betragen die Immissionsrichtwerte in der Nachbarschaft schallabstrahlender Anlagen für Einwirkungsorte, in deren Umgebung weder vorwiegend gewerbliche Anlagen noch vorwiegend Wohnungen untergebracht
sind (Mischgebiet, Kerngebiet MI)

+ tags / + nachts  (6.00 - 22.00 Uhr) / (22.00 - 6.00 Uhr)  IRW = 60 dB(A) / IRW = 45 dB(A)

Außerdem soll vermieden werden, dass kurzzeitige Geräuschspitzen den Immissionsrichtwert am Tag um mehr als 30 dB(A) und in der Nacht um mehr als 20 dB(A) überschreiten.

Die Immissionsrichtwerte sind grundsätzlich 0,5 m vor dem geöffneten Fenster eines maßgeblichen Immissionsortes in der Fremdnachbarschaft einzuhalten.

1.7 Baustrom
Für die Baumaßnahme wird ein Baustromverteiler, der an der bestehenden Hauptverteilung im Erdgeschoss angeschlossen wird, errichtet. Der Baustromverteiler dient nur zur stromtechnischen Versorgung des Innenausbaus und der Fachgewerke.

2. Elektrotechnische Anlagen

2.1 Ausstattung
Der Kindergarten erhält folgende Ausstattungen

- Allgemeine Elektroinstallation
- Kabel & Leitungen für Stark- und Schwachstrom
- Allgemeine Beleuchtungsanlage
- Sicherheitsleuchten
- Potentialausgleich
- Blitzschutzanlage
- Türsprechanlage
- Brandwarnanlage in Anlehnung nach DIN 0833
- Datenübertragungsnetze
- Sachverständigenabnahmen

2.2 Stromversorgung - Allgemeine Elektroinstallation
Im Erdgeschoss des Kindergarten befindet sich in einem Technikraum die Hauptverteilung die das gesamte Gebäude versorgt. Die Hauptverteilung ist eine Niederspannungsverteilung mit einer Gesamtanschlussleistung von ca. 40kVA. Die Verteilung wird im Zuge der Baumaßnahme ausgetauscht und die Gesamtleistung des Gebäude auf ca. 90kVA erhöht. Die Leistungserhöhung wird
in Abstimmung mit dem Energieversorger neu in den Technikraum geführt.

Im Dachgeschoss wird die gesamte Elektroinstallation neu hergestellt.
Im Erdgeschoss wwerden an den Fenstern neue elektrische Rolläden installiert, die in den Räumen nachträglich installiert werden müssen.

2.3 Photovoltaikanlage
Im Zuge der Baumaßnahme wird auf dem Dach eine Photovoltaikanlage errichtet, die nur zur Energieeigennutzung errichtet wird.

2.4 Kabel & Leitungen für Stark- und Schwachstrom
Die Kabel und Leitungen werden teils in Rohren, in Ständerwänden, in der Zwischendecke, unterputz und aufputz und auf Verlegesystemen verlegt.

2.5 Blitzschutz
Auf dem Gebäude befindet sich bereits eine Blitzschutzanlage der Gebäudeklasse III.
Die Anlage wird bereits bei den Rohbaumaßnahme teildemontiert und ist nach Fertigstellung wieder vollständig herzurichten.

2.6 Potentialausgleich
Der Potentialausgleich ist im Gebäude bereits vorhanden. Zu Herstellung von Potentialsgeleichsanschlüssen sind von der bestehenden Potentialausgleichsschiene im Technikraum EG die Anschlüsse herzustellen.

2.7 Türsprechanlage
Am Haupteingang ist eine Türsprechanlage zu installieren, die mit einer Telefonanlage zu verbinden ist.

2.8 Allgemeine Beleuchtung
Die Räume im Dachgeschoss werden vollständig mit neuen Beleuchtungskörpern ausgestattet.
Einzelne Räume im Erdgeschoss werden mit neuen Beleuchtungskörpern ausgestattet und die Altbeleuchtung demontiert.

2.9 Sicherheitsbeleuchtung
Die Räumlichkeiten erhalten batteriegestützte Fluchtwegspiktogramme zum Anzeigen der Fluchtwege.
Eine Bereitschaftbeleuchtung ist nicht vorgesehen.

2.10 Brandwarntechnik
Das Gebäude wird vollständig mit einer Brandwarnanlage in Anlehnung an die VDE 0833 ausgestattet.
Alle Räume werden mit automatischen Meldern ausgestattet und an den Notausgängen Handmelder vorgesehen. Die Warntongeber sind in die Sockel der automatischen Melder zu integrieren.

2.11 Sachverständigenabnahmen
Für folgende Anlagenteile ist eine Sachverständigenabnahme eines öffentlich bestellten Sachverständigen durchzuführen.

    - Elektroinstallation
    - Brandwarnanlage
    - Blitzschutzanlage

Die Sachverständigenabnahme ist durch den Auftagnehmer herbeizuführen und mängelfrei zu protokollieren.

2.12 Sonstiges
Nach Fertigstellung der Maßnahme sind Revisionsunterlagen nach VOB/C anzufertigen und an die Bauleitung respektive Bauherrn zu übergeben.

Wichtiger Hinweis:
Die Revisionsunterlagen sind rechtzeitig vor der Abnahme dem Ingenieurbüro
zur Prüfung vorzulegen.

### 1 Starkstromanlagen nach DIN 276 Kostengruppe 440

#### 1.1 Eigenstromversorgungsanlagen nach DIN 276 Kostengruppe 442

*Hinweis: Vorbemerkungen Photovoltaikanlage*
Vorbemerkungen Photovoltaikanlage

Nachfolgend aufgeführte Photovoltaikanlage wird auf dem Flachdach des Kindergarten errichtet.
Das Flachdach ist mit einer Schutzfolie versehen. Alle Elemente die auf das Flachdach aufgestellt werden sind mittels Schutzmatte, Dicke mindestens 8mm zu versehden. Die Photovoltaikanlage ist als Nulleinspeisungsanlage vorgesehen.
Alle Elemente sind mit in den Potentailausgleich bzw. den Blitzschutz des Gebäude zu intergrieren.
Die Verkabelung der Anlage erfolgt über ein Kabeltrassensystem, dass mittels Betonplatten auf das Flachdach augeständert wird.

**1.1.1 Photovoltaikmodule 450Wp mit Untergestell für Flachdach**
Photovoltaikmodule 450Wp mit Untergestell für Flachdach

Liefern und betriebsfertig montieren von leistungsstarken monokristallinen N-Type Glas-Glas Photovoltaikmodulen in bifazialer Ausführung einschließlich vollständig ballastierter Flachdach-Unterkonstruktion.

Technische Anforderungen PV-Modul
Modultyp:  Monokristallines N-Type Glas-Glas
  Solarmodul
Ausführung:  Bifazial
Nennleistung:  mindestens 450 Wp
Modulwirkungsgrad:  mindestens 22 %
Zelltechnologie:  TOPCon oder gleichwertig
Anzahl Zellen:  gemäß Herstellerstandard
Frontglas:  gehärtetes Solarglas
Rückseite:  Glas-Glas-Ausführung
Schutzart Anschluss: mindestens IP68
Kabellänge:  herstellerseitig vorkonfektioniert mit
  MC4-kompatible Steckverbinder
Schneelast:  mindestens 5.400 Pa
Windlast:  mindestens 2.400 Pa
Produktgarantie:  mindestens 15 Jahre
Leistungsgarantie:  mindestens 30 Jahre

Technische Anforderungen Unterkonstruktion
Flachdach-Aufständerung für dachparallele Installation
Korrosionsbeständige Ausführung aus Aluminium oder Edelstahl
Aufständerungswinkel  10° bis 15°
Ballastiertes System ohne Dachdurchdringung

Nachweis der statischen Auslegung entsprechend Wind- und Schneelastzone des Standortes.
Dachschutzmatten zum Erhalt der Dachabdichtung Aero- dynamisch optimierte Bauweise, Modulklemmung entsprechend Herstellervorgaben.
Potentialausgleich einschließlich notwendiger Verbindungselemente

Leistungsumfang
Im Leistungsumfang enthalten sind:
- Lieferung sämtlicher PV-Module
- Lieferung der kompletten Unterkonstruktion
- Lieferung und Einbau aller Ballastgewichte aus Betonplatten
- Ballastberechnung nach objektspezifischen Lastannah
  men
- Lieferung aller Modul- und Endklemmen
- Lieferung sämtlicher Verbindungs- und Befestigungsmit
  tel
- Einbringung auf das Dach
- Fachgerechte Montage und Ausrichtung
- Potentialausgleich der Unterkonstruktion
- Kennzeichnung der Anlage
- Erstellung von Montage- und Revisionsunterlagen

Hersteller PV Modul:  __________________

Typ PV Modul:  __________________

Hersteller Schienensytem __________________

Typ Schienensystem  __________________

komplett liefern und betriebsfertig montieren.
Menge: 24,000 St

**1.1.2 Wechselrichter 11kWp**
Wechselrichter 11kWp

Netzgekoppelter Photovoltaik-Wechselrichter 11 kW, 3-phasig für Eigenverbrauchsanlage

Liefern, montieren, anschließen, parametrieren und in Betrieb nehmen eines trafolosen String-Wechselrichters zur Umwandlung des von der Photovoltaikanlage erzeugten Gleichstroms in netzkonformen Wechselstrom.

Die erzeugte elektrische Energie ist vorrangig für den Eigenverbrauch bereitzustellen. Eine Wirkleistungsbegrenzung gemäß den Vorgaben des Netzbetreibers ist vorzusehen. Die Parametrierung hat auf den Betrieb einer Eigenverbrauchsanlage ohne Batteriespeicher zu erfolgen.

Technische Mindestanforderungen
Wechselrichtertyp:  String-Wechselrichter
Netzanschluss:  3-phasig, 400 V, 50 Hz
Nennleistung AC:  mindestens 11,0 kVA
Wirkungsgrad:  mindestens 97,5 %
Max. Wirkungsgrad:  mindestens 98,0 %
  Trafolose Ausführung
Mindestens 2 unabhängige MPP-Tracker
Anschluss von mindestens 3 PV-Strings
Integrierter DC-Freischalter
Überspannungsschutz Typ II auf DC-Seite
Überspannungsschutz Typ II auf AC-Seite
Schutzart:  mindestens IP65
Kommunikationsschnittstellen:
  Ethernet
  WLAN
  Modbus TCP
Webserver zur Anlagenüberwachung
Kompatibilität mit Energiemanagementsystemen
Integrierte Anlagenüberwachung und Fehlerdiagnose
Display oder App-basierte Bedienung
Geräuschentwicklung  < 35 dB(A)
Betriebstemperaturbereich mindestens -25 °C bis +60 °C
Konformität mit den aktuellen Anforderungen der VDE-AR-N 4105

Im Leistungsumfang enthalten sind:
- Lieferung des Wechselrichters
- Wandmontage einschließlich Befestigungsmaterial
- Anschluss sämtlicher DC- und AC-Leitungen
- Parametrierung für Eigenverbrauchsbetrieb
- Einrichtung der Kommunikationsschnittstellen
- Einbindung in das vorhandene Netzwerk
- Durchführung aller erforderlichen Messungen
- Inbetriebnahme der Anlage
- Dokumentation und Übergabe der Anlagendaten
- Übergabe der Herstellerunterlagen und Bedienungsan
  leitungen

Besondere Anforderungen
Der Wechselrichter muss für den dauerhaften Außeneinsatz geeignet sein. Die Ausführung muss den Anforderungen der aktuell gültigen DIN-, VDE- und TAB-Vorschriften entsprechen. Das Gerät muss vom örtlichen Netzbetreiber für den Netzparallelbetrieb zugelassen sein. Die Anlagenüberwachung muss über ein Webportal oder eine mobile App möglich sein. Der Wechselrichter muss die Möglichkeit zur dynamischen Leistungsregelung sowie zur Eigenverbrauchsoptimierung bieten.

Hersteller:  __________________

Typ:  __________________

komplett liefern und betriebsfertig montieren.
Menge: 1,000 St

**1.1.3 Verkabelungsnetz PV Modulsystem**
Verkabelungsnetz PV Modulsystem

Liefern und fachgerecht verlegen der kompletten DC-Verkabelung zwischen Photovoltaikmodulen und Wechselrichter einschließlich aller erforderlichen Solarkabel, vorkonfektionierten Steckverbinder, Befestigungs- und Kennzeichnungsmaterialien.

Die Ausführung hat entsprechend den aktuellen DIN-, VDE- und Herstellervorgaben für Photovoltaikanlagen zu erfolgen. Sämtliche Materialien müssen für den dauerhaften Einsatz im Außenbereich sowie für erhöhte UV-, Witterungs- und Temperatureinwirkungen geeignet sein.
Technische Anforderungen

Solarkabel für Photovoltaikanlagen gemäß EN 50618 bzw. IEC 62930
Leitermaterial:  verzinntes Kupfer
Kabelquerschnitt:  mindestens 6 mm²
Farbe:  Plusleitung rot oder gekenn
  zeichnet, Minusleitung schwarz
Aderisolierung und Mantel halogenfrei
UV-, ozon- und witterungsbeständig
Temperaturbeständig von mindestens -40 °C bis +90 °C
Nennspannung mindestens 1.500 V DC
Doppelt isolierte Ausführung
Für Erdverlegung und Freiluftmontage geeignet

Steckverbinder
Steckverbinder  MC4-kompatibler Ausführung
  werkseitig oder fachgerecht ver
  crimpte Kontakte, Berührungssi
  cher
Schutzart:  mindestens IP67
UV- und witterungsbeständig
Für Systemspannungen bis 1.500 V DC geeignet
Herstellerfreigabe für den Einsatz mit den verwendeten Solarkabeln

Ausführung
- Verlegung der DC-Leitungen auf kürzestem technisch
  sinnvollem Leitungsweg
- Befestigung mittels UV-beständiger Kabelhalter oder
  Edelstahl-Kabelbinder
- Fachgerechte Führung innerhalb der Unterkonstruktion
- Schutz gegen mechanische Beschädigung und Scheu
  erstellen
- Trennung von Plus- und Minusleitungen gemäß den gel
  tenden Vorschriften
- Eindeutige Kennzeichnung aller Strings
- Erstellung einer Stringbeschriftung am Wechselrichter
- Messung und Dokumentation der Stringspannungen vor
  Inbetriebnahme

Leistungsumfang
- Lieferung sämtlicher Solarkabel
- Lieferung aller Steckverbinder
- Fertigung aller notwendigen Anschlussleitungen
- Crimpen und Montieren der Steckverbinder
- Komplette Stringverkabelung der PV-Generatorfelder
- Anschluss der Module untereinander
- Anschluss der Stringleitungen bis zum Wechselrichter
- Lieferung sämtlicher Befestigungs- und Kennzeichnungsmaterialien
- Durchgangs- und Polungsprüfung
- Messtechnische Prüfung und Dokumentation

Die Verkabelung ist in Teilstrecken hierzustellen und an jedem Ende ein MC4 kompatibler Stecker anzubringen.
Menge: 250,000 m

**1.1.4 Kabeltrasse 100/35 mit Aufständerung geschlossen, feuerverzinkt**
Kabeltrasse 100/35 mit Aufständerung geschlossen, feuerverzinkt

Gelochte Kabelrinne zur horizontalen Verlegung von Kabeln und Leitungen. Gemäß DIN EN 61537. Einsetzbar für Außenbereich für Schraubverbindung.
Geeignet für direkte und erhöhte Bodenmontage sowie Wand- und Deckenmontage.
Durchgängige Holmlochung für Verbinder- und Zubehörmontage. Lochung im Rinnenboden für Mittenabhängung mit Gewindestangen.

Werkstoff:  Stahl, St
Oberfläche:  feuerverzinkt
Breite:  100 mm
Höhe:  35 mm
Blechstärke:  0,75 mm
Montagelochung im Boden:  ja
Seitenlochung:  ja

zusätzlich ist in die Position mit einzukalkulieren:

Geschlossener Deckel mit Drehriegel feuerverzinkt zum Schutz der Kabel vor Beschädigung, Feuchtigkeit und Schmutz, Befestigung mit Drehriegel
Werkstoff:  Stahl, St
Oberfläche:  feuerverzinkt
Breite:  100 mm
Höhe:  10 mm

Für die Befestigung auf dem Boden ist in einem Abstand von 1,5m folgende Positionen mit einzukalkulieren:

Decken-/bodenkonsole (Stiel) feuerverzinkt mit Kopfplatte, 3-seitig gelocht, mit Befestigungsschrauben
Werkstoff:  Stahl, St
Oberfläche:  feuerverzinkt
Höhe:  200 mm

Wand- und Stielausleger feuerverzinkt zum befestigen an Decken-/Bodenkonsole (Stiel) mit Befestigungsschrauben
Werkstoff:  Stahl, St
Oberfläche:  feuerverzinkt
Auslegerlänge:  110 mm

Betonplatte zur Aufnahme der Decken-/bodenkonsolen (Stiel) mit Befestigungschrauben. Frost- und Witterungsbeständig
Abmessungen:  50cm x 50cm x 8cm
Gewicht:  ca. 45-50 kg.
Inkl. Schutz- und Trennlage zum Verlegen auf Folienbedachung, Mindeststärke 8mm

Hersteller:  ________________

Typ:  ________________

Montage des kompletten Kabeltragsystem auf dem Flachdach, Aufstellen der Betonplatten und montieren des Tragsystems auf Bodenplatte, Montage des Kabeltrasse inkl. Deckel in Teilstücken. Für die Ausführung von Kabeln aus dem Tragsystem ist jeweils ein Gummikantenschutz herzustellen.
Menge: 220,000 m

**1.1.5 Energiemanagement für Eigenstromerzeugung**
Energiemanagement für Eigenstromerzeugung

Smart Meter zur Erfassung des Netzanschlusspunktes und Steuerung der Wirkleistung des PV-Wechselrichters zur Vermeidung von Netzeinspeisung (Nulleinspeisung)
Leistungsumfang

Liefern, montieren, parametrieren und in Betrieb nehmen eines intelligenten Energiezählers (Smart Meter) zur kontinuierlichen Messung des Energieflusses am Netzverknüpfungspunkt einer Photovoltaikanlage.

Das System dient der dynamischen Regelung der Wechselrichterleistung, sodass keine Wirkleistung in das öffentliche Stromnetz eingespeist wird.

Der Energiezähler muss die aktuelle Bezug- bzw. Einspeiseleistung in Echtzeit erfassen und die Messwerte über eine geeignete Kommunikationsschnittstelle an den Wechselrichter übermitteln. Die Regelung hat automatisch und dynamisch zu erfolgen, sodass die Einspeiseleistung am Netzanschlusspunkt dauerhaft auf 0 W begrenzt wird.

Technische Anforderungen
- Dreiphasiger bidirektionaler Energiezähler
- Messung von Bezug und Einspeisung am Netzverknüpfungspunkt
- Direkte Messung bis mindestens 63 A
- Spannungsbereich: 230/400 V AC, 50 Hz
- Echtzeit-Messwerterfassung für Energiemanagementan
  wendungen
- Kommunikationsschnittstelle Ethernet und/oder RS485
- Unterstützung offener Kommunikationsprotokolle (z. B.
  Modbus TCP, Modbus RTU)
Geeignet für die dynamische Leistungsregelung von netzgekoppelten Photovoltaikanlagen
Messung von Wirkleistung, Blindleistung, Strom, Spannung, Frequenz sowie Energiebezug und Energieeinspeisung
Hutschienenmontage nach DIN EN 60715
Schutzart mindestens IP20

Funktionen
- Dynamische Nulleinspeiseregelung
- Permanente Überwachung des Netzanschlusspunktes
-  Regelung der Wechselrichterleistung in Abhängigkeit
  vom aktuellen Eigenverbrauch
- Vermeidung von Energieeinspeisungen in das öffentliche Versorgungsnetz
- Unterstützung von Energiemanagementfunktionen und
  Lastmanagement
- Bereitstellung von Messwerten für Monitoring- und Visualisierungssysteme
- Kompatibilität mit dreiphasigen PV-Wechselrichtern und
  Batteriespeichersystemen

Montage und Inbetriebnahme
Montage im Zählerschrank oder in einer geeigneten Unterverteilung, Anschluss an das Niederspannungsnetz gemäß Herstellervorgaben. Einbindung in das Kommunikationsnetzwerk der PV-Anlage, Parametrierung der Nulleinspeisefunktion, Funktionsprüfung und Nachweis der korrekten Wirkleistungsbegrenzung, Dokumentation aller Einstellungen und Messwerte

Normen und Vorschriften
Die Ausführung hat entsprechend den geltenden VDE-Bestimmungen, den Technischen Anschlussbedingungen (TAB) des zuständigen Netzbetreibers sowie den anerkannten Regeln der Technik zu erfolgen.

Hersteller:  ________________

Typ:  ________________
Menge: 1,000 St

**1.1.6 Antragstellung EVU**
Antragstellung EVU für PV Anlage

Der Auftragnehmer (Elektrofachbetrieb) übernimmt sämtliche Leistungen zur Anmeldung, Abstimmung und Inbetriebsetzung der Photovoltaikanlage gegenüber dem zuständigen Netzbetreiber.

Der Leistungsumfang umfasst insbesondere:
- Ermittlung der netzbetreiberspezifischen Anforderungen.
- Erstellung und Einreichung aller erforderlichen Antrags-
  und Anmeldeunterlagen für den Netzanschluss der Pho
  tovoltaikanlage.
- Erstellung und Übermittlung sämtlicher technischer Datenblätter, Schaltpläne, Anlagenzertifikate und Konformi
  tätsnachweise gemäß den Vorgaben des Netzbetreibers
- Abstimmung mit dem Netzbetreiber während des Ge-
  nehmigungs- und Anschlussverfahrens.
- Bearbeitung von Rückfragen des Netzbetreibers und
  Nachreichung eventuell erforderlicher Unterlagen.
- Anmeldung der Inbetriebsetzung sowie Terminabstim
  mung mit dem Netzbetreiber.
- Erstellung und Übermittlung der Inbetriebsetzungsunterlagen nach Fertigstellung der Anlage.
- Unterstützung des Auftraggebers bei der Registrierung
  der Erzeugungsanlage im Marktstammdatenregister
  (MaStR), soweit hierfür technische Anlagendaten erfor
  derlich sind.
- Übergabe aller eingereichten und erhaltenen Unterlagen  an den Auftraggeber in digitaler Form.

Die Leistung ist vollständig, betriebsbereit und entsprechend den zum Zeitpunkt der Ausführung gültigen gesetzlichen, technischen und netzbetreiberspezifischen Vorgaben zu erbringen.
Menge: 1,000 psch

#### 1.2 Niederspannungsverteiler nach DIN 276 Kostengruppe 444.1

*Hinweis: Vortext Niederspannungsunterverteiler*
Vortext Niederspannungsunterverteiler

Allgemeine Anforderungen:
Die Elektroinstallationsverteiler müssen den geltenden
Normen und Vorschriften entsprechen, insbesondere
der DIN VDE 0100 und der DIN EN 61439. Alle verwendeten Materialien und Komponenten müssen von
hoher Qualität und für den vorgesehenen Einsatzzweck
geeignet sein. Die Verteiler sind so zu konstruieren, dass
sie eine sichere und zuverlässige Funktion der elektrischen Anlage gewährleisten.

Konstruktion und Aufbau:
Der Verteiler ist als robustes Gehäuse zu errichten, der
mechanischen Belastungen und Umwelteinflüssen standhält. Das Gehäuse muss eine ausreichende Schutzart gemäß DIN EN 60529 aufweisen.
Alle Komponenten müssen übersichtlich und zugänglich
angeordnet sein, um eine einfache Wartung und Erweiterung zu ermöglichen. Hierbei ist eine Mindestplatzreserve von 30% zu berücksichtigen

Elektrische Komponenten:
Die Verteiler müssen mit den erforderlichen Schutz- und
Schaltgeräten ausgestattet sein, einschließlich Leistungsschaltern, FI-Schutzschaltern und Sicherungen.
Alle Schaltgeräte müssen für die vorgesehenen Stromstärken und Spannungen ausgelegt sein und eine
hohe Schaltleistung aufweisen. Die Verdrahtung innerhalb des Verteilers muss fachgerecht und übersichtlich ausgeführt sein, unter Verwendung von geeigneten Leitungen und Kabeln.

Alle Zu- und Abgangsleitungen sind auf Dreistock- oder Einzelklemmen, dimensioniert nach den Kabelquerschnitten, aufzulegen. Die N-Klemme ist als Trennklemme auszuführen.

Kennzeichnung und Dokumentation:
Alle Komponenten und Anschlüsse müssen eindeutig und
dauerhaft, maschinell gedruckt, gekennzeichnet sein. Es ist eine vollständige Dokumentation der Elektroinstallationsverteiler zu erstellen, einschließlich Schaltplänen in allpoliger Darstellung, Stücklisten und technischen Datenblättern. Die Dokumentation muss alle relevanten Informationen enthalten, um eine einfache Identifikation und Wartung der Komponenten zu ermöglichen.

Prüfungen und Abnahmen:
Vor der Inbetriebnahme sind alle Elektroinstallationsverteiler einer umfassenden Prüfung gemäß DIN VDE 0100 Teil 600 zu unterziehen. Die Prüfungen umfassen Sichtprüfungen, Funktionsprüfungen und elektrische Messungen. Es ist ein Prüfprotokoll zu erstellen, das alle durchgeführten Prüfungen und Messergebnisse dokumentiert.

Sicherheit und Arbeitsschutz:
Alle Arbeiten an den Elektroinstallationsverteilern sind unter Berücksichtigung der geltenden Sicherheitsvorschriften und Arbeitsschutzbestimmungen auszuführen.
Es sind geeignete Maßnahmen zu treffen, um die Sicherheit des Baustellenpersonals und der späteren Nutzer der elektrischen Anlage zu gewährleisten.

Umwelt- und Entsorgungsmanagement:
Bei der Herstellung und Installation der Elektroinstallationsverteiler sind umweltfreundliche Materialien und Verfahren zu verwenden. Alle anfallenden Abfälle sind fachgerecht zu entsorgen und, soweit möglich, zu recyceln.

Die nachfolgend aufgeführten Verteiler sind als Komplettposition inkl. aller Nebenleistungen wie Transport, Aufstellung, Anschluss und Inbetriebnahme zu verstehen.

**1.2.1 Niederspannnungsverteiler EG - Hauptverteiler**
Niederspannnungsverteiler EG - Hauptverteiler

Elektroinstallationsverteiler als Wandverteiler, SK II, typgeprüft TSK. Der Wandverteiler ist mit folgenden Eigenschaften anzubieten:
Abmessungen  1350mm x 1400mm x 205mm (H/B/T)
Schutzart  IP 44
Schutzklasse  II
Gehäuse  Stahlblech
Farbe  RAL 7035 pulverbeschichtet
Tür  zweiflüglige Tür mit Halbprofilzylinder
  Verschlussvorrichtung mit Stangen,
Türöffnungswinkel  180°, Anschlag rechts und links
Temperaturbereich  max 55°C, min -5°C
Leitungseinführung oben

Ausbau - inkl. Traggerüst und Abdeckungen  für Klemmen und Einbaugeräte gemäß unten aufgeführter Positionen:
- Plantasche A4
- Drahthalterungen
- Sammelschienensystem bis 250A
  für L1/L2/L3/N und PE
- Leitungseinführungsflanschen
Transport inkl. Transportösen

Befestigungsart Wandmontage inkl, Wandhalter.
Folgende Positionen sind zu liefern und verdrahtet im
Verteiler einzubauen

1  Stk  Leistungsschalter 3 polig, 250A, 25kA
1  Stk  Unterspannungsüberwachungsrelais
  3 phasig, mit LED Anzeige und 1 Wechsel
  kontakt (230V/2A)
1  Stk  Überspannungsschutz Typ 2, modular,
  4 polig, mit Fernmeldekontakt 1 Wechsler
15  Stk  D02 Sicherungslemente 3polig für Sammel
  schiene mit Sicherungelement 3x25A und Passstücken
12  Stk  RCD FI-Schutzschalter 4 polig, 40A
  30mA Typ B mit Hilfskontakt (Wechsler)
12  Stk  Fehlerstrom-/Leitungsschutzschalter B16 A 1po-
  lig + N, Typ A, 30mA
24  Stk  Leitungsschutzschalter B10A, 1-polig
  mit Hilfskontakt 1 Wechsler
36  Stk  Leitungsschutzschalter B16A, 1-polig
24  Stk  Leitungsschutzschalter B10A, 1-polig
4  Stk  Leitungsschutzschalter C10A, 1-polig
  mit Hilfskontakt, 1 Wechsler
6  Stk  Leitungschutzschalter C16A, 3-polig
4  Stk  Leitungschutzschalter C25A, 3-polig
4  Stk  Leitungschutzschalter C32A, 3-polig
1  Stk  Feinsicherung 10A mit Hutschienenadapter 1-
  polig
2  Stk  Leitungsschutzschalter C10A, 1-polig
1  Stk  Netzgerät 230V, 24V DC 10A
5  Stk  Schaltrelais 24V DC, 4 Schließer 230V/20A
5  Stk  230V Schütz 3 Schließer/40A
1  Stk  Steckdose 230V, REG
5  Stk  Schraubklemmen bis 95mm²
5  Stk  Einzelklemmen bis 16mm²
15  Stk  Anschlussklemmen L/N/PE bis 10mm²
15  Stk  Anschlussklemmen L/N/PE bis 6mm²
150  Stk  Dreistockklemmen L/N/PE bis 4mm²
50  Stk  Dreistockklemmen L1/L2/L3/N/PE bis 4mm²

Platzreserve mindestens 30%

Klemmen bis 6mm² sind als schraublose Steckverbindungen herzustellen. Alle N-Klemmen sind als Trennklemmen auszuführen. Bei der Ausführung ist darauf zu achten, dass ausreichende Abstands- und Befestigungshalter für die Klemmreihen vorzuhalten sind.
Alle Geräte und Klemmen sind maschinell bedruckt dauerhaft zu beschriften.
Die in den folgenden Titeln beschriebenen Kabel und Leitungen sind auf den Verteiler betriebsfertig angeschlossen in dieser Position anzubieten.

Der Kalkulationspreis versteht sich :
Betriebsfertig liefern, aufstellen und montieren sowie alle
Kabel und Leitungen auf Klemmen anschließen.
Beim Einführen der Kabel und Leitungen ist darauf zu
achten, dass oberhalb des Verteilers zugentlastet befestigt wird.

angebotenes Fabrikat Verteiler

Hersteller:  ____________________

Typ:  ____________________

angebotenes Fabrikat Reiheneinbaugeräte

Hersteller:  ____________________

Typ:  ____________________

komplett liefern, montieren, aufstellen, Anschließen an Potentialausgleich, Anschluss der Stromversorgung, anschließen aller Zu- und Abgangs- Kabel und Leitungen.
Menge: 1,000 St

**1.2.2 Wandlerverteiler EG - EVU**
Wandlerverteiler EG - EVU

Elektroinstallationsverteiler als Wandverteiler, SK II, typgeprüft TSK. Der Wandverteiler ist mit folgenden Eigenschaften anzubieten:
Abmessungen  1350mm x 800mm x 205mm (H/B/T)
Schutzart  IP 44
Schutzklasse  II
Gehäuse  Stahlblech
Farbe  RAL 7035 pulverbeschichtet
Tür  zweiflüglige Tür mit Halbprofilzylinder
  Verschlussvorrichtung mit Stangen,
Türöffnungswinkel  180°, Anschlag rechts und links
Temperaturbereich  max 55°C, min -5°C
Leitungseinführung oben

Ausbau - inkl. Traggerüst und Abdeckungen  für Klemmen und Einbaugeräte gemäß unten aufgeführter Positionen:
- Plantasche A4
- Drahthalterungen
- Sammelschienensystem bis 250A
  für L1/L2/L3/N und PE
- Leitungseinführungsflanschen
Transport inkl. Transportösen

Befestigungsart Wandmontage inkl, Wandhalter.
Folgende Positionen sind zu liefern und verdrahtet im
Verteiler einzubauen

Für die Messwanderaufbau des örtlichen EVU ist folgende Wandschrank mit einzukalkulieren
1  Stk  Feld für Wandlermessung bis 250A / 5A
  nach Vorgaben TAB des örtlichen Netzbetrei
  bers
1  Stk  Feld für Einbaukomponenten des EVU zur
  Übertragung der Messdaten gemäß Vorgaben
  TAB des örtlichen Netzbetreiberns
1  Stk  Reservefeld für Netzmessung als Direktmes
  sung
3  Stk  NH01 250A Sicherungselementen für Sammelschiene - Eingangsseitig
3  Stk  NH01 250A Sicherungselementen für Sammelschiene - Ausgangsseitig
1  Stk  Überspannungsschutz Typ 2, modular,
  4 polig, mit Fernmeldekontakt 1 Wechsler
2  Stk  D02 Sicherungslemente 3polig für Sammel
  schiene mit Sicherungelement 3x25A und Passstücken
1  Stk  Leitungsschutzschalter B10A, 1-polig
  mit Hilfskontakt 1 Wechsler
12  Stk  Anschlussklemmen L/N/PE bis 35mm²

Alle Abdeckungen und Felder sind plombierbar auszuführen. Der Verteiler ist vor Ausführung mit dem örtlichen Netzbetreiber abzustimmen.

Platzreserve mindestens 30%

Klemmen bis 6mm² sind als schraublose Steckverbindungen herzustellen. Alle N-Klemmen sind als Trennklemmen auszuführen. Bei der Ausführung ist darauf zu achten, dass ausreichende Abstands- und Befestigungshalter für die Klemmreihen vorzuhalten sind.
Alle Geräte und Klemmen sind maschinell bedruckt dauerhaft zu beschriften.
Die in den folgenden Titeln beschriebenen Kabel und Leitungen sind auf den Verteiler betriebsfertig angeschlossen in dieser Position anzubieten.

Der Kalkulationspreis versteht sich :
Betriebsfertig liefern, aufstellen und montieren sowie alle
Kabel und Leitungen auf Klemmen anschließen.
Beim Einführen der Kabel und Leitungen ist darauf zu
achten, dass oberhalb des Verteilers zugentlastet befestigt wird.

angebotenes Fabrikat Verteiler

Hersteller:  ____________________

Typ:  ____________________

angebotenes Fabrikat Reiheneinbaugeräte

Hersteller:  ____________________

Typ:  ____________________

komplett liefern, montieren, aufstellen, Anschließen an Potentialausgleich, Anschluss der Stromversorgung, anschließen aller Zu- und Abgangs- Kabel und Leitungen.
Menge: 1,000 St

**1.2.3 Niederspannungsverteiler OG- Unterverteiler**
Niederspannungsverteiler OG- Unterverteiler

Elektroinstallationsverteiler als Wandverteiler, SK II, typgeprüft TSK. Der Wandverteiler ist mit folgenden Eigenschaften anzubieten:
Abmessungen  1250mm x 1100mm x 205mm (H/B/T)
Schutzart  IP 44
Schutzklasse  II
Gehäuse  Stahlblech
Farbe  RAL 7035 pulverbeschichtet
Tür  zweiflüglige Tür mit Halbprofilzylinder
  Verschlussvorrichtung mit Stangen,
Türöffnungswinkel  180°, Anschlag rechts und links
Temperaturbereich  max 55°C, min -5°C
Leitungseinführung oben

Ausbau - inkl. Traggerüst und Abdeckungen  für Klemmen und Einbaugeräte gemäß unten aufgeführter Positionen:
- Plantasche A4
- Drahthalterungen
- Sammelschienensystem bis 250A
  für L1/L2/L3/N und PE
- Leitungseinführungsflanschen
Transport inkl. Transportösen

Befestigungsart Wandmontage inkl, Wandhalter.
Folgende Positionen sind zu liefern und verdrahtet im
Verteiler einzubauen

1  Stk  Leistungsschalter 3 polig, 160A, 25kA
1  Stk  Unterspannungsüberwachungsrelais
  3 phasig, mit LED Anzeige und 1 Wechsel
  kontakt (230V/2A)
1  Stk  Überspannungsschutz Typ 2, modular,
  4 polig, mit Fernmeldekontakt 1 Wechsler
6  Stk  D02 Sicherungslemente 3polig für Sammel
  schiene mit Sicherungelement 3x25A und Passstücken
4  Stk  RCD FI-Schutzschalter 4 polig, 40A
  30mA Typ B mit Hilfskontakt (Wechsler)
12  Stk  Fehlerstrom-/Leitungsschutzschalter B16 A 1po-
  lig + N, Typ A, 30mA
12  Stk  Leitungsschutzschalter B10A, 1-polig
  mit Hilfskontakt 1 Wechsler
12  Stk  Leitungsschutzschalter B16A, 1-polig
12  Stk  Leitungsschutzschalter B10A, 1-polig
3  Stk  Leitungsschutzschalter C10A, 1-polig
  mit Hilfskontakt, 1 Wechsler
3  Stk  Leitungschutzschalter C16A, 3-polig
3  Stk  Leitungschutzschalter C25A, 3-polig
2  Stk  Leitungschutzschalter C32A, 3-polig
1  Stk  Feinsicherung 10A mit Hutschienenadapter 1-
  polig
2  Stk  Leitungsschutzschalter C10A, 1-polig
1  Stk  Netzgerät 230V, 24V DC 10A
1  Stk  Schaltrelais 24V DC, 4 Schließer 230V/20A
2  Stk  230V Schütz 3 Schließer/40A
1  Stk  Steckdose 230V, REG
5  Stk  Schraubklemmen bis 50mm²
5  Stk  Einzelklemmen bis 16mm²
15  Stk  Anschlussklemmen L/N/PE bis 10mm²
15  Stk  Anschlussklemmen L/N/PE bis 6mm²
90  Stk  Dreistockklemmen L/N/PE bis 4mm²
12  Stk  Dreistockklemmen L1/L2/L3/N/PE bis 4mm²

Platzreserve mindestens 30%

Klemmen bis 6mm² sind als schraublose Steckverbindungen herzustellen. Alle N-Klemmen sind als Trennklemmen auszuführen. Bei der Ausführung ist darauf zu achten, dass ausreichende Abstands- und Befestigungshalter für die Klemmreihen vorzuhalten sind.
Alle Geräte und Klemmen sind maschinell bedruckt dauerhaft zu beschriften.
Die in den folgenden Titeln beschriebenen Kabel und Leitungen sind auf den Verteiler betriebsfertig angeschlossen in dieser Position anzubieten.

Der Kalkulationspreis versteht sich :
Betriebsfertig liefern, aufstellen und montieren sowie alle
Kabel und Leitungen auf Klemmen anschließen.
Beim Einführen der Kabel und Leitungen ist darauf zu
achten, dass oberhalb des Verteilers zugentlastet befestigt wird.

angebotenes Fabrikat Verteiler

Hersteller:  ____________________

Typ:  ____________________

angebotenes Fabrikat Reiheneinbaugeräte

Hersteller:  ____________________

Typ:  ____________________

komplett liefern, montieren, aufstellen, Anschließen an Potentialausgleich, Anschluss der Stromversorgung, anschließen aller Zu- und Abgangs- Kabel und Leitungen.
Menge: 1,000 St

**1.2.4 Demontage EG Hauptverteiler mit Aufnahme Bestandsleitungen**
Demontage EG Hauptverteiler mit Aufnahme Bestandsleitungen

Der bestehende EG Hauptverteiler befindet sich im Technikraum EG und ist als Wandverteiler ausgeführt.

Ausbau
Abmessungen:  1100mm x 1100mm x 205mm
  (H/B/T)
Anzahl Platzeinheiten:  240
1  Stk  Zählerfeld EVU Rechts inkl. D02 3-poliges
  Sicherungselement
6  Stk  3-reihige Abdeckfelder, 36 Teileinheiten  mit Ausbau
1  Stk  Blindabdeckfeld
54  Stk  Leitungsschutzschalter B10 bis B16, 1polig
11  Stk  D02 3poliges Sicherungelement für Hutschieenmontage inkl Schmelzsicherung
5  Stk  FI-Schutzschalter 4polig bis 40A
1  Stk  Ein-Ausschalter 1-polig REG
1  Stk  Überspannungsschutzelement 3-polig
10  Stk  FI-LS B16A, 30mA 1-polig
10  Stk  Stromstoßrelais 1.polig 230V,
  1Wechsler

Dieser Verteiler ist im Zuge der Baumaßnahme zu demontieren und neu zu errichten.
Vor Demontage sind alle Zu- und Abgangsleitungen zu dokumentieren, zu sichern, und für das spätere Aufklem
men am neuen Verteiler herzurichten.

Für die Demontage des Verteilers ist ein mobiles Notstromaggret vorzuhalten, sowie eine Arbeitsplatzbeleuchtung.

Die Demontage des Verteilers hat in Abstimmung mit der Bauleitung an einem Wochenende stattzufinden.
Ebenso ist der neue Hauptverteiler direkt nach der Demontage des alten Verteiler ebenso an diesem Wochenende zu errichten, damit kein Stillstand des Kindergarten zu erwarten ist.

Der Verteiler ist nach Demontage fachgerecht zu entsorgen. Der Entsorgungsnachweis ist der Bauleitung zu übergeben.
Menge: 1,000 St

**1.2.5 Antrag neuer Zähler EVU**
Antrag neuer Zähler EVU

Der Auftragnehmer hat die vollständige Anmeldung des elektrischen Netzanschlusses sowie die Beantragung des erforderlichen Stromzählers beim zuständigen Verteilnetzbetreiber durchzuführen.

Der Leistungsumfang umfasst insbesondere:
- Prüfung der technischen Voraussetzungen für den Netz
  anschluss.
- Erstellung und Einreichung des Zählerantrags beim zu
  ständigen Netzbetreiber.
- Ausfüllen und Übermitteln sämtlicher erforderlicher Formulare und Unterlagen.
- Abstimmung mit dem Netzbetreiber bezüglich der Zählermontage und Inbetriebnahme.
- Bereitstellung aller erforderlichen Angaben zum An
  schlussobjekt.
- Koordination von Terminen mit dem Netzbetreiber.
- Durchführung der elektrischen Inbetriebsetzung nach
  den geltenden technischen Anschlussbedingungen
  (TAB).
- Übergabe sämtlicher Antrags- und Inbetriebnahmeunterlagen an den Auftraggeber.

Der Auftragnehmer hat sämtliche erforderlichen Abstimmungen mit dem Netzbetreiber eigenverantwortlich vorzunehmen. Die Leistung gilt mit erfolgreicher Beantragung des Stromzählers und Vorlage der entsprechenden Bestätigung des Netzbetreibers als erbracht.
Alle erforderlichen Nebenleistungen, Fahrten, Schriftwechsel, Abstimmungen und Dokumentationen sind in den Einheitspreis einzukalkulieren.
Menge: 1,000 psch

#### 1.3 Installationsgeräte nach DIN 276 Kostengruppe 444.2

*Hinweis: Hinweistext Installationsgeräte*
Es ist für das gesamte Bauvorhaben grundsätzlich nur ein
einheitliches Fabrikat bei Schalter/Steckdosenmaterial
zugelassen.

Im Gebäude ist eine umfangreiche Unterputzinstallation
erforderlich. Mit Ausnahme von technischen Betriebsräumen,
Hohlraumbereichen und in Zwischendecken müssen alle
Installationsgeräte unter Putz ausgeführt werden.

Alle Geräte müssen das VDE-Prüfzeichen tragen. Sämtliche Geräteeinsätze müssen mit Schrauben befestigt werden. Die Versorgungsarten der Installationsgeräte muss aus den beigefügten Installationsplänen entnommen werden, ebenso sind die Anzahl und Typen aus diesen Plänen zu entnehmen.

Nachstehende Montagehöhen sind im Gebäude vorgesehen (alle Maße Oberkante fertiger Fußboden = OKFF und Mitte Dose)
- Oberster Schalter, Taster usw. 1,05m
- Putzsteckdosen, Herdanschlüsse usw. 0,30m
- Doppelsteckdosen über Arbeitsflächen 1,15m
- Steckdosen für Untertischgeräte 0,60m
- Sprechanlagen 1,45m
- Schalter, Steckdosen usw. in Technikräumen 1,05m

Im Besonderen gelten aktuelle Wandansichten des
Architekten.

*Hinweis: Vortext Unterputzinstallationsgeräte*
Vortext Unterputzinstallationsgeräte

Aufgrund des Bestands ist folgendes Schaltermaterial
bindend in den folgenden Positionen als Unterputzprogramm anzubieten

Hersteller:  Jung
Typ:  CD500 - Ausführung Berührungssicher
  (Kinderschutz)

Farbe:  Alpinweiß (WW)

Als Einbaudosen für UP-Montage sind für Schaltgeräte und Steckvorrichtungen Abzweigschalterdosen oder Schalterdosen mit Stutzen zu verwenden. Alle Installationsgeräte sind inklusive den benötigten Befestigungsmaterialien und Zubehör herzustellen.

Alle Steckdosen und Schalter müssen mit Beschriftungsfeldern versehen und maschinell beschriftet (Versorgungs-UV-Nr. und der Stromkreis) werden.

In den jeweiligen Positionen ist für Unterputzgeräte Folgendes einzukalkulieren:

- Unterputzarbeiten zum Setzen der UP-Dose im Mauerwerk (Bohren, stemmen und schlitzen) - oder
- Unterputzarbeiten zum setzen der UP-Dose in Ständerwand (Holz oder Trockenbau)
- Unterputzdose
- Installationsgerät mit Abdeckung und Rahmenanteil
- Montage des Installationsgerätes
- Anschluss des Installationsgerätes
- maschinell erstelltes Schild eingelegt in Schriftfeld des
  Rahmens.
- alle Nebenleistung zum Herstellen der Betriebsfertigkeit

**1.3.1 Schutzkontaktsteckdose 230V Unterputz mit Kinderschutz**
Schutzkontaktsteckdose 230V Unterputz mit Kinderschutz

Schutzkontaktsteckdose Unterputz mit erhöhtem Berührungsschutz mit Abdeckungen, inkl. Unterputzdose für Mauerwerk oder Hohlwand, sowie Rahmenanteil

Liefern, montieren und Anschluss der Adern, betriebsfertig
Menge: 53,000 St

**1.3.2 Schutzkontaktsteckdosen 230V Unterputz mit Kinderschutz und Klappdeckel**
Schutzkontaktsteckdosen 230V Unterputz mit Kinderschutz und Klappdeckel

Schutzkontaktsteckdose Unterputz mit erhöhtem Berührungsschutz und Klappdeckel, mit Abdeckungen, inkl. Unterputzdose für Mauerwerk oder Hohlwand, sowie Rahmenanteil

Liefern, montieren und Anschluss der Adern, betriebsfertig
Menge: 12,000 St

**1.3.3 Jalousie- / Rolladentaster Unterputz**
Jalousie- / Rolladentaster Unterputz

Jalouise- / Rollladentaster Unterputz mit Wippen Auf / Ab,
inkl. Unterputzdose für Mauerwerk oder Hohlwand, sowie Rahmenanteil,

Liefern, montieren und Anschluss der Adern, betriebsfertig
Menge: 28,000 St

**1.3.4 Raumthermostat Unterputz**
Raumthermostat Unterputz

Raumthermostat Unterputz zum Anschluss eines 230V Stellantriebs für Fußbodenheizung. mit Abdeckungen und Drehknopf, inkl. Unterputzdose für Mauerwerk oder Hohlwand, sowie Rahmenanteil.

Mit dem robusten Bimetall Schaltkontakt (Öffner) für bis zu 100.000 Schaltungen, langlebig und für Stellantriebe stromlos geschlossen.

Temperatureinstellungen an der Vorderseite der Abdeckungen von +5°C bis +30°C

Temperaturhysterese  0,5K.
Nennspannung:  230V
Anschlussleistung  20W
Anzahl Stellantriebe  1 ... 10
Reglerausgang  Pulsweitenmodulation

Hersteller:  Jung
Typ:  RTR 230 mit Abdeckung, Dreh
  knopf und Rahmenanteil mit Be
  schriftungsfeld

Liefern, montieren und Anschluss der Adern, betriebsfertig
Menge: 20,000 St

**1.3.5 Geräteanschlussdosen Unterputz**
Geräteanschlussdosen Unterputz

Geräteanschlussdose Unterputz mit Kabelauslassöffnung in der Abdeckung, mit Abdeckungen, inkl. Unterputzdose für Mauerwerk oder Hohlwand, sowie Rahmenanteil

Liefern, montieren und Anschluss der Adern, betriebsfertig
Menge: 24,000 St

**1.3.6 Aus-/Wechselschalter Unterputz**
Aus-/Wechselschalter Unterputz

Aus-/Wechselschalter Unterputz mit Abdeckungen, inkl. Unterputzdose für Mauerwerk oder Hohlwand, sowie Rahmenanteil

Liefern, montieren und Anschluss der Adern, betriebsfertig
Menge: 42,000 St

**1.3.7 Doppel-/Serienausschalter Unterputz**
Doppel-/Serienausschalter Unterputz

Doppel-/Serientaster Unterputz mit Abdeckungen, inkl. Unterputzdose für Mauerwerk oder Hohlwand, sowie Rahmenanteil

Liefern, montieren und Anschluss der Adern, betriebsfertig
Menge: 5,000 St

**1.3.8 Einfachtaster Unterputz**
Einfachtaster Unterputz

Einfachtaster Unterputz mit Abdeckungen, inkl. Unterputzdose für Mauerwerk oder Hohlwand, sowie Rahmenanteil

Liefern, montieren und Anschluss der Adern, betriebsfertig
Menge: 14,000 St

**1.3.9 Schaltuhr 2-polig bis maximal 15 Minuten Unterputz**
Schaltuhr 2-polig bis maximal 15 Minuten Unterputz

Schaltuhr 2-polig bis maximal 15 Minuten Unterputz mit
Drehknopf und Abdeckung, inkl. Unterputzdose für Mauerwerk oder Hohlwand, sowie Rahmenanteil

Hersteller:  Jung
Typ:  11015 WW mit Drehknopf und Rahmenanteil  mit Beschriftungsfeld

Liefern, montieren und Anschluss der Adern, betriebsfertig
Menge: 1,000 St

**1.3.10 Blindabdeckungen Unterputz**
Blindabdeckungen Unterputz

Blindabdeckung Unterputz mit Abdeckungen, inkl. Unterputzdose für Mauerwerk oder Hohlwand, sowie Rahmenanteil

Liefern, montieren und Anschluss der Adern, betriebsfertig
Menge: 10,000 St

*Hinweis: Vortext Aufputzinstallationsgeräte*
Vortext Aufputzinstallationsgeräte

Alle Steckdosen und Schalter müssen mit Beschriftungsfeldern versehen und maschinell beschriftet (Versorgungs-UV-Nr. und der Stromkreis) werden.

In den jeweiligen Posiitonen ist für Aufputzgeräte Folgendes einzukalkulieren:

- Befestigen der Aufputzeinheit an Wand
- Installationsgerät mit Abdeckung und Rahmenanteil
- Montage des Installationsgerätes
- Anschluss des Installationsgerätes
- maschinell erstelltes Schild eingelegt in Schriftfeld des
  Rahmens.
- alle Nebenleistung zum Herstellen der Betriebsfertigkeit

**1.3.11 Präsenzmelder für Deckeneinbaumontage**
Präsenzmelder für Deckeneinbaumontage

Mini-Präsenzmelder mit 360° Erfassungsbereich für die Deckeneinbau- und Wandmontage
Reichweite von bis zu 6 m im Durchmesser für den Einsatz in kleinen Räumen, Durchgangsbereichen, Toiletten, kleinen Büros, Fluren
Universale Klemmtechnik für den schnellen Einbau in Decken, Markenschalter-Rahmen, Leuchten oder Unterputzdosen
Hinterlegtes Werksprogramm für eine sofortige Betriebsbereitschaft

Abmessungen:  Ø25mm, Höhe 47mm
Einbautiefe  36mmm Ø20mm
Gewicht:  33.4g
Werkstoff:  UV-Stabilisiertes PE
Schutzart:  IP 65
Zulässige Umgebungstemperatur
  -25°C bis +50°C
Relative Luftfeuchte  5-93%, nicht kondensierend
Anzahl Lichtkanäle  1
Schaltleistung  230V/50Hz
Funktion  schalten
Modus  Vollautomatik
Helligkeitswert  5-2000 lx
Maximale Montagehöhe  5,
Erfassungsbereich  bis zu 28m²
Erfassungsreichweiten  Ø2m frontal
  Ø6m quer
  Ø2,5m Präsenz
Erfassungswinkel  360°
Schutzklasse  II

Hersteller:  Esylux
Typ:  PD-C 360i/6 mini

Komplett liefern, anschließen, montieren und in Betrieb nehmen
Menge: 8,000 St

**1.3.12 Schutzkontaktsteckdosen 230V Aufputz mit Klappdeckel**
Schutzkontaktsteckdosen 230V Aufputz mit Klappdeckel

Schutzkontaktsteckdosen 230V Aufputz mit Klappdeckel mit Federklemmen für Stalle und unbehandelte Leiter bis 2,5mm²

komplett liefern, montieren und betriebfertig anschließen
Menge: 5,000 St

**1.3.13 Abzweigdose 60x60mmm Aufputz**
Abzweigdose 60x60mmm Aufputz

Abzweigdose leichte Ausführung, UV-beständig, halogenfrei, für Wand- und Deckenmontage, mit Deckel
Werkstoff  Polyethylen
Schutzart  IP55
Schlagfestigkeit  IK07
maximale Anzahl von Klemmen bei 1,5mm² 6 Stk.
maximale Anzahl von Klemmen bei 2,5mm² 5 Stk.

Komplett liefern, montieren, einführen und abisolieren der Kabel sowie betriebsfertiges Verklemmen inkl. Klemmen
Menge: 30,000 St

**1.3.14 Abwzweidose 83x83 Aufputz**
Abzweigdose 83x83mm Aufputz

Abzweigdose 83x83mm Aufputz, leichte Ausführung, UV-beständig, halogenfrei, für Wand- und Deckenmontage, mit Deckel
Werkstoff  Polyethylen
Schutzart  IP55
Schlagfestigkeit  IK07
maximale Anzahl von Klemmen bei 1,5mm² 6 Stk.
maximale Anzahl von Klemmen bei 2,5mm² 5 Stk.

Komplett liefern, montieren, einführen und abisolieren der Kabel sowie betriebsfertiges Verklemmen inkl. Klemmen
Menge: 95,000 St

**1.3.15 Abzweigdose klein Aufputz**
Abzweigdose klein Aufputz

Abzweigdose 85x43mmm klein, Aufputz

Abzweigdose leichte Ausführung, UV-beständig, halogenfrei, für Wand- und Deckenmontage, mit Deckel
Werkstoff  Polyethylen
Schutzart  IP55
Schlagfestigkeit  IK07

Komplett liefern, montieren, einführen und abisolieren der Kabel sowie betriebsfertiges Verklemmen inkl. Klemmen
Menge: 75,000 St

**1.3.16 Präsenzmelder für Deckenaufbaumontage**
Präsenzmelder für Deckenaufbaumontage

Präsenzmelder mit 360° Erfassungsbereich für die Deckenanbau.
Reichweite von bis zu 8m im Durchmesser für den Einsatz in kleinen Räumen, Durchgangsbereichen mit kleinem oder geringem Tageslichtanteil
Hinterlegtes Werksprogramm für eine sofortige Betriebsbereitschaft

Abmessungen:  Ø108mm, Höhe 62mm
Gewicht:  141.67g
Werkstoff:  UV-Stabilisiertes PE
Schutzart:  IP 20
Zulässige Umgebungstemperatur
  -25°C bis +50°C
Relative Luftfeuchte  5-93%, nicht kondensierend
Anzahl Lichtkanäle  1
Tastereingang  1
Schaltleistung  230V/50Hz
Funktion  schalten
Modus  Halb- und Vollautomatik
Helligkeitswert  5-2000 lx
Lichtmessung  Mischlicht
Maximale Montagehöhe  5,
Erfassungsbereich  bis zu 50m²
Erfassungsreichweiten  Ø6m frontal
  Ø8m quer
Erfassungswinkel  360°
Schutzklasse  II

Hersteller:  Esylux
Typ:  MD-C 360i/8
  inkl. Aufbaukappe

Komplett liefern, anschließen, montieren und in Betrieb nehmen
Menge: 2,000 St

**1.3.17 IR-Strahler für Wickelplätze**
IR-Strahler für Wickelplätze

Infrarot-Wickelplatzstrahler für Kindertagesstätte

Liefern und fachgerecht montieren eines wandmontierten Infrarot-Wickelplatzstrahlers zur gezielten Erwärmung des Wickelbereiches in einer Kindertagesstätte. Das Gerät ist für den Einsatz in Bereichen mit Säuglingen und Kleinkindern geeignet und erzeugt eine angenehme, zugluftfreie Wärmestrahlung.

Technische Anforderungen:
- Wandmontage mittels schwenkbarer oder neigbarer Hal
  terung
- Nennleistung ca. 500 bis 800 W
- Betriebsspannung 230 V AC, 50 Hz
- Integrierte Sicherheitsabschaltung nach maximal 10
  Minuten
- Möglichkeit der manuellen Aktivierung am Gerät
- Gleichmäßige Wärmeverteilung im Wickelbereich
- Berührungssicheres Gehäuse
- Schutzart mindestens IP24
- CE-konforme Ausführung
- Geeignet für den Einsatz in öffentlichen Einrichtungen
  und Kindertagesstätten

Montageumfang:
- Lieferung des kompletten Heizstrahlers einschließlich
  Wandhalterung
- Befestigung an bauseits vorhandener Wandkonstruktion
- Herstellen aller erforderlichen Befestigungen
- Elektrischer Anschluss an vorhandene Zuleitung
- Funktionsprüfung und Inbetriebnahme
- Einweisung des Betreibers

Besondere Anforderungen:
Die Montagehöhe und die Abstände zum Wickelplatz sind entsprechend den Herstellervorgaben einzuhalten. Das Gerät darf keine Blendwirkung oder übermäßige Oberflächentemperaturen im zugänglichen Bereich verursachen. Sämtliche sicherheitsrelevanten Vorgaben für den Einsatz in Kindertagesstätten sind einzuhalten.

Hersteller:  ______________________

Typ:  ______________________
Menge: 2,000 St

#### 1.4 Kabel und Leitungen nach DIN 276 Kostengruppe 444.3

*Hinweis: Kabelverlegung in Zwischendecke*
Kabelverlegung in Zwischendecke

Nachfolgend aufgeführte Kabel und Leitungen sind in der Zwischendecke in Teillängen zu verlegen.

Die Verlegung erfolgt mittels Kunststoffsammelhaltern, die in die Einheitspreise der Kabellängen einzukalkulieren sind.

Bei der Verlegung ist darauf zu achten, dass Stark- und Schwachstromkabel getrennt zu verlegen sind und gemäß den vorgegebenen Abständen zu montieren sind.

Grundsätzlich sind Sammelhalter als Bügelhalter oder Kabelklammern zu verwenden. Die Befestigung der Kabel und Leitungen hat werkzeuglos zu erfolgen.

**1.4.1 NYY-J 1x16mm² ge/gn**
NYY-J 1x16mm² ge/gn
komplett liefern und montieren
Menge: 50,000 m

**1.4.2 NYY-J 1x6mm² ge/gn**
NYY-J 1x6mm² ge/gn
komplett liefern und montieren
Menge: 100,000 m

**1.4.3 NYM-J 3x2,5mm²**
NYM-J 3x2,5mm²
komplett liefern und montieren
Menge: 750,000 m

**1.4.4 NYM-J 5x2.5mm²**
NYM-J 5x2.5mm²
komplett liefern und montieren
Menge: 250,000 m

**1.4.5 NYM-J 3x1,5mm²**
NYM-J 3x1,5mm²
komplett liefern und montieren
Menge: 350,000 m

**1.4.6 NYM-J 5x1,5mm²**
NYM-J 5x1,5mm²
komplett liefern und montieren
Menge: 200,000 m

**1.4.7 JY(ST)Y 4x2x0,8mm grau**
JY(ST)Y 4x2x0,8mm grau
komplett liefern und montieren
Menge: 100,000 m

**1.4.8 JY(ST)Y 2x2x0,8mm grau**
JY(ST)Y 2x2x0,8mm grau
komplett liefern und montieren
Menge: 200,000 m

*Hinweis: Kabelverelgung in Rohr*
Kabelverelgung in Rohr

Nachfolgend aufgeführte Kabel und Leitungen sind in Wänden im Rohr in Teillängen zu verlegen.

Im Zuge der Rohbaumaßnahme wurden bereits Leerrohre inkl. Gerätedosen mit Zugdraht in Betonwände eingelegt.

Die Verlegesysteme Rohr für Hohlraum- und Leichtbauständerwände sind im Titel Verlegeysteme ausgeschrieben.

Bei der Verlegung ist darauf zu achten, dass Stark- und Schwachstromkabel getrennt zu verlegen sind und gemäß den vorgegebenen Abständen zu montieren sind.

**1.4.9 NYY-J 1x16mm² ge/gn**
NYY-J 1x16mm² ge/gn
komplett liefern und montieren
Menge: 15,000 m

**1.4.10 NYY-J 1x6mm² ge/gn**
NYY-J 1x6mm² ge/gn
komplett liefern und montieren
Menge: 10,000 m

**1.4.11 NYM-J 3x2,5mm²**
NYM-J 3x2,5mm²
komplett liefern und montieren
Menge: 50,000 m

**1.4.12 NYM-J 5x2.5mm²**
NYM-J 5x2.5mm²
komplett liefern und montieren
Menge: 30,000 m

**1.4.13 NYM-J 3x1,5mm²**
NYM-J 3x1,5mm²
komplett liefern und montieren
Menge: 50,000 m

**1.4.14 NYM-J 5x1,5mm²**
NYM-J 5x1,5mm²
komplett liefern und montieren
Menge: 50,000 m

**1.4.15 JY(ST)Y 4x2x0,8mm grau**
JY(ST)Y 4x2x0,8mm grau
komplett liefern und montieren
Menge: 50,000 m

**1.4.16 JY(ST)Y 2x2x0,8mm grau**
JY(ST)Y 2x2x0,8mm grau
komplett liefern und montieren
Menge: 50,000 m

*Hinweis: Kabelverlegung Unterputz*
Kabelverlegung Unterputz

Nachfolgend aufgeführte Kabel und Leitungen sind in Wänden unterputz in Teillängen zu verlegen.

Die Schlitz- und Fräsarbeiten sind in die Einheitspreise der Kabel und Leitungen mit einzukalkulieren.

Bei der Verlegung ist darauf zu achten, dass Stark- und Schwachstromkabel getrennt zu verlegen sind.

**1.4.17 NYY-J 1x16mm² ge/gn**
NYY-J 1x16mm² ge/gn
komplett liefern und montieren
Menge: 5,000 m

**1.4.18 NYY-J 1x6mm² ge/gn**
NYY-J 1x6mm² ge/gn
komplett liefern und montieren
Menge: 10,000 m

**1.4.19 NYM-J 3x2,5mm²**
NYM-J 3x2,5mm²
komplett liefern und montieren
Menge: 150,000 m

**1.4.20 NYM-J 5x2.5mm²**
NYM-J 5x2.5mm²
komplett liefern und montieren
Menge: 75,000 m

**1.4.21 NYM-J 3x1,5mm²**
NYM-J 3x1,5mm²
komplett liefern und montieren
Menge: 75,000 m

**1.4.22 NYM-J 5x1,5mm²**
NYM-J 5x1,5mm²
komplett liefern und montieren
Menge: 75,000 m

**1.4.23 JY(ST)Y 4x2x0,8mm grau**
JY(ST)Y 4x2x0,8mm grau
komplett liefern und montieren
Menge: 10,000 m

**1.4.24 JY(ST)Y 2x2x0,8mm grau**
JY(ST)Y 2x2x0,8mm grau
komplett liefern und montieren
Menge: 20,000 m

*Hinweis: Kabelverlegung in Mischverlegung*
Kabelverlegung in Mischverlegung

Nachfolgend aufgeführte Kabel und Leitungen sind in Mischverlegung zu verlegen.

Dies bedeutet, dass die Verlegung auf Kabeltrasse oder mit Einzelbefestigung vorzusehen ist.
Hierzu ist das Befestigungsmaterial mit in die Einheitspreise zu kalkulieren.

**1.4.25 NYCWY 4x50/25mm²**
NYCWY 4x50/25mm²
komplett liefern und montieren
Menge: 10,000 m

**1.4.26 NYCWY 4x35/16mm²**
NYCWY 4x35/16mm²
komplett liefern und montieren
Menge: 30,000 m

**1.4.27 NYY-J 1x16mm² ge/gn**
NYY-J 1x16mm² ge/gn
komplett liefern und montieren
Menge: 10,000 m

**1.4.28 NYY-J 1x6mm² ge/gn**
NYY-J 1x6mm² ge/gn
komplett liefern und montieren
Menge: 30,000 m

**1.4.29 NYM-J 3x2,5mm²**
NYM-J 3x2,5mm²
komplett liefern und montieren
Menge: 200,000 m

**1.4.30 NYM-J 5x2.5mm²**
NYM-J 5x2.5mm²
komplett liefern und montieren
Menge: 50,000 m

**1.4.31 NYM-J 3x1,5mm²**
NYM-J 3x1,5mm²
komplett liefern und montieren
Menge: 50,000 m

**1.4.32 NYM-J 5x1,5mm²**
NYM-J 5x1,5mm²
komplett liefern und montieren
Menge: 50,000 m

**1.4.33 JY(ST)Y 4x2x0,8mm grau**
JY(ST)Y 4x2x0,8mm grau
komplett liefern und montieren
Menge: 50,000 m

**1.4.34 JY(ST)Y 2x2x0,8mm grau**
JY(ST)Y 2x2x0,8mm grau
komplett liefern und montieren
Menge: 50,000 m

#### 1.5 Verlegesysteme nach DIN 276 Kostengruppe 444.4

*Hinweis: Verlegesysteme*
Verlegesysteme

Nachführend aufgeführte Verlegesysteme sind in Teillängen oder als Einzelstücke anzubieten.

Die Verlegung der im Titel aufgerührten Kabel und Leitungen erfolgt in der Zwischendecke mittels Metallsammelhalter.

In Hohlraum- und Ständerwände sind für Stark- und Schwachstromkabel Leerrohre zu verwenden.

**1.5.1 Sammelhalter Metall für 15 Leitungen**
Sammelhalter Metall für 15 Leitungen

Sammelhalter Metall zur Deckenmontage.
geprüfter Sammelhalter aus federndem, rostfreiem Stahl für die brandsichere Montage von Kabeln und Leitungen oberhalb abgehängter Decken. Das Einlegen der Kabel und Leitungen muss ohne Werkzeug möglich sein
Nachweis der Standsicherheit im Brandfall geprüft in
Anlehnung an DIN 4102 für min. 30 Minuten.
Beidseitiges Einlegen der Kabel für 15 Leitungen

komplett inkl. Metalldübel oder Schraube liefern und in Zwischendecke montieren.
Menge: 50,000 St

**1.5.2 Sammelhalter Metall für 30 Leitungen**
Sammelhalter Metall für 30 Leitungen

Sammelhalter Metall zur Deckenmontage.
geprüfter Sammelhalter aus federndem, rostfreiem Stahl für die brandsichere Montage von Kabeln und Leitungen oberhalb abgehängter Decken. Das Einlegen der Kabel und Leitungen muss ohne Werkzeug möglich sein
Nachweis der Standsicherheit im Brandfall geprüft in
Anlehnung an DIN 4102 für min. 30 Minuten.
Beidseitiges Einlegen der Kabel für 30 Leitungen

komplett inkl. Metalldübel oder Schraube liefern und in Zwischendecke montieren.
Menge: 30,000 St

**1.5.3 Sammelhalter Kunststoff für 15 Leitungen**
Sammelhalter Kunststoff für 15 Leitungen

Sammelhalter Kunststoff zur Deckenmontage.
für Montage von Kabeln und Leitungen oberhalb abgehängter Decken. Das Einlegen der Kabel und Leitungen muss ohne Werkzeug möglich sein
Beidseitiges Einlegen der Kabel für 15 Leitungen

komplett inkl. Dübel oder Schraube liefern und in Zwischendecke montieren.
Menge: 50,000 St

**1.5.4 Sammelhalter Kunststoff für 30 Leitungen**
Sammelhalter Kunststoff für 30 Leitungen

Sammelhalter Kunststoff zur Deckenmontage.
für Montage von Kabeln und Leitungen oberhalb abgehängter Decken. Das Einlegen der Kabel und Leitungen muss ohne Werkzeug möglich sein
Beidseitiges Einlegen der Kabel für 30 Leitungen

komplett inkl. Dübel oder Schraube liefern und in Zwischendecke montieren.
Menge: 30,000 St

**1.5.5 Kunststoffrohr Flexibel DN25 in Hohlraumwände**
Kunststoffrohr Flexibel DN25 in Hohlraumwände

Das Rohr muss für den Einsatz in Hohlraum- und Leichtbauwänden geeignet sein. Es dient der sicheren Führung von Stark- und Schwachstromleitungen sowie Kommunikationskabeln. Das Leerohrrohr ist an der Hohlraum- und Leichtbauwand mittels Montagekrallen gegen verrutschen zu sichern.

Ausführung  Flexibel
Nennweite  25mm
Material  Kunststoff, schwer entflammbar
Farbe  schwarz oder grau
Typ  FBY

Komplett liefern, an Hohlraum- und Leichtbauwand innenseitig befestigen, in Gerätedose einführen und in Zwischendecke mit Überlänge 20cm ausführen.
Menge: 50,000 m

**1.5.6 Kunststoffrohr Flexibel DN32 in Hohlraumwände**
Kunststoffrohr Flexibel DN32 in Hohlraumwände

Das Rohr muss für den Einsatz in Hohlraum- und Leichtbauwänden geeignet sein. Es dient der sicheren Führung von Stark- und Schwachstromleitungen sowie Kommunikationskabeln. Das Leerohrrohr ist an der Hohlraum- und Leichtbauwand mittels Montagekrallen gegen verrutschen zu sichern.

Ausführung  Flexibel
Nennweite  32mm
Material  Kunststoff, schwer entflammbar
Farbe  schwarz oder grau
Typ  FBY

Komplett liefern, an Hohlraum- und Leichtbauwand innenseitig befestigen, in Gerätedose einführen und in Zwischendecke mit Überlänge 20cm ausführen.
Menge: 50,000 m

**1.5.7 Leitungsführungskanal Kunststoff Weiß 200mm x 70mm**
Leitungsführungskanal Kunststoff Weiß 200mm x 70mm

Leitungsführungskanalsystems zur geordneten Aufnahme und Führung von Starkstrom-, Steuer- und Datenleitungen innerhalb von Gebäuden.

Kanalbreite:  200 mm
Kanalhöhe:  70 mm
Material:  Kunststoff PVC
Farbe:  reinweiß
Abnehmbarer Deckel über gesamte Länge, Deckel gegen unbeabsichtigtes Verschieben gesichert, Kanten entgratet und verletzungssicher ausgeführt

Formstücke und Zuschnitte:
Alle Richtungsänderungen mittels fachgerecht ausgeführter Gehrungsschnitte herstellen, sichtbare Schnittkanten entgraten, Passgenaue Ausführung von Innen- und Außenecken, Sämtliche Gehrungsschnitte, Anpassungen und Verschnitte sind in den Einheitspreis einzukalkulieren

Hersteller:  _____________

Typ:  _____________

Liefern und montieren des Leitungsführungskanals einschließlich aller Befestigungsmittel, Ausrichten und Befestigen an Wand, Decke oder Tragekonstruktion, Herstellung sauberer Kanalübergänge, Deckelmontage nach Abschluss der Kabelverlegung,Sämtliche Anpassungsarbeiten und Kleinmaterialien im Einheitspreis enthalten.
Menge: 15,000 m

#### 1.6 Aussparungen / Kernbohrungen nach DIN 276 KG 444.5

*Hinweis: Aussparungen / Kernbohrungen / Schlitzarbeiten*
Aussparungen / Kernbohrungen / Schlitzarbeiten

Aussparungen, Kernbohrungen, Schlitzarbeiten sind vor Ausführung der Bauleitung anzuzeigen.
Die Anzeige erfolgt in schriftlich mit Planauszug maßstäblich mindestens 1:50 mit lagerichtig vermaßter Eintragung.

Nach Freigabe durch den Statiker / Bauleitung sind die nachfolgenden Positionen örtlich anzuzeichnen.

Bei der Herstellung der Leistungen sind alle Schutzmaßnahmen für Personal und Umgebung herzustellen.

Ebenso sind für Kernbohrungen Gestellungen für Wasserführung und Schmutzwasserauffangung in die Einheitspreise einzukalkulieren.

Nach Herstellung der Aussparungen, Kernbohrungen oder Schlitzarbeiten ist der Bauschutt zu entfernen und die Baustelle besenrein zu hinterlassen.

**1.6.1 Kernbohrung Beton Ø100mm bis Tiefe 250mm**
Kernbohrung Beton Ø100mm bis Tiefe 250mm

Herstellung einer Kernbohrung in Betonwand Ø100mm bis Wandstärke 250mm.
Befestigen des Kernbohrgeräts, Herstellen der Wasserzuführung, Bereitstellen der Schmutzwasseraufauffangung mit ggf. Abdeckung mittels Planen im Arbeitsbereich,
Die Kernbohrung wird in einer Höhe bis 3,5m hergestellt,
anteilige Gerät bzw. Arbeitsbühnenkosten sind im der Position Kosten für Arbeitsbühnen einzukalkulieren.
Menge: 4,000 St

**1.6.2 Kernbohrung Beton Ø200mm bis Tiefe 250mm**
Kernbohrung Beton Ø200mm bis Tiefe 250mm

Herstellung einer Kernbohrung in Betonwand Ø200mm bis Wandstärke 250mm.
Befestigen des Kernbohrgeräts, Herstellen der Wasserzuführung, Bereitstellen der Schmutzwasseraufauffangung mit ggf. Abdeckung mittels Planen im Arbeitsbereich,
Die Kernbohrung wird in einer Höhe bis 3,5m hergestellt,
anteilige Gerät bzw. Arbeitsbühnenkosten sind im der Position
Kosten für Arbeitsbühnen einzukalkulieren.
Menge: 2,000 St

**1.6.3 Bohrungen in Beton Ø bis 12mm Tiefe 250mm**
Bohrungen in Beton Ø bis 12mm Tiefe 250mm

Herstellung einer Bohrung in Betonwand bis Ø12mm bis Wandstärke 250mm.
Die Bohrung wird in einer Höhe bis 3,5m hergestellt,
anteilige Gerät bzw. Arbeitsbühnenkosten sind im der Position Kosten für Arbeitsbühnen einzukalkulieren.
Menge: 10,000 St

#### 1.7 Brandschutz nach DIN 276 Kostengruppe 444.6

*Hinweis: Brandschutzarbeiten*
Brandschutzarbeiten

Anforderungen an den Brandschutz.

Der Bieter ist verpflichtet, die amtlichen Nachweise
für die von ihm angebotenen Brandschutzmaßnahmen
vorzulegen.

Alle nachfolgend beschriebenen Brandschutzmaßnahmen
sind mind. auf die angegebene Feuerwiderstandsdauer
auszulegen.

Für diese Maßnahme gelten die einschlägigen
Rechtsvorschriften des Landes, DIN- und VDE-Normen.
Insbesondere:

- Bauordnung mit den zugehörigen Verordnungen und
  Verwaltungsvorschriften.
- DIN 4102, Brandverhalten von Baustoffen und
  Bauteilen,  neueste Fassung
- VDE-Bestimmungen.

Vom Auftragnehmer werden Fachkenntnisse über die
einschlägigen Normen erwartet. Entsprechende Referenzlisten über ausgeführte Projekte sind dem Angebot
unbedingt beizulegen.

Zur Ausführung sind nur Materialien und Abschottungssysteme zulässig, die eine gültige allgemeine
bauaufsichtliche Zulassung des Instituts für Bautechnik
Berlin haben.

Es muss gewährleistet sein, dass die Schottungen
rauchgasdicht.

Die Oberfläche der Schottung muss im Regelfall bündig
mit der Wand abschließen und zur optischen Anpassung an
angrenzende Wandbereiche mit handelsüblichen Farben
und/oder Beschichtungen behandelt werden können.
Vor dem Verschließen der Durchführungen sind die Kabel
sauber zu bündeln, um eine einwandfreie Abschottung zu
gewährleisten.

Jede Kabelabschottung muss ferner mit einem Schild
dauerhaft gekennzeichnet sein, das folgende Angaben
enthalten muss:
1. Name des Herstellers
2. Angaben über das verwendete Material
3. Zulassungsnummer
4. Herstellungsjahr

Die Abschottung darf nur von einer zugelassenen
Fachfirma ausgeführt werden.

Die Abschottung muss entsprechend der
Ausführungshinweise des Herstellers erstellt werden.
Diese sind vor Beginn der Arbeiten der Bauleitung
unaufgefordert vorzulegen.

angebotenes Fabrikat: '........'*

angebotener Typ: '..........'*

* vom Bieter einzutragen

Überprüfung der Brandabschottung
Durch Sichtprüfung wird der fachgerechte
Einbau der Brandabschottungen durch einen
Sachverständigen überprüft.

Die Kosten für das Wiederverschließen sind mit in die
Einheitspreise einzurechnen.

Werden bei der Prüfung Mängel festgestellt, werden alle
Brandschottungen geöffnet und müssen ohne zusätzliche
Vergütung neu hergestellt werden.

**1.7.1 Verschließen von Wanddurchführungen Mörtelschott S90 bis 0,2m²**
Verschließen von Wanddurchführungen mit Mörtelschott
S90 bis 0,2m².

Wanddurchführungen mit Brandschutzmörtel S90 als zugelassenes System verschließen für  Wanddurchführugen bis 0,2m².
Kabel zur Herstellung der Brandschotts fachgerecht befestigen. Arbeitsumfeld mittels Schutzfolie sichern.
Nach Beendigung der Arbeiten Arbeitsumfeld säubern.
Arbeiten in einer Höhe von ca. 3,5m.

Komplett herstellen inkl. liefern und montieren des
Kennzeichnungsschild ausgefüllt.
Menge: 3,000 St

**1.7.2 Verschließen von Wanddurchführungen Mörtelschott S90 Ø100mm**
Verschließen von Wanddurchführungen Mörtelschott S90 Ø100mm

Wanddurchführungen Ø 100mm mit Brandschutzmörtel S90 als zugelassenes System verschließen.
Kabel zur Herstellung der Brandschotts fachgerecht befestigen. Arbeitsumfeld mittels Schutzfolie sichern.
Nach Beendigung der Arbeiten Arbeitsumfeld säubern.
Arbeiten in einer Höhe von ca. 3,5m.

Komplett herstellen inkl. liefern und montieren des
Kennzeichnungsschild ausgefüllt.
Menge: 2,000 St

**1.7.3 Verschließen von Wanddurchführungen Mörtelschott S90 Ø200mm**
Verschließen von Wanddurchführungen Mörtelschott S90 Ø200mm

Wanddurchführungen Ø 200mm mit Brandschutzmörtel S90 als zugelassenes System verschließen.
Kabel zur Herstellung der Brandschotts fachgerecht befestigen. Arbeitsumfeld mittels Schutzfolie sichern.
Nach Beendigung der Arbeiten Arbeitsumfeld säubern.
Arbeiten in einer Höhe von ca. 3,5m.

Komplett herstellen inkl. liefern und montieren des
Kennzeichnungsschild ausgefüllt.
Menge: 4,000 St

**1.7.4 Verschließen von Wanddurchführungen für Bohrungen Ø12mm**
Verschließen von Wanddurchführungen für Bohrungen Ø12mm

Verschließen von Wanddurchführungen mit Brandschutz- schaum für Wandqualität F90 für Bohrungen bis Ø 12mm
als zugelassenes System verschießen.
Kabel zur Herstellung der Brandschotts fachgerecht befestigen.

Komplett herstellen inkl. liefern und montieren des
Kennzeichnungsschild ausgefüllt.
Menge: 20,000 St

#### 1.8 Stundenlohnleistungen nach DIN 276 Kostengruppe 444.7

*Hinweis: Vortext Stundenlohnarbeiten*
Die nachfolgende aufgeführten Positionen für Stundenlohnleistungen werden nach Aufwand für zusätzliche
Leistungen durch den Bauherrn beauftragt.

Die aufgeführten Stundenlohnsätze sind inkl. aller
Lohnnebenkosten, die während der üblichen Arbeitszeiten erbracht werden.

Überstundenzuschläge werden nur nach vorheriger
Abstimmung vergütet.

Erkennt der Auftragnehmer, dass zu erbringende
Leistungen nicht in seinem Auftragsumfang enthalten sind, so hat der Auftragnehmer diese Leistungen als Nachtragsangebot bzw. Stundenanmeldung dem Bauherrn zur Beauftragung vor Ausführung der Leistungen mitzuteilen.

Bei Ausführung von Stundenlohnleistungen muss der
Auftragnehmer Personen mit der jeweiligen Qualifikation
benennen und die Leistung auf Nachweise inkl.
Dokumentation der Fachbauleitung und dem Bauherrn vorlegen.

Erkennt der Auftraggeber, dass Leistungen auf
Stundenlohn zu erbringen sind, so hat der Auftraggeber das Recht diese anzuordnen. Bei Anordnung ist der Auftragnehmer ebenso zum Nachweis, wie oben beschrieben, mit der jeweiligen Personenqualifikation verpflichtet.

Die Stundenlohnnachweise sind innerhalb 10 Werktagen
der Fachbauleitung zu Prüfung vorzulegen und mit der
folgenden Abschlagsrechnung abzurechnen. Werden
Stundenlohnnachweise verspätet vorgelegt, werden diese nicht durch die Fachbauleitung bzw. den Bauherrn anerkannt.

Nicht angeordnete und nicht vereinbarte Stundenlohnleistungen werden durch den Bauherrn und die Fachbauleitung nicht anerkannt.

**1.8.1 Projektleiter**
Menge: 5,000 h

**1.8.2 Bauleiter**
Menge: 30,000 h

**1.8.3 Monteur**
Menge: 30,000 h

**1.8.4 Helfer**
Menge: 30,000 h

**1.8.5 Auszubildender**
Menge: 30,000 h

#### 1.9 Sonderleistungen nach DIN 276 Kostengruppe 444.8

**1.9.1 Baustelleneinrichtung**
Zur Einrichten der Baustelle sind folgende Positionen
zu berücksichtigen

Baustellenvorbereitung:
Absperrung und Sicherung des Baustellengeländes
gemäß den geltenden Sicherheitsvorschriften.
Aufstellung von Sicherheitsbarrieren. Einrichtung von Lagerflächen für Materialien in Abstimmung mit der Bauleitung

Baustelleninfrastruktur:
Alle notwendigen Baustelleneinrichtungen wie Container
und Lagerstätten sind vom Auftragnehmer beizustellen.
Der Auf- und Abbau von Baustellencontainern für Büros,
Aufenthaltsräume und Sanitäranlagen sind mit der
Bauleitung abzustimmen.

Baustellenlogistik:
Organisation von Lagerflächen für Baumaterialien
und Geräte nach Abstimmung mit der Bauleitung.
Einrichtung von Lager- und Transportmöglichkeiten
für benötigte Baustellenfahrzeuge oder Hilfsgeräte für
Materialan- und Abtransport. Koordination der An-
lieferung und Lagerung von Baumaterialien.

Sicherheitsmaßnahmen:
Bereitstellung und Installation von Sicherheits- und
Erste-Hilfe-Einrichtungen. Durchführung von Sicher- heitsunterweisungen für das Baustellenpersonal.
Einrichtung von Flucht- und Rettungswegen.

Umwelt- und Entsorgungsmanagement:
Einrichtung von Sammelstellen für Bauabfälle und
Recyclingmaterialien. Organisation der fachgerechten
Entsorgung von Bauabfällen. Maßnahmen zur Vermeidung von Umweltbelastungen und Emissionen.
Entsorgungskosten sind vom Auftragnehmer mit in die
Einheitspreis zu kalkulieren. Auf Verlangen des
Bauherrn ist die fachgerechte Entsorgung bei einem
zertifizierten Entsorgungsunternehmen nachzuweisen.

Der Auftragnehmer hat vor Baubeginn der Bauleitung
mitzuteilen welche Baustelleneinrichtungen über
die gesamte Bauzeit von Ihm aufgestellt werden
und welche Versorgungsmedien er hierfür benötigt.

Mit dem Einheitspreis sind alle Nebenleistungen für
die Errichtung und Aufstellung incl. aller Versorgungsanschlüsse und Leitungen sowie den Abbau der vollständigen Baustelleneinrichtung abgegolten.
Menge: 1,000 psch

**1.9.2 Kosten für Arbeitsbühnen bei Arbeiten über 3m bis 4,5m Höhe**
Kosten für Arbeitsbühnen bei Arbeiten über 3m bis 4,5m Höhe

Für Arbeiten über 3m und bis zu einer Höhe von 4,5m hat der Auftragnehmer Arbeitsbühnen für das Montagepersonal über die gesamte Bauzeit vorzuhalten.

Die Arbeitsbühnen sind nach gültigen Aufbau- oder Betriebsanweisungen zu benutzen und die Unfallverhütungsvorschriften bei der Nutzung einzuhalten.

Freigabe- oder entsprechende Nutzungsscheine sind an der Arbeitsbühne anzubringen und dauerhaft zu befestigen.
Menge: 1,000 psch

**1.9.3 W&M Planung - Elektroinstallation**
Erstellung der Werk- und Montageplanung für das
Gewerk Elektroinstallation.

Zur Erstellung der Werk- und Montagepläne werden
dem Auftragnehmer folgende Planunterlagen durch
den Bauherrn, bzw. dessen Fachplaner zur Verfügung
gestellt.

- Installationspläne als Grundrissplan im Maßstab 1:50
  mit Darstellung aller Komponenten und Stromkreis-
  und Buszuordnungen im DWG und PDF Format
- Schema aller Anlagen im DWG und PDF Format
- Stromkreisplan für Verteiler in einpoliger Darstellung
  im PDF Format
- Auftragsleistungsverzeichnis im PDF Format

Im Rahmen der Werk- und Montageplanung sind vom Auftragnehmer die Unterlagen zu sichten und auf
Ausführbarkeit zu prüfen. Unstimmigkeiten sind vor Erstellung der Werk- und Montageplanung mit dem Fachplaner abzustimmen.

Als Werk- und Montagepläne sind vom Auftragnehmer zu
erstellen und vor Ausführung zur Prüfung dem Fachplaner
und dem Bauherrn vorzulegen.

- Installationspläne im Maßstab 1:50 mit Koordination der
  Sicherungsnummern des Verteilerplans sowie Anlagenkennzeichnungsschlüssel
- Verteilerplan mit Aufbauplan in allpoliger Darstellung.
- Schema mit Darstellung aller Komponenten koordiniert
  auf den Installationsplan
- Klemmenplan und Kabelzugslisten
- Stücklisten aller elektrischen Komponenten mit Daten
  blättern
- Angabe aller geometrischen Abmessungen der verbau
  ten Komponenten
- Hinweise an die Bauleitung von benötigten Vorleistungen
- detaillierter Baustellenablaufterminplan
- Terminangabe für Anlieferungen wichtiger Komponen
  ten, wie z.B. Verteiler, Leuchten, Kabeltragsysteme,...
  nach erfolgter Freigabe

Die Werk- und Montageplanung ist in einfacher Papierform sowie auf Datenträger im DWG und PDF Format mindestens 3 Wochen vor Montagebeginn den Bauherrn und Fachplaner zur Freigabe vorzulegen.

Sollte der Auftragnehmer einzelne Positionen abweichend
von der Beschaffenheit des Leistungsverzeichnis einsetzen, sind ggf. notwendige Berechnungen auf Kosten des Auftragnehmers zu erstellen und im Rahmen der Werk- und Montageplanung mit einzureichen.
Menge: 1,000 psch

**1.9.4 W&M Planung - Blitzschutz**
Erstellung der Werk- und Montageplanung für das
Gewerk Blitzschutz

Zur Erstellung der Werk- und Montagepläne werden
dem Auftragnehmer folgende Planunterlagen durch
den Bauherrn, bzw. dessen Fachplaner zur Verfügung
gestellt.

- Installationspläne als Grundrissplan im Maßstab 1:50
  mit Darstellung aller Komponenten Dach
- Installationspläne als Grundrissplan im Maßstab 1:50
  mit Darstellung des Fundamenterderplans mit Ableitunggen zum Dach
- Verlegeplan des Blitzschutzes in Paperform des Be-
  standsgebäude.
- Berechnung des Trennungsabstands
- Auftragsleistungsverzeichnis im PDF Format

Im Rahmen der Werk- und Montageplanung sind vom Auftragnehmer die Unterlagen zu sichten und auf
Ausführbarkeit zu prüfen. Unstimmigkeiten sind vor Erstellung der Werk- und Montageplanung mit dem Fachplaner abzustimmen.

Als Werk- und Montagepläne sind vom Auftragnehmer zu
erstellen und vor Ausführung zur Prüfung dem Fachplaner
und dem Bauherrn vorzulegen.

- Installationspläne im Maßstab 1:50 mit Koordination
- Stücklisten aller Komponenten mit Datenblättern
- Angabe aller geometrischen Abmessungen der verbauten Komponenten
- Hinweise an die Bauleitung von benötigten Vorleistungen

Die Werk- und Montageplanung ist in einfacher Papierform sowie auf Datenträger im DWG und PDF Format mindestens 3 Wochen vor Montagebeginn den Bauherrn und Fachplaner zur Freigabe vorzulegen.

Sollte der Auftragnehmer einzelne Positionen abweichend
von der Beschaffenheit des Leistungsverzeichnis einsetzen, sind ggf. notwendige Berechnungen auf Kosten des Auftragnehmers zu erstellen und im Rahmen der Werk- und Montageplanung mit einzureichen.
Menge: 1,000 psch

**1.9.5 DIN VDE 0100-600 Abnahmemessungen**
Erstprüfung der elektrischen Anlage nach DIN VDE 0100
Teil 600.

Die Erstprüfung umfasst folgende Leistungen

Sichtprüfung:
Überprüfung der elektrischen Anlage auf sichtbare
Mängel und Übereinstimmung mit den Planungsunterlagen.
Kontrolle der ordnungsgemäßen Installation und
Kennzeichnung der elektrischen Betriebsmittel.

Erprobung:
Funktionsprüfung der elektrischen Anlage, einschließlich
der Überprüfung der Schutzmaßnahmen gegen elektrischen Schlag und Überstrom.

Testen der Wirksamkeit der Schutzmaßnahmen durch
Simulation von Fehlerzuständen.

Messungen:
Durchführung der erforderlichen Messungen gemäß DIN
VDE 0100 Teil 600, einschließlich:
- Isolationswiderstandsmessung
- Schleifenimpedanzmessung
- Erdungswiderstandsmessung
- Spannungsfallmessung

Dokumentation der Messergebnisse und Vergleich mit den zulässigen Grenzwerten.

Dokumentation:
Erstellung eines detaillierten Prüfprotokolls gemäß den
Vorgaben der DIN VDE 0100 Teil 600.
Auflistung aller durchgeführten Prüfungen und
Messergebnisse. Dokumentation von festgestellten Mängeln und Vorschlägen zur Mängelbeseitigung.

Die Messprotokolle sind vor Abnahme durch den Sachverständigen der Bauleitung zur Durchsicht und dem Bauherrn bei Mangelfreiheit nach Sachverständigenabnahme
zur Gegenzeichnung vorzulegen.
Menge: 1,000 Stk

**1.9.6 Revisionsunterlagen**
Erstellen der Revisionsunterlagen für das obige Projekt

Die Erstellung der Revisionsunterlagen ist nach
folgenden Kriterien zu erstellen:

Erfassung der Ist-Zustände:
Aufnahme und Dokumentation der tatsächlich ausgeführten Elektroinstallationen vor Ort. Überprüfung der
Übereinstimmung der installierten Komponenten und
Leitungen mit den ursprünglichen Planungsunterlagen.

Erstellung der Revisionspläne:
Anfertigung detaillierter Revisionspläne, die den tatsächlichen Zustand der Elektroinstallationsanlagen
widerspiegeln.
Einzeichnung aller Änderungen und Abweichungen
gegenüber den ursprünglichen Planungsunterlagen.
Verwendung von CAD-Software zur Erstellung
präziser und übersichtlicher Pläne.

Zu den notwendigen Revisionsunterlagen gehören
- Installationspläne im Maßstab 1:50 mehrfarbig
- Detailpläne im Maßstab 1:20 mehrfarbig
- Verteilerpläne in DIN A4 mehrfarbig
- Strangschema mehrfarbig
- Kabelzugslisten in DIN A4 mehrfarbig
- Aufbauzeichnungen im Maßstab 1:10 mehrfarbig
  oder erkennbar auf DIN A4 oder DIN A3 mehrfarbig
- Anlagenbeschreibung

Dokumentation der technischen Daten:
Zusammenstellung aller relevanten technischen
Daten und Spezifikationen der installierten
Komponenten.
Erstellung von Stücklisten und technischen Beschreibungen der verwendeten Materialien und Geräte.
Hierzu gehören:
- Stücklisten mit Herstellern und Artikelnummer
- Datenblätter
- Zulassungsbescheinigungen
- Einstellparameter und Datenpunktlisten

Erstellung der Prüf- und Messprotokolle:
Dokumentation aller durchgeführten Prüfungen und
Messungen gemäß den geltenden Normen und
Vorschriften. Erstellung von Prüfprotokollen, die die
Ergebnisse der Funktions- und Sicherheitsprüfungen
enthalten.

Zusammenstellung der Revisionsunterlagen:
Zusammenführung aller erstellten Dokumente, Pläne
und Protokolle zu vollständigen Revisionsunterlagen.
Erstellung einer übersichtlichen und strukturierten
Dokumentation, die alle relevanten Informationen
enthält.

Die Abgabe der fehlerfreien Revisionsunterlagen ist
Grundlage zur fachlichen Abnahme.
Ist die Revisionsunterlage nicht fehlerfrei, so hat der
Auftragnehmer die Nachführung bis zur Fehlerfreiheit
stetig nachzuführen. Sämtliche Kosten oder zeitliche Verzögerungen gehen zu Lasten des Auftragnehmers.

Zur Prüfung der Revisionsunterlagen hat der Auftragnehmer einen Satz in 1-facher Papierform und auf
Datenträger 2 Wochen vor Abnahme der Fachbauleitung
zur Prüfung zu übergeben.

Nach Freigabe der Revisionsunterlagen sind diese in
3-facher Papierform und einfach auf Datenträger
dem Bauherrn zu übergeben. Hierbei ist zu beachten,
dass sämtliche Programmierdateien und Parametrierdaten im jeweiligen Datenformat der Geräte- oder Softwarehersteller dem Bauherr zur Verfügung zu stellen sind.
Gleiches gilt für CAD-/CAM Zeichnungen der
Installations- und Verteilerpläne.
Menge: 1,000 psch

**1.9.7 Bereitstellen Personal und Unterlagen für Sachverständigenbegehung**
Bereitstellen Personal und Unterlagen für Sachverständigenbegehung

Folgende Anlagenteile werden durch einen Sachverständigen, der durch den Bauherrn beigestellt wird abgenommen:

Elektroinstallation Starkstrom
Brandwarnanlage (Hausalarmanlage)
Sicherheitsbeleuchtung
Blitzschutzanlage

Für die Sachverständigenbegehung ist fachkundiges Personal durch den Auftragnehmer beizustellen sowie alle notwendigen technischen Unterlagen und Hilfsmittel wie z.B. Leitern,etc.  bereitzustellen.

Zu den technischen Unterlagen gehören:
- Installationspläne in Revisionsstand Maßstab 1:50
- Strangeschema in Revisionsstand
- Verteilerpläne in Revisionsstand
- Meßprotokolle nach VDE 0100 Teil 600
- Meßprotokolle der Blitzschutzanlage
- Verlegeplan der Blitzschutzanlage
- Inbetriebnahmeprotokoll der Brandwarnanlage
- Schallpegelmessung in Räumen mit akustischen Warn
  tongebern
- Bauaufsichtliche Zulassung des Brandschutzes
- Übereinstimmungserklärungen des Brandschutzes
- Bauaufsichtliche Zulassungen der Verlegesysteme
- Übereinstimmungserklärungen der Verlegsysteme zu
  den Kabelanlagen
- Errichterbescheinigungen

Für die Sachverständigenbegehung ist ein Tagessatz zu kalkulieren.
Menge: 1,000 psch

**1.9.8 Bereitstellen Sachverständigen**
Bereitstellen Sachverständigen

Folgende Anlagen sind durch einen öffentlich bestellten
Sachverständigen abzunehmen.

1. Elektroinstallation des gesamten Gebäude
2. Brandwaranlage
3. Blitzschutzanlage

Der Sachverständige wird durch den Auftragnehmer beigestellt. Der Abnahmetermin ist in Abstimmung mit der Bauleitung zu koordinieren.

Die Abnahme erfolgt nach den anerkannten Regeln der Technik und den bauaufsichtlichen Anforderungen.

Der Bericht des Sachverständigen hat mangelfrei zu sein, ohne Einschränkungen. Nachbegehungen des Sachverständigen, die aufgrund von Mängel durchzuführen sind, sind durch den Auftragnehmer zu tragen.

Das Protokoll des Sachverständigen ist unaufgefordert der Bauleitung sowie dem Bauherrn zuzusenden.
Menge: 1,000 psch

#### 1.10 Baustromeinrichtung nach DIN 276 Kostengruppe 444.9

**1.10.1 Baustromeinrichtung Baufeld**
Baustromeinrichtung Baufeld

Baustromverteiler aus elektrolytisch-verzinktem Stahlblech mit schwermetallfreier Kunststoff-Lackierung

Farbe:  RAL 2004 reinorange mit Einfachtür

Federfallriegel, für Vorhängeschloss und Griffmulde,
mit Kranösen und seitlichen Tragegriffen inkl. feuerverzinktem Untergestell, mit Ösen für Erdnägel
Einbauten bis einschließlich RCD-Schutzschalter im
Isolierstoffgehäuse

Schutzart:  IP 44
Größe ca.:  H 739 x B 669 x T360mm
  + Untergestell-Höhe ca.: 323mm

Anschluss:
1 Stk  Kabelanschlussfeld bis 5x16mm²
  mit 30m Anschlusskabel 5x16mm² flexibel an bestehender Hauptverteilung EG
  anschließen.

Abgang / Absicherung:
1 Stk  CEE-Anbaudose 32A 5polig 400V 6h
  als Kabelschleife
2 Stk  RCD-Schutzschalter 4P 40A/30mA Typ B
1 Stk  RCD-Schutzschalter 4P 40A/30mA Typ B
2 Stk  CEE-Anbaudosen 32A 5Polig 400V 6h
  mit je 1 Leitungsschutzschalter 3polig 32A
  Charakteristik Typ C
2 Stk  CEE-Anbaudosen 16A 5P 400V 6h
  mit je 1 Leitungsschutzschalter 3Polig 16A
  Charakteristik Typ C
6 Stk  Schutzkontaktsteckdosen 16A 2polig 230V
  mit je 1 Leitungsschutzschalter 1polig 16A
  Charakteristik Typ C

Der Baustromkasten ist während der gesamten Bauzeit bereitzustellen im Baufeld, und nach Beendigung wieder zu entfernen.

Liefern, montieren und in Betrieb nehmen, Anschluss der Zu- und Abgangsleitungen, Inbetriebnahmemessung gemäß DIN VDE, Monatliche Wartung während der gesamten Bauzeit.
Menge: 1,000 St

**1.10.2 Wartung Baustromkasten während der Bauzeit**
Wartung Baustromkasten während der Bauzeit

Wartung der Baustromanlage monatlich
monatliche Wartung der gesamten Baustromanlage nach
DIN VDE 0100
- Anfertigen eines Prüfprotokolls.
- Dokumentieren von Defekten
- Übersenden des Prüfprotokolls an den Bauherrn und die
  örtliche Bauleitung
- Eintragen der monatlichen Prüfung in die Prüfbücher
  der Baustromkästen.
- Reinigen der Anlagen
Menge: 1,000 psch

#### 1.11 Anschlussarbeiten nach DIN 276 Kostengruppe 444.10

*Hinweis: Anschlussarbeiten*
Anschlussarbeiten

Nachfolgende Positionen beschreiben den elektrischen Anschluss von bauseitig zur Verfügung gestellter Geräte.

Der Anschluss ist vollständig betriebsfertig herzustellen in Abstimmung mit den jeweiligen Fremdgewerken.

Alle Nebenleistungen und Kleinmaterialien zum elektrischen Anschluss der Geräte ist in die jeweiligen Positionen einzukalkulieren.

**1.11.1 Anschluss von bauseitigen Jalousie-/Rolladenmotoren**
Anschluss von bauseitigen Jalousie-/Rolladenmotoren

Anschluss von bauseitigen Jalousie-/Rollladenmotoren 230V Auf/Ab. Der Anschluss erfolgt 4 adrig bis 1,5mm².
Seitens des Fassadengewerkes wird ein steckerfertiger Anschluss 4 polig zur Verfügung gestellt.
Der Anschlusstecker zum verbinden des steckerfertigen Motoranschluss wird vom Fassadengewerk bauseits zur Verfügung gestellt. Das Anschlusskabel ist auf den Stecker anzuschließen und der Motor in Zusammenarbeit mit dem Fassadengewerk zu testen.
Menge: 46,000 St

**1.11.2 Anschluss bauseitige Heizkreisventile 230V**
Anschluss bauseitige Heizkreisventilantriebe 230V

Anschluss von bauseitig zur Verfügung gestellten Heizkreisventilantriebe der Fußbodenheizung.
Die Heizkreisventilantriebe, Anschluss bis 4x1,5mm², sind in einer Verbindungsdose im Heizkreisverteiler mit den Raumthermostaten zu verschalten und auf Funktion zu testen. Die Montage der Heizkreisstellantrieb auf die Ventile des Heizkreisverteiler erfolgt durch das Gewerk Heizung. Die Steuerung und Regelung der Heizkreisventilantriebe ist gemeinsam mit dem Gewerk Heizung zu kontrollieren und in Betrieb zu nehmen.
Menge: 16,000 St

**1.11.3 Anschluss elektrische Tür-/Türantriebe 230V**
Anschluss elektrische Tür-/Türantriebe 230V

Anschluss von elektrischen Türen oder Türantrieben bis 3x2,5mm² - 230V.
Der Ansschluss der Türen erfolgt gemeinsam mit dem Gewerk Türen.
Die Funktion sowie die Inbetriebnahme der elektrischen Funktionen der Tür erfolgt gemeinsam mit dem Lieferant der Türen.
Menge: 3,000 St

**1.11.4 Anschluss berührungslose Amaturen Sanitär**
Anschluss berührungslose Amaturen Sanitär

Anschluss von bauseitig zur Verfügung gestellten berührungslosen Amaturen des Gewerk Sanitärs.
Der Anschluss erfolgt an einem Trafo befindlich in der Zwischendecke oder in der Wandverkleidung, ggf. in einer Unterputzdosen unterhalt des Waschtisches.
Der Anschluss ist als 230V Anschluss bis 3x2,5mm², auszuführen. Die Funktion sowie die Inbetriebnahme erfolgt in Abstimmung mit dem Gewerk Sanitär.
Menge: 4,000 St

**1.11.5 Anschluss Hygienespülung**
Anschluss Hygienespülung

Anschluss von bauseitig zur Verfügung gestellter Hygienespüleinrichtung.
Der Anschluss erfolgt an einem Trafo befindlich in der Zwischendecke oder in der Wandverkleidung, ggf. in einer Unterputzdosen.
Der Anschluss ist als 230V Anschluss bis 3x2,5mm², auszuführen. Die Funktion sowie die Inbetriebnahme erfolgt in Abstimmung mit dem Gewerk Sanitär.
Menge: 2,000 St

**1.11.6 Anschluss bestehende Kabel und Leitungen an bestehende Verteilung bis 5x4mm²**
Anschluss bestehende Kabel und Leitungen an bestehende Verteilung bis 5x4mm²

Anschluss von Kabel und Leitungen bis 5x4mm² anschließen an bestehende Verteilung.
Abisolieren der Leitungen, Einführen in den Verteiler,
Anklemmen an Klemmen der Verteilung, Befestigen der Kabel und Leitungen vor dem Verteiler
Menge: 75,000 St

**1.11.7 Anschluss von Warmwassererzeugern bis 5x6mm²**
Anschluss von Warmwassererzeugern bis 5x6mm²

Anschluss von Kabel und Leitungen bis 5x6mm² anschließen an Warmwassererzeuger
Abisolieren der Leitungen, Einführen in das Gerät
Anklemmen an Klemmen der Verteilung, Befestigen der Kabel und Leitungen
Menge: 6,000 St

#### 1.12 Beleuchtungsanlagen nach DIN 276 Kostengruppe 445.1

*Hinweis: Vortext Allgemeine Beleuchtung*
Vortext Allgemeine Beleuchtung

Nachfolgend aufgeführte Leuchten sind vor der Bestellung zu Bemustern. Die Muster sind kostenneutral für den Bauherrn bereitszustellen.

Dem Bieter steht es frei im Rahmen andere Leuchtenhersteller und Typen anzubieten. Jedoch sind zur Angebotabgabe die Datenblätter der Leuchten mit hinzuzufügen.

Alle Leuchten sind zu liefern, montieren und betriebsfertig anzuschließen.

Die Leuchtenmontage ist mittels Montagegerüst bis zu einer Höhe von 4m zu kalkuieren.

Die Position 1.2.5 in Verbindung mit dem Pendelladapter ist im Treppenhaus bis zu einer Höhe von 8m zu montieren. Das Montagegerüst ist mit in die Position der Pendeladapter einzukalkulieren.

**1.12.1 Rasterleuchte LED als Einlegeleuchte**
Rasterleuchte LED als Einlegeleuchte

Rastereinlegeleuchte LED mit opal prismatischem Diffusor, Gehäuse Stahlblech pulverbeschichtet, Rand in Farbe weiß, mit elektronischem Vorschaltgerät Dali

Abmessungen: (L/B/H)  620mm x 620mm x 36mm
Gewicht:  ca. 4,5 kg
Lichtstrom:  4320lm
Leistung:  33W
Spannung:  220-240V
Leuchtmittel:  LED, 3000K
Farbwiedergabeindex:  RA>80
Lichtverteilung:  direkt/indirekt
Optik:  Acryl (PMMA)

Hersteller:  SG Leuchten

Typ:  Sense Basic

oder gleichwertig

Hersteller:  _________________

Typ:  _________________

komplett liefern, montieren und betriebsfertig anschließen
Menge: 36,000 St

**1.12.2 Anbaurahmen für vorherig genannte Rasterleuchte LED**
Anbaurahmen für vorherig genannte Rasterleuchte LED

Anbaurahmen für vorherig genannte Rastereinlegeleuchten zur Montage der Leuchte als Aufbauleuchte, Gehäuse Stahlblech, für Modulgröße 625mmx625mm, Höhe 85mm, Farbe Weiß

Hersteller:  SG Leuchten

Typ:  Aufbaurahmen Sense Basic

oder gleichwertig

Hersteller:  _________________

Typ:  _________________

komplett liefern, montieren und betriebsfertig anschließen
Menge: 12,000 St

**1.12.3 Pendelleuchte LED**
Pendelleuchte LED

Pendelleuchte LED mit PMMA Abdeckung, Gehäuse Aluminium, Rand in Farbe weiß, mit elektronischem Vorschaltgerät Dali

Abmessungen: (L/B/H)  1200mm, 210mm, 13mm
Pendellänge:  Stahlseil bis 2000mm
  Trapezabhängung
Lichtstrom:  3500lm
Leistung:  36W
Spannung:  220-240V
Leuchtmittel:  LED, 3000K
Farbwiedergabeindex:  RA>80
Lichtverteilung:  direkt/indirekt
Optik:  Acryl (PMMA)

Hersteller:  SG Leuchten

Typ:  Sense Air

oder gleichwertig

Hersteller:  _________________

Typ:  _________________

komplett liefern, montieren und betriebsfertig anschließen
Menge: 5,000 St

**1.12.4 Anbauleuchten LED Typ 1**
Anbauleuchten LED Typ 1

Deckenanbauleuchten LED mit UV stablisierter Abdeckung aus Polycarbonat, Modullänge 1500mm mit elektronischem Vorschaltgerät Dali

Abmessungen (L/B/H):  1500mm x 72mm x 76mm
Gewicht:  2,35 kg
Lichtstrom:  4820lm
Leistung:  31W
Spannung:  220-240V
Leuchtmittel:  LED, 3000K
Farbwiedergabeindex:  RA>80
Lichtverteilung:  direkt
Optik:  Opal
Schutzklasse:  IP 44

Hersteller:  SG Leuchten

Typ:  Herdal

oder gleichwertig

Hersteller:  _________________

Typ:  _________________

komplett liefern, montieren und betriebsfertig anschließen
Menge: 6,000 St

**1.12.5 Anbauleuchten LED Typ 2**
Anbauleuchten LED Typ 2

Deckenanbauleuchten rund LED mit opalprismatischer Abdeckung, Gehäuse metall, Rand in Farbe weiß, mit elektronischem Vorschaltgerät Dali

Abmessungen:  Ø760mm, Höhe 42mm
Lichtstrom:  7100lm
Leistung:  64W
Spannung:  220-240V
Leuchtmittel:  LED, 3000K
Farbwiedergabeindex:  RA>80
Lichtverteilung:  direkt
Optik:  Opalprismatisch

Hersteller:  SG Leuchten

Typ:  Disc 760

oder gleichwertig

Hersteller:  _________________

Typ:  _________________

komplett liefern, montieren und betriebsfertig anschließen
Menge: 18,000 St

**1.12.6 Adapter für vorgeannte Leuchte als Pendelleuchte**
Adapter für vorgenannte Leuchte als Pendelleuchte

Adapter für vorgenannte Leuchte als Pendelleuchte zum Abhängen der Leuchten bis zu einer Länge von 5000mm.
Abhängung als Rohrelement mit Anschlussdose und Durchgangsverdrahtung.

Hinweis:  Montagehöhe des Adapters ca. 8m.

Hersteller:  SG Leuchten

Typ:  Pendeladapter für DISK 760

oder gleichwertig

Hersteller:  _________________

Typ:  _________________

komplett liefern, montieren und betriebsfertig anschließen
Menge: 3,000 St

**1.12.7 Anbauleuchten LED Typ 3**
Anbauleuchten LED Typ 3

Deckenanbauleuchten rund LED mit opalprismatischer Abdeckung, Gehäuse metall, Rand in Farbe weiß, mit elektronischem Vorschaltgerät Dali

Abmessungen:  Ø288mm, Höhe 42mm
Lichtstrom:  1900lm
Leistung:  17W
Spannung:  220-240V
Leuchtmittel:  LED, 3000K
Farbwiedergabeindex:  RA>80
Lichtverteilung:  direkt
Optik:  Opalprismatisch

Hersteller:  SG Leuchten

Typ:  Disc 290

oder gleichwertig

Hersteller:  _________________

Typ:  _________________

komplett liefern, montieren und betriebsfertig anschließen
Menge: 40,000 St

**1.12.8 Anbauleuchte LED Typ 4**
Anbauleuchte LED Typ 4

Deckenanbauleuchten rund LED mit opalprismatischer Abdeckung, Gehäuse Aluminium, Rand in Farbe weiß, mit elektronischem Vorschaltgerät Dali

Abmessungen:  Ø470mm, Höhe 42mm
Lichtstrom:  1900lm
Leistung:  36W
Spannung:  220-240V
Leuchtmittel:  LED, 3000K
Farbwiedergabeindex:  RA>80
Lichtverteilung:  direkt
Optik:  Opalprismatisch

Hersteller:  SG Leuchten

Typ:  Disc 480

oder gleichwertig

Hersteller:  _________________

Typ:  _________________

komplett liefern, montieren und betriebsfertig anschließen
Menge: 5,000 St

**1.12.9 Wandanbauleuchte Typ 1**
Wandanbauleuchte Typ 1

Wandanbauleuchten rund LED mit opalprismatischer Abdeckung, Gehäuse Aluminium, Farbe weiß, mit elektronischem Vorschaltgerät

Abmessungen:  Ø270mm, Höhe 47mm
Lichtstrom:  1050lm
Leistung:  10W
Spannung:  220-240V
Leuchtmittel:  LED, 3000K
Farbwiedergabeindex:  RA>80
Lichtverteilung:  direkt
Optik:  Polycarbonat
Schutzart:  IP65

Hersteller:  SG Leuchten

Typ:  Arlon Round

oder gleichwertig

Hersteller:  _________________

Typ:  _________________

komplett liefern, montieren und betriebsfertig anschließen
Menge: 6,000 St

#### 1.13 Sicherheitsbeleuchtung nach DIN 276 445.2

*Hinweis: Vortext Sicherheitsbeleuchtung*
Vortext Sicherheitsbeleuchtung

Nachfolgend sind Sicherheitsleuchen als Bereitschaftsleuchten mit Einzelbatterien vorgesehen.

Vor Bestellung beim Hersteller bzw. Ausführung der Leuchten sind diese dem Bauherr zur Bemusterung vorzulegen. Die Bemusterung findet statt anhand Muster, die kostenneutral zur Verfügung zu stellen sind.

Abweichungen vom ausgeschriebenen Fabrikat sind nur zulässig, wenn die Gleichwertigkeit eindeutig und vollständig nachgewiesen wird. Datenblätter der angebotenen Fabrikate und Leuchten sind dem Angebot beizufügen.

**1.13.1 Fluchtwegspiktogramm Einzelbatterie Deckenanbau**
Fluchtwegspiktogramm Einzelbatterie Deckenanbau

LED Fluchtwegspiktogrammleuchte zu Kennzeichnung von Notausgängen, 3-stündig
Deckenanbauleuchte, Piktogrammtyp als Steckfolie,
Scheibenleuchten mit Kunststoffgehäuse, automatisches Testsystem in Leuchte integriert.

Gehäuse:  Kunststoff
Farbe:  weiß
Lebensdauer:  >50.000 Std
Betriebsdauer Akku  3 Stündig bei Stromausfall
Spannugsversorgung:  230V/AC
Akkutyp:  3,2V/1,5Ah
Leuchttechnik  3x 1Watt
Erkennungsweite  27m
Abmessungen:  L 283mm B 50mm H 198mm
Gewicht:  0,68 kg

Hersteller:  ____________________

Typ:  ____________________

komplett liefern, montieren, anschließen und in Betrieb nehmen.
Menge: 13,000 St

**1.13.2 Bezeichnungsschilder resopal geschraubt**
Bezeichnungsschilder resopal geschraubt

Resopalschild graviert, 2-farbig, Durchmesser Ø 6cm, beschriftet mit Sicherungsnummer und laufender Meldernummer der Sicherheitsleuchte. Die Befestigung des Resopalschild ist mittels Torx Schrauben an der Decke zu befestigen.

Liefern und an Decke neben Sicherheitsleuchte montieren
Menge: 13,000 St

#### 1.14 Potentialausgleich nach DIN 276 Kostengruppe 446.1

*Hinweis: Potentialausgleich*
Potentialausgleich

Auf eine durchgängige und vollständige Herstellung des
Potentialausgleichs ist besondere Aufmerksamkeit zu legen. Alle Kabeltrassen, Rohre, Gitterrinnen etc sind leitend zu verbinden. Aufwand für Klemmen, Rohrschellen, Montage etc. ist in nachfolgende Positionen einzurechnen.

Hauptpotentialausgleich
In den Zwischendecken des Anbaus werden rohbauseitig Erdungsfestpunkte vorgesehen, an die Potentialausgeleichsschienen angeschlossen werden.

**1.14.1 Anschluss Potentialausgleich an Potschiene bis 6mm²**
Anschluss Potentialausgleich an Potschiene bis 6mm²

Anschluss von Kabel an bestehende Potentialausgleichsschiene bis 6mm²

Anschluss von Kabel und Leitungen bis 6mm² anschließen an bestehende Potentialausgleichschiene, Abisolieren der Leitungen, Anklemmen, Befestigen der Kabel vor der Potentialausgleichschiene, Versehen des Kabels mit maschinell erstelltem Kabelschild mit Angabe des an den Potentialausgleich angeschlossenen Systems.
Menge: 6,000 St

**1.14.2 Anschluss Lüftungskanal an Potentialausgleich bis 6mm²**
Anschluss Lüftungskanal an Potentialausgleich bis 6mm²

Anschluss des Lüftungskanal mit Kabelschuh.an den Potentialausgleich bis 6mm², Befestigen des Kabels nach Abstimmung mit Gewerk Lüftung an Potentialausgleich.
Menge: 6,000 St

**1.14.3 Potentialausgleichsschiene für Flach-/Rundleiter**
Potentialausgleichsschiene für den Potentialausgleich
nach DIN VDE 0100-410/-540 sowie Blitzschutzpotentialausgleich nach DIN VDE 0185-305.
Fußplatte und Abdeckhaube aus Polystyrol, grau,
Kontaktleiste aus Messing, vernickelt, Schrauben
und Überleger aus Stahl, galvanisch verzinkt,

Blitzstromtragfähig  100 kA (10/350).

Anschlussmöglichkeiten:
7x ein- oder mehrdrähtige Leitungen bis 25 mm² oder
feindrähtige Leitungen bis 16 mm²

1x Rundleiter Rd 8-10
1x Flachband bis FL30  oder Rundleiter Rd 8-10

Abmessungen:  Breite 52 mm
Höhe 44,5 mm
Länge 188 mm

Die Montage findet in der Zwischendecke auf eine Höhe von ca. 4m statt. Der Anschluss findet am Erdungsfestpunkt statt. Die Verbindung zwischen dem Erdungsfestpunkt und der Potschiene ist mittels 1,5m langem bis 25mm² Verbindungskabel vorzunehmen,

Komplett liefern inkl. Verbindungskabel 1,5m bis 25mm², an den Rundleiter -oder Flachband anschließen und montieren.
Menge: 3,000 St

#### 1.15 Blitzschutzarbeiten nach DIN 276 Kostengruppe 446.2

*Hinweis: Blitzschutzanlage*
Blitzschutzanlage

Auf dem bestehenden Kindergarten ist eine Blitzschutzanlage der Blitzschutzklasse 3 vorhanden.

Der Erweiterungsbau ist mit einer Blitzschutzanlage der Blitzschutzklasse 3 zu erweitern und mit dem Bestand zu verbinden. Die Erweiterung der Blitzschutzanlage ist den Planunterlagen zu entnehmen.

Vor Ausführung der Arbeiten ist die Bestandanlage aufzunehmen und die Erweiterungen in den Planunterlagen mit aufzunehmen.

Der neue Verlegeplan ist vor Ausführung der Fachbauleitung zur Freigabe vorzulegen. Der Verlegeplan ist Teil der Werk- und Montageplanung, siehe Position "W&M Planung - Blitzschutz".

**1.15.1 Fangstange Höhe bis 3m mit Gestellung**
Fangstange Höhe bis 3m mit Gestellung

Fangstange freistehend Höhe 3000mm
Fangstangen freistehend mit Dreibeinstativ
zum Schutz von Dachaufbauten,mit Anpassung an die Dachneigung bis max.10 Grad.Die Fangstangen sind nachEurocode 1 (DIN EN 1991-1-4 + DIN EN 1991-1-4/NA) füreinemax. Böenwindgeschwindigkeit von 168 km/h zu dimensionieren. (3 Sockel a 17kg)
Inkl stapelbarem Betonsockel und Unterlegplatte zur Aufstellung auf dem Flachdach

Höhe:  3000 mm
Radius:  320 mm
Platzbedarf Stativ:  850 x 93mm
Werkstoff Fangstange:  Al
Werkstoff Stativ:  St/tZn
Normenbezug:  DIN EN 62561-(1+2)
Hersteller:  __________________

Typ:  __________________

komplett liefern, mittels Dachschutzmatten und Betonsockeln aufstellen und anschließen an die Rundleiter
Menge: 6,000 St

**1.15.2 Rundstahl Ø10mm als Fangnetz**
Rundstahl Ø10mm als Fangnetz

Runddraht Stahldraht 10mm St/tZn
Runddrähte nach DIN EN 62561-2 (VDE 0185 Teil 202)
für den Einsatz bei Blitzschutz- oder Erdungsanlagen.
Durchmesser Ø Leiter:  10 mm
Querschnitt:  78 mm²
Werkstoff:  St/tZn
Normenbezug:  in Anlehnung an DIN EN
  62561-2
Hersteller:  __________________

Typ:  __________________

komplett mit liefern und verlegen auf dem Flachdach
Menge: 150,000 m

**1.15.3 Leitungshalter für Flachdach Typ FB2**
Leitungshalter für Flachdach Typ FB2

Leitungshalter Typ FB2 (lose) für Flachdach
Dachleitungshalter, für Flachdächer zur Befestigung von
Rundleitern auf Flachdächernmit 2-facher Leitungshalterung Typ FB2aus frostbeständigem Beton und
wetterbeständigem Kunststoff, UV-stabilisiert
Kunststoff- und Betonteil getrennt recycelbar
Leitungsführung:  lose
Werkstoff Leitungshalter:  Kunststoff
Leitungshalter Aufnahme Rd:  8 mm
Gewicht:  1 kg
Stein:  Beton (C35/45)
Hersteller:  __________________

Typ:  __________________

komplett liefern, einklemmen des Runddrahtes und verlegen auf dem Dach
Menge: 50,000 St

**1.15.4 Rundstahl Ø10mm als Ableitung**
Rundstahl Ø10mm als Ableitung

Runddraht Stahldraht 10mm St/tZn
Runddrähte nach DIN EN 62561-2 (VDE 0185 Teil 202)
für den Einsatz bei Blitzschutz- oder Erdungsanlagen.
Aufputzmontage auf dem Beton, inkl Befestigungsklammern

Durchmesser Ø Leiter:  10 mm
Querschnitt:  78 mm²
Werkstoff:  St/tZn
Normenbezug:  in Anlehnung an DIN EN
  62561-2
Hersteller:  __________________

Typ:  __________________

komplett mit liefern und auf dem Beton befestigen
Menge: 60,000 m

**1.15.5 Trennstellen mit Numerierungsschild**
Trennstellen mit Nummerierungsschild

Trennklemme mit Zwischenplatte für Rund- und
FlachleiterUNI-Trennklemmen zum Verbinden von Ableitern mit dem Blitzschutz, inkl. Nummerierungsschild
Ausführung mit Zwischenplatte für Runddrähte.
Werkstoff:  NIRO
Klemmbereich Rd / Fl:  8-10 / 30 mm
Normenbezug:  DIN EN 62561-1

Hersteller:  __________________

Typ:  __________________

Komplett liefern, anschließen der Rundleiter und montieren auf dem Flachdach
Menge: 6,000 St

**1.15.6 Klemmen für Rundleiter bis Ø10mm**
Klemmen für Rundleiter bis Ø10mm

MehrzweckVerbindungs-Klemme mit Arretiernase zur universellen Verwendung als Kreuz-, T- und Parallelklemme, zweiteilig.

Werkstoff:  Niro V4A
Klemmbereich RD:  8-10mm
Schraube:  M10 x 40mm
Normenbezug:  DIN EN 62561-1

Hersteller:  __________________

Typ:  __________________

komplett liefern und verklemmen an Rundstahl
Menge: 20,000 St

**1.15.7 Anschluss Metallattika**
Anschluss Metallattika

Anschlussklemme längs oder quer TG/tZn
Anschlussklemmen für den Anschluss an
Stahlkonstruktionen und Stahlbleche
Klemmbereich:  0,4-12 mm
Werkstoff Klemme:  TG/tZn
Schraube:  M10 x 45 mm
Normenbezug:  DIN EN 62561-1
Hersteller:  __________________

Typ:  __________________

komplett liefern, verklemmen an Rundstahl und
Anschluss der Metallattika
Menge: 8,000 St

**1.15.8 Aufnahme Bestandsplan**
Aufnahme Bestandsplan

Die Planunterlagen der bestehende Blitzschutzanlage liegt als PDF Dokument vor.
Die Anlage ist vor Ort auf die bestehenden Planunterlagen zu kontrollieren und zu dokumentieren.

Ableitungen oder Anschlüsse der Blitzschutzanlage, die währen der Baumaßnahme aufgrund der Erweiterungen demontiert oder abgeklemmt wurden sind in der Bestandsaufnahme zu dokumentieren und die Weiterverwendung dieser Teile mit der Fachbauleitung zu klären.

Die bestehende Blitzschutzanlage besteht aus
ca. 23 Stk Fangstangen bis 0,3m Höhe
ca. 250m Fangnetz
ca. 15 Trennstellen auf dem Dach, Ableitungen
  nach unten

Der Bestandplan ist später in die Gesamtbestandunterlagen mit aufzunehmen.
Menge: 1,000 St

### 2 Fernmelde- und Informationsanlagen nach DIN 276 Kostengruppe 450

#### 2.1 Türsprechanlage nach DIN 276 Kostengruppe 452.1

**2.1.1 Türsprechanlage EG Unterputz**
Türsprechanlage EG Unterputz

Unterputz-Türsprechanlage als Bus-System, Außenstation mit 2 Klingeltastern und beleuchtetem Infomodul
für den Einsatz im Eingangsbereich eines Gebäudes.
Die Türstation ist als modulares Bus-System auszuführen und für den Unterputzeinbau geeignet.
Bestehend aus einer hochwertigen Frontplatte / Außenstation mit folgenden Funktionen und Komponenten:

- Rufmodul mit 2 beleuchteten Klingeltastern zur Anwahl
  von zwei Teilnehmern/Wohneinheiten
- Infomodul, beleuchtet, zur Aufnahme von Beschriftung /
  Objektinformation / Hausnummer / Nutzerhinweisen
- integrierte oder systemzugehörige Sprech-/Mikrofon-
  und Lautsprechereinheit für Freisprechfunktion
- wetterfeste und robuste Ausführung für den Außenein
  satz
- vandalismushemmende, hochwertige Metallausführung
  gleichmäßige und gut erkennbare Beschriftungs- bzw.
  Tasterbeleuchtung
- Ausführung als Bus-Anlage mit systemkonformer Ver
  drahtung

Die Anlage muss mit den zugehörigen Innenstationen sowie den erforderlichen Systemkomponenten des Herstellers kompatibel sein und eine einwandfreie Sprachkommunikation zwischen Außen- und Innenstation gewährleisten.

Technische Mindestanforderungen
Systemart:  Türkommunikations-Bus
Montageart:  Unterputz
Außenstation  für mindestens 2 Ruftasten
  Infomodul beleuchtet
  Freisprechfunktion an der Tür
  station
Schutzart  geeignet für geschützen
  unmittelbaren Außenbereich
Front:  hochwertig verarbeitet, korrosionsbeständig
Farbe:  Reinweiß
Beschriftung:  dauerhaft und gut lesbar

Im Leistungsumfang zusätzlich enthalten:
- Netztrafo als Reiheineinbaugerät in Hauptverteiler EG
- Lieferung sämtlicher erforderlicher Systemkomponenten  der Außenstation
- Unterputzgehäuse / Einbaurahmen / Befestigungsmaterial
- funktionsfertige Montage
- Anschluss an das vorhandene bzw. neu herzustellende
  Türkommunikations-Bussystem
- Beschriftung der Klingeltaster und des Infomoduls
- Prüfung aller Funktionen
- Inbetriebnahme und Übergabe an den Auftraggeber

Hersteller:  _________________

Typ:  _________________

Komplett liefern und betriebsfertig in Betrieb nehmen
Menge: 1,000 St

**2.1.2 Telefongateway zur Anbindung Sprechanlage an Telefonnetz**
Telefongateway zur Anbindung Sprechanlage an Telefonnetz

Telefongateway / Schnittstellenmodul A/b zur Anbindung einer BUS-Türsprechanlage an analoge Telekommunikationsendgeräte
Das Gateway dient der Kopplung des Türkommunikationssystems mit analogen Endgeräten bzw. analogen Nebenstellen (A/b), sodass eingehende Türrufe über angeschlossene Telefone signalisiert und Gespräche mit der Türstation geführt werden können.
Zusätzlich muss die Möglichkeit bestehen, über ein angeschlossenes Telefon einen Türöffner anzusteuern, sofern die Gesamtanlage entsprechend ausgebaut ist.
Die Komponente muss systemkompatibel zur vorgesehenen BUS-Türsprechanlage ausgeführt sein und für den Einsatz innerhalb der herstellerspezifischen Türkommunikationslösung geeignet sein.

Technische Mindestanforderungen:
- Schnittstelle zur Anbindung an das Türkommunikations-Bussystem
- A/b-Schnittstelle zur Aufschaltung auf analoge Telekommunikationsanschlüsse / Nebenstellen
- Weiterleitung von Türrufen auf analoge Telefone
- Ermöglichung von Sprechverbindung zwischen Türstation und Telefon
- Möglichkeit zur Ansteuerung des Türöffners über Wahl-
  /Tastencode, sofern vom Gesamtsystem unterstützt
- systemgerechte Spannungsversorgung gemäß Herstel
  lerkonzept
-  Ausführung als Reiheneinbaugerät, Wandgerät oder
  Systemmodul passend zum eingesetzten Türkommunikationssystem
- vollständige Kompatibilität mit den übrigen BUS-Kompo
  nenten der Türsprechanlage

Funktionsumfang:
- Umsetzen eines Türrufs auf ein analoges Telefon / eine
  analoge Nebenstelle
- Gesprächsannahme über Telefon
- Sprachverbindung zur Türstation
- Schalten eines Türöffners über definierte Tastenkombi
  nation
- Einbindung in die BUS-Türkommunikationsanlage ohne - Funktionsbeeinträchtigung anderer Systemteilnehmer

Im Leistungsumfang enthalten:
- Lieferung des Telefongateways / Schnittstellenmoduls
- Anschluss des Türöffners an das Telefongatewas
- komplettes Zubehör für Montage und Anschluss
- Anschluss an die BUS-Türsprechanlage
- Anschluss an die bauseitige oder mitzuliefernde analoge  A/b-Schnittstelle
- Parametrierung / Adressierung entsprechend Systeman
  forderung
- Funktionsprüfung aller relevanten Betriebsarten
- betriebsfertige Inbetriebnahme und Übergabe

Hersteller:  _________________

Typ:  _________________

komplett liefern und in Betrieb nehmen.
Menge: 1,000 St

**2.1.3 Anschluss Türöffner**
Anschluss Türöffner

Anschluss eines Türöffner mit einer Leitung 2x2x0,8mm.
Menge: 1,000 St

#### 2.2 Brandwarnanlage nach DIN 276 Kostengruppe 456.1

*Hinweis: Brandmeldeanlage*
Brandmeldeanlage

In der Kindertagesstätte ist eine Brandwarnanlage in Anlehnung an die DIN VDE 0833 und DIN 14675 zu errichten.

Die Anlage ist nach Einbindung neu zu programmieren und vollständig in Betrieb zu nehmen. Hierbei ist zu beachten, dass die Inbetriebnahme und der 1:1: sich über die Gesamtanlage, sprich den gesamten Kindergarten, erstreckt.

Nach erfolgter Programmierung und 1:1 Test wird die Anlage durch einen durch den Bauherrn beigestellten Sachverständigen geprüft.

Die nachfolgend durchgeführten Leistungen dürfen nur von einen zertifzierten Errichter für Brandmeldeanlagen nach DIN 14675 durchgeführt werden.

Die Zertifizierungnummer ist mit Angebotsabgabe anzugeben:

Errichterbetrieb:  __________________

DIN14675 Errichternummer:  __________________

**2.2.1 Brandmelderzentrale mit Bedienfeld**
Brandmelderzentrale in teilmodularer
Einschubtechnik zum Einsatz als Einzelzentrale, im Zentralenring oder in Zentralennetzwerken. Ausführung im
geschlossenen Wandschrank mit eingebautem Bedienfeld.

Typenbeschreibung Brandmelderzentrale:
- Entspricht EN 54-2, EN 54-4 und
  EN 54-13
- EMV-Schutzmaßnahmen nach EN 50082-2
- Überspannungskonzept nach VDE 0185/
  VdS 2833
- Hauptrechnereinheit + Netzgerät 3,9 A
- Integrierte USB-Schnittstelle für
  lokale Verbindung
- Integrierte 10/100 Base TX (Ethernet)
  Service-Schnittstelle für
  Fernzugriff-und diagnose (Remote):
  Vollumfängliche Fern-Bedienbarkeit und
  bidirektionale Kommunikation bis auf
  die Programmierebene nach VDE 0833-1
- Automatischer Versand von E-Mails
  über integrierten Client möglich.
- Freie Modbus -Schnittstelle
  (Ethernet)
- Ereignisspeicher für bis zu
  64.000 Ereignisse
- Anschluss von zwei Ringleitungen
  Ausbaufähigkeit auf bis zu 4 Ringe
  mit bis zu 250 Elementen pro
  Ringleitung
- Ringleitungslänge bis zu 3.500 m
- Auch Konfigurationen eine Ringleitung
  /zwei adressierbare Stichleitungen
  oder vier adressierbare Stichleitungen möglich
- Mischbetrieb von Ring- und Stichleitung sowie von Modernisierungsringleitungstechnik möglich
- Steuerung der digitalen Ringkommunikation und Datensicherung
- Überwachung aller angeschlossenen
  Elemente
- Lokalisierung von Drahtbruch und
  Kurzschluss auf dem Ring
- Max. 768 Elemente pro Zentrale, frei
  auf Meldergruppen, Eingänge und
  Steuerungen verteilbar
- Softwaregesteuerte Zuordnung der
  Melder zu Ansteuerkriterien und
  Zweimelder- und/oder Zweigruppenabhängigkeit
- Einzelmelderabschaltung
- Auswertung Melderzustände
  (Verschmutzung)
- Zwei überwachte Ausgänge für Übertragungs- u. Alarmierungseinrichtung
- Zwei überwachte Eingänge
- Schnittstelle für paralleles FBF nach
  DIN 14661
- Schnittstelle zur Ansteuerung eines
  externen Geräte-BUS (max. Länge
  1.200 m) zum Anschluss externer
  Bedien- und Anzeigefelder sowie des
  Feuerwehr-Anzeigetableaus nach
  DIN 14662
- Max. 16 Bedienfelder pro Zentrale
- Max. 3 Drucker pro Zentrale
- Max. 8 Feuerwehr-Bedienfelder pro Zentrale
- 5 frei programmierbare Relaisausgänge
- Steckplatz für eine zusätzliche Baugruppe
- Einbauplatz für zwei Akkus 12 V/18 Ah
- Inklusive Anschlussstecker
- Zentralen- und ringübergreifende Meldergruppenvergabe

Typenbeschreibung Bedienfeld:
- Menügesteuerte Bedienerführung
- Sprachen im laufenden Betrieb umschaltbar
- Bereichs- und Summenbedienung
- Schnittstelle für Feuerwehr-Anzeigetableau und Feuerwehr-Bedienfeld über separaten Geräte-BUS mit Cat5
  Kabel
- Beschriftung über separate Beschriftungsplatte

Typenbeschreibung Zentralenring:
- Bis zu 16 Zentralen vernetzbar:
- Bis zu 100 m mit 100-Base TX
- Bis zu 1.200 m mit RS-485
- Bis zu 30.000 m mit Glasfaser-LWL
- Verwaltung von bis zu 56.000 Brandmeldern
- Aufschaltbar an übergeordnetes Zentralennetzwerk

Typenbeschreibung Zentralennetzwerk:
- Bis zu 254 Zentralenringe vernetzbar:
- Bis zu 1.200 m mit RS-485
- Bis zu 30.000 m mit Glasfaser-LWL
- Verwaltung von bis zu 4.000 Zentralen
- Übergeordnete Bedienung möglich
- Möglichkeit der standortübergreifenden, informativen
  Vernetzung über bestehende IP-Netze zur flexiblen,
  globalen Verwaltung von bis zu 254 Zentralen unterschiedlichster Generationen über Ethernet.

Technische Daten:
- Netzspannung: 110 bis 230 V AC
- Ausgangsspannung: typ. 27 V DC
- Ausgangsstrom Imaxi:
  2,2 A mit 34 Ah
  2,9 A mit 17 Ah
- Wärmeabgabeleistung:
  max. 20 W (bei Volllast), 10 W typ.
- Schutzart: IP 30
- Zul. Umgebungstemperatur:
  -5 °C bis +50 °C
- Abmessungen: (H x B x T)
  424 × 445,5 × 144,5 mm
- Gehäuse: Stahlblech anthrazitgrau,
  RAL 7016

Hersteller:  ____________________

Typ:  ____________________

liefern, montieren und in Funktion setzen
Menge: 1,000 St

**2.2.2 Beschriftungsplatte deutsch**
Beschriftungsplatte in deutscher Ausführung für das Einbau-Bedienfeld Großzentrale und Kleinzentrale.

Hersteller:  ____________________

Typ:  ____________________

liefern, montieren und in Funktion setzen
Menge: 1,000 St

**2.2.3 Blindfrontplatte fürM-/ C-Zentralen**
Blindfrontplatte zum Einbau in eine mittlere und große Brandmelderzentrale zur Abdeckung der nicht benutzten
Einschübe.

Technische Daten:
- Abmessungen: (H x B x T)
  353 × 183 × 3 mm
- Gehäuse: PS, anthrazitgrau, RAL 7016

Hersteller:  ____________________

Typ:  ____________________

liefern, montieren und in Funktion setzen
Menge: 1,000 St

**2.2.4 Erweiterungsbaugruppe X-LINEfür EvoxX C**
Ringleitungsbaugruppe X-LINE mit
Ethernet zum Einbau in den zusätzlichen
Steckplatz der Zentrale.

Typenbeschreibung:
- Anschluss von zwei Ringleitungen X-LINE
- Max. 250 Elemente pro Ringleitung
- Ringleitungslänge bis zu 3.500 m
- Auch Konfigurationen eine Ringleitung/zwei adressierbare Stichleitungen oder vier adressierbare Stichleitungen
  möglich
- Mischbetrieb von Ring- und Stichleitung sowie von Stan
  dardringleitungstechnik und X-LINE möglich
- Steuerung der digitalen Ringkommunikation und Datensicherung
- Überwachung aller angeschlossenen Elemente
- Lokalisierung von Drahtbruch und Kurzschluss auf dem
  Ring
- Max. 768 Elemente pro Zentrale, frei auf Meldergruppen, Eingänge und Steuerungen verteilbar
- Freie Meldergruppenzuordnung über Ringleitungen
- Freie Meldergruppenzuordnung über Zentralen
- Softwaregesteuerte Zuordnung der Melder zu Ansteuerkriterien und Zweimelder- und/oder Zweigruppenabhängigkeit
- Einzelmelderabschaltung
- Auswertung Melderzustände (Verschmutzung)
- Inklusive Anschlussstecker

Technische Daten:
- Spannungsversorgung: intern über
  System-BUS
- Stromaufnahme: 31 mA
- Zul. Umgebungstemperatur:
  -5 °C bis +50 °C

Hersteller:  ____________________

Typ:  ____________________

liefern, montieren und in Funktion setzen
Menge: 1,000 St

**2.2.5 Akku zur Notstromversorgung 12 V / 18 Ah**
Akku zur Notstromversorgung der
Zentrale.

Typenbeschreibung:
- Anschluss Akkukabel über Schraube M5
- Inklusive Befestigungsmaterial für Akkukabelanschluss
- Zwei Stück für 24 V / 18 Ah  erforderlich

Hersteller:  ____________________

Typ:  ____________________

liefern, montieren und in Funktion setzen
Menge: 2,000 St

**2.2.6 Polkappe für Akkus 4er**
Polkappe zur Isolierung der Akkuanschlussklemmen.

Typenbeschreibung:
- Kabelabgang seitlich
- Kabeldurchmesser max. 20 mm
- Für Akkukapazität von 7,2 bis 65 Ah
- Packung mit 4 Stück für einen Akkusatz 24 V (zwei rote
  und zwei schwarze)

Hersteller:  ____________________

Typ:  ____________________

liefern, montieren und in Funktion setzen
Menge: 1,000 St

**2.2.7 Externes Bedienfeld, deutsch**
Externes Bedienfeld zur Anzeige und Bedienung der Brandmelderzentrale oder eines Zentralennetzwerks.

Typenbeschreibung:
- Anzeige sämtlicher Anlagenzustände im Klartext (Alarm,
  Störung, Abschaltung, Auslösung der Alarmierung, usw.)  in Landessprache
- Menügesteuerte Bedienerführung
- 14-zeiliges Display, 40 Zeichen pro Zeile
- Statusanzeige in der 1. Zeile des Displays
- Bis zu vier Sprachen im laufenden Betrieb umschaltbar
- Zehn frei programmierbare mehrfarben-LEDs
- Als Hauptbedienfeld im Netzwerk einsetzbar
- Sprachen im laufenden Betrieb umschaltbar
- Listenscrolling
- Fünf Zustandslisten (Alarme, Störungen, Abschaltungen
  etc.)
- Darstellung von frei wählbaren Zusatztexten, z. B. Einsatzinformationen je nach Programmierung
- Bereichs- und Summenbedienung
- Individuelle Benutzerverwaltung mit Passwort und Benutzerebene
- Schnittstelle für Feuerwehr-Anzeigetableau, Feuerwehr-
  Bedienfeld und Externes Anzeige- und Bedienfeld über
  separaten Geräte-BUS mit Cat5 Kabel
- Beschriftung über Beschriftungsplatte

Technische Daten:
Spannungsversorgung:  intern über System-BUS
Stromaufnahme :  49 mA typ., max. 55 mA
Zul. Umgebungstemperatur:  5 °C bis +50 °C
Abmessungen: (H x B x T)  192 x 361 x 49 mm
Gehäuse:  ABS-Kunststoff
  anthrazitgrau, RAL 7016

Hersteller:  ____________________

Typ:  ____________________

liefern, montieren und in Funktion setzen
Menge: 1,000 St

**2.2.8 Aufkleber Brandmelderzentrale**
Aufkleber mit Text <Brandmelderzentrale> zur Kennzeichnung der Brandmelderzentrale.

Technische Daten:
- Abmessungen: (B x H) 297 x 105 mm

liefern, montieren und in Funktion setzen
Menge: 1,000 St

**2.2.9 Betriebsbuch für BMA**
Betriebsbuch zur Eintragung der regelmäßigen Überprüfung der Anlage, der Wartungsarbeiten, aller Änderungen,
Erweiterungen und Reparaturen sowie der Störungs- und Alarmmeldungen mit Angabe von Datum und Uhrzeit.

Typenbeschreibung:
- Mustervordruck VdS 2182
- DIN A5 Ausführung

liefern, montieren und in Funktion setzen
Menge: 1,000 St

**2.2.10 X-LINE Mehrfachsensormelder R/W/G**
Mehrfachsensormelder zur Detektion der Brandkenngrößen Rauch, Wärme und Gas (Kohlenmonoxid CO) zum Einsatz in X-LINE Ringleitungssystemen.

Typenbeschreibung:
- Entspricht EN 54-5, EN 54-7, EN 54-17, EN 54-26, EN
  54-29 und EN 54-30
- Entspricht Mehrfachsensorrauchmelder nach CEA 4021
- DIBt-Zulassung zur Überwachung von BS-Türen
- Integrierte bidirektionale Ringschnittstelle
- Integrierter Kurzschlussisolator
- Volle Funktionsfähigkeit bei Ringdefekten
- Automatische Adressierung
- Nutzung einer Unique Number möglich
- Brandkenngrößen einzeln aktivierbar
- Täuschungsalarmsichere Auswertung
- Datenbank für Auswertealgorithmen
- Warnsignal bei zu hoher Umgebungstemperatur
- Rauchsensorik
  - Automatische Verschmutzungskompensation
  - Alarmfilter mit Brandkenngrößenmustervergleich
  - Temperatur- und CO-unterstützte CUBUS-Nivellierung
  zur automatischen Anpassung an die Umgebungsbedingungen
  - Rauchempfindlichkeit 80%, 100%, 120%
  - Vorsignal 1 und 2
- Temperatursensorik
  - Kategorie A1; A2; B
  Indizes R und S
- CO-Sensorik
  - CO-Zelle mit Messbereich von 1 bis 500 ppm und
  einer Lebensdauer von bis zu sieben Jahren
  - Technischer Alarm nach EN 50291-1
  - Technisches Vorsignal, parametrier bar von 20 bis 320
  ppm in 10 ppm- Schritten
- Individuelle Alarmanzeige-LED
- Programmierbarer Alarmausgang für externe Alarman
  zeige
- Ereignisspeicher
- Gelber Kennzeichnungsring
- Einsatz nach DIN 14675 bis zu 7 Jahren möglich bei
  entsprechenden Umgebungsbedingungen
- Inklusive Staubschutzhaube, ohne Meldersockel

Technische Daten:
Betriebsspannung:  7 bis 31 V DC
Stromaufnahme:  0,15 mA
Schutzart mit Sockel:  IP 40
Zul. Umgebungstemperatur:-20 °C bis + 50 °C
Abmessungen: (D x H)  118,8 x 58,1 mm
Gehäuse:  ABS/PC weiß, ähnlich RAL
  9003

Hersteller:  ____________________

Typ:  ____________________

liefern, montieren und in Funktion setzen
Menge: 1,000 St

**2.2.11 X-LINE Mehrfachsensormelder R/W**
Mehrfachsensormelder zur Detektion der Brandkenngrößen Rauch und Wärme zum Einsatz in X-LINE Ringleitungssystemen.

Typenbeschreibung:
- Entspricht EN 54-5, EN 54-7, EN 54-29 und EN 54-17
- Entspricht Mehrfachsensorrauchmelder nach CEA 4021
- DIBt-Zulassung zur Überwachung von BS-Türen
- Integrierte bidirektionale Ringschnittstelle
- Integrierter Kurzschlussisolator
- Volle Funktionsfähigkeit bei Ringdefekten
- Automatische Adressierung
- Nutzung einer Unique Number möglich
- Brandkenngrößen einzeln aktivierbar
- Täuschungsalarmsichere Auswertung
- Datenbank für Auswertealgorithmen
- Warnsignal bei zu hoher Umgebungstemperatur
- Rauchsensorik
  - Automatische Verschmutzungskompensation
  - Alarmfilter mit Brandkenngrößenmustervergleich
  - Temperaturunterstützte CUBUS-Nivellierung zur auto
  matischen Anpassung an die Umgebungsbedingungen
  - Rauchempfindlichkeit 80%, 100%, 120%
  - Vorsignal 1 und 2
- Temperatursensorik
  - Kategorie A1; A2; B
  - Indizes R und S
- Signaturalarm für Rauch und Wärme
- Individuelle Alarmanzeige-LED
- Programmierbarer Alarmausgang für externe Alarman
  zeige
- Ereignisspeicher
- Einsatz nach DIN 14675 bis zu 8 Jahren, möglich bei
  entsprechenden Umgebungsbedingungen
- Inklusive Staubschutzhaube, ohne Meldersockel

Technische Daten:
Betriebsspannung:  7 bis 31 V DC
Stromaufnahme:  0,12 mA
Schutzart mit Sockel:  IP 44
Zul. Umgebungstemperatur:
  -25 °C bis + 60 °C
Abmessungen:  (D x H) 118,8 x 58,1 mm
Gehäuse:  ABS/PC weiß, ähnlich RAL
  9003

Hersteller:  ____________________

Typ:  ____________________

liefern, montieren und in Funktion setzen
Menge: 8,000 St

**2.2.12 Meldersockel ohne RingkontaktAP**
Meldersockel mit vergrößertem Anschlussraum zur Aufnahme von punktförmigen Brandmeldern für Aufputzmontage in trockenen Räumen.

Typenbeschreibung:
- Kunststoffgehäuse mit eingebautem Klemmenblock
- Ohne Schaltkontakt im Klemmenblock
- Arretierung mit Bajonettverschlusss
- Entnahmesicherung
- Einbaumöglichkeit für weiteren Klemmenblock zur
  Bildung von Stützpunkten
- Befestigung für Meldernummerierungsschild

Technische Daten:
Zul. Umgebungstemperatur:
  -25 °C bis + 70 °C
Abmessungen:  (D x H) 118,5 x 25 mm
Gehäuse:  ABS/PC weiß, ähnlich RAL
  9003

Hersteller:  ____________________

Typ:  ____________________

liefern, montieren und in Funktion setzen
Menge: 8,000 St

**2.2.13 Melderschild für automatischeMelder**
Melderschild zur Kennzeichnung eines automatischen Brandmelders mit Meldernummer und Meldergruppe.

Typenbeschreibung:
- Beschriftung nach DIN 1450
- Schriftgröße nach Raumhöhe
- Ausführung nach geltender TAB

liefern, montieren und in Funktion setzen
Menge: 8,000 St

**2.2.14 X-LINE Mehrfachsensormelder R/W Akustik**
Mehrfachsensormelder zur Detektion der Brandkenngrößen Rauch und Wärme mit integrierter MLAR-konformer Tonausgabe zum Einsatz in X-LINE Ringleitungssystemen.

Typenbeschreibung:
- Entspricht EN 54-3, EN 54-5, EN 54-7, EN 54-29 und
  EN 54-17
- Entspricht Mehrfachsensorrauchmelder nach CEA 4021
- Integrierte bidirektionale Ringschnittstelle
- Integrierter Kurzschlussisolator
- Volle Funktionsfähigkeit bei Ringdefekten
- Automatische Adressierung
- Nutzung einer Unique Number möglich
- Brandkenngrößen einzeln aktivierbar
- Täuschungsalarmsichere Auswertung
- Datenbank für Auswertealgorithmen
- Warnsignal bei zu hoher Umgebungstemperatur
- Rauchsensorik
  - Automatische Verschmutzungskompensation
  - Alarmfilter mit Brandkenngrößenmustervergleich
  - Temperaturunterstützte CUBUS-Nivellierung zur automatischen Anpassung an die Umgebungsbedingungen
  - Rauchempfindlichkeit 80%, 100%, 120%
- Vorsignal 1 und 2
- Temperatursensorik
  - Kategorie A1; A2; B
  - Indizes R und S
- Signaturalarm für Rauch und Wärme
- Individuelle Alarmanzeige-LED
- MLAR konforme Signalisierung
- drei Lautstärken einstellbar
  (69, 81, 92 dB(A)@ 1m)
- einstellbare Tonarten DIN-Ton,
  Slow Whoop, Schweden-Ton und Dauerton
- Programmierbarer Alarmausgang für externe Alarman
  zeige
- Ereignisspeicher
- Einsatz nach DIN 14675 bis zu 8 Jahren bei entspre
  chenden Umgebungsbedingungen möglich
- vorbereitet für zusätzliches Schutzgitter
- Inklusive Staubschutzhaube

Technische Daten:
Betriebsspannung:  12 bis 31 V DC
Stromaufnahme:  0,29 mA
Schutzart mit Sockel:  IP 22
Zul. Umgebungstemperatur:
  0 °C bis + 50 °C
Abmessungen:  (D x H) 118,8 x 58,1 mm
Gehäuse:  ABS/PC weiß, ähnlich RAL
  9003

Hersteller:  ____________________

Typ:  ____________________

liefern, montieren und in Funktion setzen
Menge: 27,000 St

**2.2.15 Meldersockel ohne RingkontaktAP**
Meldersockel mit vergrößertem Anschlussraum zur Aufnahme von punktförmigen Brandmeldern für Aufputzmontage in trockenen Räumen.

Typenbeschreibung:
- Kunststoffgehäuse mit eingebautem Klemmenblock
- Ohne Schaltkontakt im Klemmenblock
- Arretierung mit Bajonettverschlusss
- Entnahmesicherung
- Einbaumöglichkeit für weiteren Klemmenblock zur
  Bildung von Stützpunkten
- Befestigung für Meldernummerierungsschild

Technische Daten:
Zul. Umgebungstemperatur:
  -25 °C bis + 70 °C
Abmessungen:  (D x H) 118,5 x 25 mm
Gehäuse:  ABS/PC weiß, ähnlich RAL 9003

Hersteller:  ____________________

Typ:  ____________________

liefern, montieren und in Funktion setzen
Menge: 27,000 St

**2.2.16 Meldernummerierungsschildhalter 10er**
Zur Befestigung am Sockel
- Für Etiketten bis 44 x 75 mm
- Packung mit 10 Stück

liefern, montieren und in Funktion setzen
Menge: 3,000 St

**2.2.17 X-LINE Handmelder blau, IP 52**
Handmelder blau zur manuellen Auslösung eines Brandalarms zum Einsatz in X-LINE Ringleitungssystemen.

Typenbeschreibung:
- Entspricht EN 54-17
- Integrierte bidirektionale Ringschnittstelle
- Integrierter Kurzschlussisolator
- Volle Funktionsfähigkeit bei Ringdefekten
- Automatische Adressierung
- Nutzung einer Unique Number möglich
- Typ B Indirekte Auslösung
- Druckknopf mit Arretierung
- Individuelle Alarmanzeige-LED
- Inklusive Türschloss und Glasscheibe
- Beschriftung "Hausalarm"

Technische Daten:
- Betriebsspannung: 7 bis 31 V DC
- Stromaufnahme: 0,12 mA
- Schutzart: IP 52
- Zul. Umgebungstemperatur:
  -20 °C bis + 50 °C
- Abmessungen: (H x B x T)
  135 x 135 x 36 mm
- Gehäuse: ASA blau, RAL 5005

Hersteller:  ____________________

Typ:  ____________________

liefern, montieren und in Funktion setzen
Menge: 4,000 St

**2.2.18 Melderschild für nichtautomat. Melder**
Melderschild zur Kennzeichnung eines nichtautomatischen Brandmelders mit Meldernummer und Meldergruppe.

Typenbeschreibung:
- Beschriftung nach DIN 1450
- Ausführung nach geltender TAB

liefern, montieren und in Funktion setzen
Menge: 17,000 St

**2.2.19 Ersatzglasscheibe für GehäuseHFM**
Größe 80x80 mm, ohne Druck
- Packung mit 10 Stück

liefern, montieren und in Funktion setzen
Menge: 5,000 St

**2.2.20 Metallschlüssel für Handfeuermelder, 5er**
Für alle Handfeuermelder
- 5 Stück
- Gusseisen vernickelt

liefern, montieren und in Funktion setzen
Menge: 1,000 St

**2.2.21 Einlegeblatt Handfeuermelder 10x9 Bogen**
Zur Erstellung von individuellen Einlegeblättern für Handfeuermelder MCP.
- Druckvorlage als selbstklebendes Einlegeblatt
- 10 Bögen DIN A4
- 9 Einlegeblätter pro Bogen
- Für Laserdrucker
- Projektspezifische Melderbeschriftung und Firmenlogo
  über kostenlose Software für  Windows 7, 8 oder 10
  möglich

liefern, montieren und in Funktion setzen
Menge: 17,000 St

**2.2.22 Funk-Brandmelder**
Funk-Brandmelder zur Detektion der Brandkenngröße Rauch und/oder Wärme zum drahtlosen Einsatz an einer Empfangseinheit.

Typenbeschreibung:
- Entspricht EN 54-5, 54-7,EN 54-25 und EN 300220-2
- Max. 30 Melder pro Empfangseinheit
- Einzelidentifizierung jedes angekoppelten Melders im
  System
- Frei wählbaren Parametersätze zur Brandfrüherkennung
- Dualband System mit zwei Frequenzbereichen:
  868_870 MHz  und 433_435 MHz
- Redundante Maßnahmen zur Sicherstellung der Funk
  verbindung von Melder zum Funk-Gateway im Mesh-
  Netzwerk.
- Verfügbarkeit von mindestens zwei verschiedenen Ver
  bindungswegen
- Anzahl der Kanäle:
  27 im 868-MHz-Band
  20 im 433-MHz-Band
- Automatischer Kanalwechsel bei Verbindungsstörung
- Sendeleistung 360° max. 10 mW ERP
- Integrierte Antenne
- bis zu 20 m zwischen zwei Funkteilnehmern
- Automatische Adressierung bei Inbetriebnahme
- Deckelkontakt zur Meldung des unbefugten Entfernens
  aus der Fassung
- Eingebauter Leuchtdiode zur Anzeige des ausgelösten
  Alarms
- Batteriebetriebsdauer bis zu 3 Jahre
- Betriebsspannung über Lithium-Batterie
- Überwachungsfunktion der Batteriekapazität mit Mel
  dung an der Brandmelderzentrale zur Planung des Ser
  vice
- exklusive Meldersockel u. Batteriepack

Technische Daten:
Stromversorgung:  Batteriepack BAT3.6-10 3,6 V,
  10 Ah
Schutzart:  IP 44
Zul. Umgebungstemp.:  -10 °C b. + 55 °C
Abmessungen:  (D x H) 117 x 64 mm
Gehäuse:  PC/ABS weiß, ähnlich
  RAL 9010

Hersteller:  ____________________

Typ:  ____________________

liefern, montieren und in Funktion setzen
Menge: 6,000 St

**2.2.23 Sockel f. Funkmelder**
Meldersockel für Funk-Brandmelder zur Aufputzmontage in trockenen Räumen.

Typenbeschreibung:
- Entnahmesicherung mit Sperrstift
- Befestigung für Meldernummerierungsschild

Technische Daten:
Zul. Umgebungstemperatur:
  -10 °C bis + 55 °C
Abmessungen:  (D x H) 117 x 22 mm
Gehäuse:  ABS weiß, ähnlich RAL 9010

Hersteller:  ____________________

Typ:  ____________________

liefern, montieren und in Funktion setzen
Menge: 6,000 St

**2.2.24 Funk-Gateway**
Funkempfangseinheit als Kommunikationsschnittstelle zu den Funkmeldern zum Einsatz in X-Line Ringleitungs-Systemen.

Typenbeschreibung:
- Empfangseinheit mit Gehäuse und Funkmodul
- VdS-Zulassung gemäß EN54-17, EN54-18, EN 54-25
  und EN 300220-2
- Integrierte bidirektionale Ringschnittstelle
- Integrierter Kurzschlussisolator
- Volle Funktionsfähigkeit bei Ringdefekten
- Bis zu 30 Funkmelder pro Funk-Gateway anschaltbar
- Bis zu 16 Funk-Gateways mit Funkzellenüberschneidung betreibbar
- Automatische Adressierung
- Dualband System mit zwei Frequenzbereichen.
  868_870 MHz und 433_435 MHz
- Redundante Maßnahmen zur Sicherstellung der Funk
  verbindung von Melder zum Funk-Gateway im Mesh-
  Netzwerk.
- Verfügbarkeit von mindestens zwei verschiedenen Verbindungswegen
- Anzahl der Kanäle:
  27 im 868-MHz-Band
  20 im 433-MHz-Band
- Automatischer Kanalwechsel bei Verbindungsstörung
- Einzelidentifizierung jedes angekoppelten Melders zur
  Anzeige im System
- Automatischer Adressierung bei Inbetriebnahme
- Integrierte Antenne
- Eingebauter Leuchtdiode zur Anzeige des Betriebsmodus
- Geringer Stromverbrauch
- inklusive Batteriepack

Technische Daten:
Betriebsspannung:  16,5 V bis 30 V DC
Stromaufnahme:  typ 7,5 mA
Schutzart:  IP 40
Zul. Umgebungstemperatur:
  -20 °C bis + 60 °C
Rel. Luftfeuchtigkeit:  5 bis 95% ohne Kondensation
Abmessungen:  (H x B x T) 167 x 89 x 28 mm
Gehäuse:  ABS weiß, ähnlich RAL 9010

Hersteller:  ____________________

Typ:  ____________________

liefern, montieren und in Funktion setzen
Menge: 1,000 St

**2.2.25 Batteriepack Funk**
Batteriepack zur Stromversorgung der Funkteilnehmer.

Technische Daten:
Besteht aus 4 Lithium Batterien zum Normalbetrieb,
1 Lithium-Batterie als Reserve, Batteriekabel und
Batteriestecker. 3,6 V DC, 10 Ah
Abmasse (HxBxT):  14,5x50x72 mm
Gewicht:  93 g

liefern, montieren und in Funktion setzen
Menge: 17,000 St

**2.2.26 Schalteinheit HFM**
Schalteinheit für Funk-Handfeuermelder Typ B zum drahtlosen Einsatz an einer Empfangseinheit.

Typenbeschreibung:
- Befestigung im Gehäuse
- Entspricht EN 54-11 und 54-25
- Max. 10 Melder pro Empfangseinheit
- Einzelidentifizierung jedes angekoppelten Melders im
  System
- Dualband System mit zwei Frequenzbereichen:
  868_870 MHz  und 433_435 MHz
- Redundante Maßnahmen zur Sicherstellung der Funk
  verbindung von Melder zum Funk-Gateway im Mesh-
  Netzwerk.
- Verfügbarkeit von mindestens zwei verschiedenen Ver
  bindungswegen
- Anzahl der Kanäle:
  27 im 868-MHz-Band
  20 im 433-MHz-Band
- Automatischer Kanalwechsel bei Verbindungsstörung
- Sendeleistung 360° max. 10 mW ERP
- Integrierte Antenne
- bis zu 20 m zwischen zwei Funkteilnehmern
- Automatische Adressierung bei Inbetriebnahme
- Deckelkontakt zur Meldung des unbefugten Entfernens
  aus der Fassung
- Eingebauter Leuchtdiode zur Anzeige des ausgelösten
  Alarms
- Batteriebetriebsdauer bis zu 3 Jahre
- Betriebsspannung über Lithium-Batterie
- Überwachungsfunktion der Batteriekapazität mit Mel
  dung an der Brandmelderzentrale zur Planung des Ser
  vice

Technische Daten:
Stromversorgung:  Batteriepack BAT3.6-10 3,6 V,  10 Ah
Schutzart:  IP 44 (mit Gehäuse FDMH273-
  R)
Zul. Umgebungstemp.:  -10 °C b. + 55 °C
Abmessungen:  (BxHxT) 111 x 45 x 108 mm
Gehäuse:  PC/ABS weiß, ähnlich RAL
  9010

Hersteller:  ____________________

Typ:  ____________________

liefern, montieren und in Funktion setzen
Menge: 13,000 St

**2.2.27 Gehäuse Funk HFM**
Gehäuse BLAU für Funk-Handfeuermelder zur Aufnahme des Schaltungseinsatzes und des Batteriepacks.

Technische Daten:
Zubehör: Inkl. Schlüssel und Glasscheibe
Normen: EN54-11 (Typ B indoor)
Zul. Umgebungstemperatur:  -10 °C bis + 55 °C
Schutzart:  IP 44
Rel. Luftfeuchtigkeit:  5 bis 95% ohne
  Kondensation
Abmessungen: (H x B x T)  135 x 134,4 x 58,4
  mm
Gehäuse:  PC, ähnlich RAL
  3000
Hersteller:  ____________________

Typ:  ____________________

liefern, montieren und in Funktion setzen
Menge: 13,000 St

**2.2.28 Melderschild für nichtautomat. Melder**
Melderschild zur Kennzeichnung eines nichtautomatischen Brandmelders mit Meldernummer und Meldergruppe.

Typenbeschreibung:
- Beschriftung nach DIN 1450
- Ausführung nach geltender TAB

liefern, montieren und in Funktion setzen
Menge: 13,000 St

**2.2.29 Funk-Gateway**
Funkempfangseinheit als Kommunikationsschnittstelle zu den Funkmeldern zum Einsatz in X-Line Ringleitungs-Systemen.

Typenbeschreibung:
- Empfangseinheit mit Gehäuse und Funkmodul
- VdS-Zulassung gemäß EN54-17, EN54-18, EN 54-25
  und EN 300220-2
- Integrierte bidirektionale Ringschnittstelle
- Integrierter Kurzschlussisolator
- Volle Funktionsfähigkeit bei Ringdefekten
- Bis zu 30 Funkmelder pro Funk-Gateway anschaltbar
- Bis zu 16 Funk-Gateways mit Funkzellenüberschneidung betreibbar
- Automatische Adressierung
- Dualband System mit zwei Frequenzbereichen.
  868_870 MHz und 433_435 MHz
- Redundante Maßnahmen zur Sicherstellung der Funk
  verbindung von Melder zum Funk-Gateway im Mesh-
  Netzwerk.
- Verfügbarkeit von mindestens zwei verschiedenen Verbindungswegen
- Anzahl der Kanäle:
  27 im 868-MHz-Band
  20 im 433-MHz-Band
- Automatischer Kanalwechsel bei Verbindungsstörung
- Einzelidentifizierung jedes angekoppelten Melders zur
  Anzeige im System
- Automatischer Adressierung bei Inbetriebnahme
- Integrierte Antenne
- Eingebauter Leuchtdiode zur Anzeige des Betriebsmodus
- Geringer Stromverbrauch

Technische Daten:
Betriebsspannung:  16,5 V bis 30 V DC
  zusätzlich Batteriepack
Stromaufnahme:  typ 7,5 mA
Schutzart:  IP 40
Zul. Umgebungstemperatur:  -20 °C bis + 60 °C
Rel. Luftfeuchtigkeit:  5 bis 95% ohne Kondensation
Abmessungen:  (H x B x T) 167 x 89 x 28 mm
Gehäuse:  ABS weiß, ähnlich RAL 9010

Hersteller:  ____________________

Typ:  ____________________

liefern, montieren und in Funktion setzen
Menge: 4,000 St

#### 2.3 Datenübertragsungsnetze nach DIN 276 Kostengruppe 451.1

*Hinweis: Datenübertragungssnetze*
Datenübertragungssnetze

Im Haustechnikraum des Kindergarten sowie im Abstellraum OG ist ein Datenverteiler als Wandverteiler zu errichten.

Die Datenverteiler werden mittels CAT-Kabel miteinander verbunden.

Die Datenverkabelung des Erweiterungsbau OG wird auf den Datenverteiler OG aufgelegt. Erdgeschoss auf den Datenverteiler EG im Haustechnikraum.

**2.3.1 Wandverteiler 19" - 9 HE Tiefe bis 275mm**
Wandverteiler 19" - 9 HE Tiefe bis 275mm

Ausführung als stabile Stahlblechkonstruktion zur Wandmontage, pulverbeschichtet in RAL 7035 (Lichtgrau) oder gleichwertig.
Schwenkbarer oder feststehender Aufbau mit abschließbarer Fronttür aus Sicherheitsglas. Seitenwände abnehmbar oder demontierbar für einfachen Zugang bei Installation und Wartung.
Der Verteiler ist geeignet zur Aufnahme von aktiven und passiven 19"-Komponenten nach DIN 41494 bzw. IEC 60297.

Technische Mindestanforderungen:
Bauhöhe:  9 HE
Nutzbreite:  19"
Bautiefe:  ca. 350 mm
Tragfähigkeit:  mindestens 30 kg
Schutzart:  mindestens IP20
Fronttür abschließbar
Kabeleinführungen im Dach- und Bodenbereich mit Ausbrechöffnungen
Erdungssatz für Gehäuse und Tür
19"-Profilschienen, verstellbar
Vorbereitet zur Aufnahme von Lüftereinheiten
Lieferung einschließlich Befestigungsmaterial

Lieferumfang:
1 Stk  19"-Wandverteiler 9 HE
1 Stk  Schließsystem mit Schlüsseln
1 Stk  Erdungsset
1 Stk  19" Steckdosenleiste mit Überspannungs
  chutz 6-fach Schukosteckdose

Hersteller  ______________

Typ  ______________

komplett liefern und betriebsfertig montieren inkl. Montagematerial und Kleinbefestigungsmaterial
Menge: 1,000 St

**2.3.2 19"-Patchpanel RJ45 - 24 Port Cat 6**
19"-Patchpanel RJ45 - 24 Port Cat 6

Modulares Snap-In Verteilerfeld 1HE, bestückt mit 24 Stk RJ45 Modulen modular

Aufbau:
Stahl-Chassis 1HE mit Kabelabfangung und Anschlussmöglichkeit des Potentialausgleichs zum Einbau in 19" Befestigungsebenen, Module um 90° gekippt mit je 12 nach rechts und 12 nach links, gewinkeltem schrägen Auslass, je 2 Module übereinander angeordnet

Eigenschaften, Masse und Gewichte:
Material:  Stahlblech verzinkt,  z.T.lackiert
Materialstärke:  1,5mm
Farbe Frontblende:  grau, ähnlich RAL7035
Kabelabfangung:  integriert am Bodenblech des
  Chassis
Potentialausgleich:  über Schraubanschluss oder
  Kabelschuh
Abmessung BxHxT:  483x45x155mm
Gewicht:  ca. 1,3kg

Weitere Eigenschaften:
24 Einbauplätze für geschirmte / ungeschirmte RJ45-Module Aufgedruckte Portnummerierung 1…24
mit 4xBefestigungsset (SchraubeM6 / Unterleg-scheibe/Käfigmutter), mit Potentialanschlussleitung ca. 20cm

Folgende modularen RJ45 Module sind im 19" Panel vorzusehen:

Hochgeschirmtes Cat.6A RJ45-Modul. Schnelle und sichere Adernkontaktierung ohne Einsatz von Spezialwerkzeugen. Echte Cat.6A Komponenten-Performance nach ANSI/TIA.

Geeignet für PoE/PoE+ gemäß IEEE 802.3af/at.
Integrierte Staubschutzklappe.

Erfüllt die Normen:
aktuelle ANSI/TIA-568-C.2 (Balanced Twisted-Pair
Telecommunications Cabling and Components Standards), aktuelle EN 50173-1 (Information technology - Generic cabling, systems) aktuelle ISO/IEC 60603-7-5 (Connectors for electronic equipment... up to 250MHz)

Zertifiziert gemäß Komponentenstandard Cat.6A durch ein unabhängiges Prüflabor. Übertragungsstrecke (Channel-Link) oder Installationsstrecke (Permanent-Link) nach Klasse EA (ISO/IEC 11801), Verwendbar zum Aufbau von 2 bzw. 4 Connector Cat.6A Channels, Unterstützt 10GBase-T im Channel- und Permanent-Link, Abmessungen gemäß Industriestandard, wiederbeschaltbar z. B. bei  Fehlbelegung, geeignet für PoE/PoE+ gemäß IEEE 802.3af/at.

Eigenschaften, Masse und Gewichte:
Kabelzuführung: hinten (max. 9mm)
Steckverbindernorm: IEC 60603-7-5-1
Steckkraft:  < 20 N
Steckzyklen  (RJ45 Seite): > 750
Werkstoff Gehäuse: Zinkdruckguss,
Werkstoff Isolierteile: PC
Kontaktierung: AWG 24-22 (solid)
Kabeldurchmesser: 5 - 9 mm
Anschlussklasse: IP20

Hersteller:  ______________________

Typ:  ______________________

inkl. Kleinmaterial liefern montieren und betriebsfertig anschließen
Menge: 3,000 St

**2.3.3 Datendose 2x RJ45 - Cat6 Unterputz**
Datendose 2x RJ45 - Cat6 Unterputz

Datendose 2x RJ45 - CAT 6 Unterputz bestückt mit 2 RJ45-Module zum Einbau in Schalter- oder Elektronikdosen in Mauerwerks- oder Hohlraumwände in Leichtbauweise.

- Zentralplatte: 50 x 50 mm
- Farbe: alpinweiß (ähnlich RAL 9010)
- 45° Schrägauslass
- mit Staubschutzkappen und Beschriftungsfeld
- mit Rahmen im Schalterprogramm
- mit Unterputzdose für Mauerwerk- oder Hohlraumwände  in Ständerbauweise.

mit hochgeschirmtes Cat.6A RJ45-Modul. Schnelle und sichere Adernkontaktierung ohne Einsatz von Spezialwerkzeugen. Echte Cat.6A Komponenten-Performance nach ANSI/TIA.

Geeignet für PoE/PoE+ gemäß IEEE 802.3af/at.
Integrierte Staubschutzklappe.

Erfüllt die Normen:
aktuelle ANSI/TIA-568-C.2 (Balanced Twisted-Pair
Telecommunications Cabling and Components Standards) aktuelle EN 50173-1 (Information technology - Generic cabling systems) aktuelle ISO/IEC 60603-7-5 (Connectors for electronic equipment... up to 250MHz)

Zertifiziert gemäß Komponentenstandard Cat.6A durch ein unabhängiges Prüflabor. Übertragungsstrecke (Channel-Link) oder Installationsstrecke (Permanent-Link) nach Klasse EA (ISO/IEC 11801), Verwendbar zum Aufbau von 2 bzw. 4 Connector Cat.6A Channels, Unterstützt 10GBase-T im Channel- und Permanent-Link, Abmessungen gemäß Industriestandard, wiederbeschaltbar z. B. bei Fehlbelegung, geeignet für PoE/PoE+ gemäß IEEE 802.3af/at.

Eigenschaften, Masse und Gewichte:
Kabelzuführung: hinten (max. 9mm)
Steckverbindernorm: IEC 60603-7-5-1
Steckkraft:  < 20 N
Steckzyklen (RJ45 Seite): > 750
Werkstoff Gehäuse: Zinkdruckguss,
Werkstoff Isolierteile: PC
Kontaktierung: AWG 24-22 (solid)

Hersteller:  ______________________

Typ:  ______________________

inkl. Kleinmaterial liefern montieren und betriebsfertig anschließen
Menge: 15,000 St

**2.3.4 Datendose 2x RJ45 - Cat6 Aufputz**
Datendose 2x RJ45 - Cat6 Aufputz

Datendose 2x RJ45 - CAT 6 Aufputz bestückt mit 2 RJ45-Module als Aufputzdose mit Unterteil

- Zentralplatte: 50 x 50 mm
- Farbe: alpinweiß (ähnlich RAL 9010)
- 45° Schrägauslass
- mit Staubschutzkappen und Beschriftungsfeld
- mit Aufputzkappe und Unterteil

mit hochgeschirmtes Cat.6A RJ45-Modul. Schnelle und sichere Adernkontaktierung ohne Einsatz von Spezialwerkzeugen. Echte Cat.6A Komponenten-Performance nach ANSI/TIA.

Geeignet für PoE/PoE+ gemäß IEEE 802.3af/at.
Integrierte Staubschutzklappe.

Erfüllt die Normen:
aktuelle ANSI/TIA-568-C.2 (Balanced Twisted-Pair
Telecommunications Cabling and Components Standards) aktuelle EN 50173-1 (Information technology - Generic cabling systems) aktuelle ISO/IEC 60603-7-5 (Connectors for electronic equipment... up to 250MHz)

Zertifiziert gemäß Komponentenstandard Cat.6A durch ein unabhängiges Prüflabor. Übertragungsstrecke (Channel-Link) oder Installationsstrecke (Permanent-Link) nach Klasse EA (ISO/IEC 11801), Verwendbar zum Aufbau von 2 bzw. 4 Connector Cat.6A Channels, Unterstützt 10GBase-T im Channel- und Permanent-Link, Abmessungen gemäß Industriestandard, wiederbeschaltbar z. B. bei Fehlbelegung, geeignet für PoE/PoE+ gemäß IEEE 802.3af/at.

Eigenschaften, Masse und Gewichte:
Kabelzuführung: hinten (max. 9mm)
Steckverbindernorm: IEC 60603-7-5-1
Steckkraft:  < 20 N
Steckzyklen (RJ45 Seite): > 750
Werkstoff Gehäuse: Zinkdruckguss,
Werkstoff Isolierteile: PC
Kontaktierung: AWG 24-22 (solid)

Hersteller:  ______________________

Typ:  ______________________

inkl. Kleinmaterial liefern montieren und betriebsfertig anschließen
Menge: 4,000 St

**2.3.5 Datendose 1x RJ45 - Cat6 Aufputz**
Datendose 1x RJ45 - Cat6 Aufputz

Datendose 1x RJ45 - CAT 6 Aufputz bestückt mit 1x RJ45-Module als Aufputzdose mit Unterteil

- Zentralplatte: 50 x 50 mm
- Farbe: alpinweiß (ähnlich RAL 9010)
- 45° Schrägauslass
- mit Staubschutzkappen und Beschriftungsfeld
- mit Aufputzkappe und Unterteil

mit hochgeschirmtes Cat.6A RJ45-Modul. Schnelle und sichere Adernkontaktierung ohne Einsatz von Spezialwerkzeugen. Echte Cat.6A Komponenten-Performance nach ANSI/TIA.

Geeignet für PoE/PoE+ gemäß IEEE 802.3af/at.
Integrierte Staubschutzklappe.

Erfüllt die Normen:
aktuelle ANSI/TIA-568-C.2 (Balanced Twisted-Pair
Telecommunications Cabling and Components Standards) aktuelle EN 50173-1 (Information technology - Generic cabling systems) aktuelle ISO/IEC 60603-7-5 (Connectors for electronic equipment... up to 250MHz)

Zertifiziert gemäß Komponentenstandard Cat.6A durch ein unabhängiges Prüflabor. Übertragungsstrecke (Channel-Link) oder Installationsstrecke (Permanent-Link) nach Klasse EA (ISO/IEC 11801), Verwendbar zum Aufbau von 2 bzw. 4 Connector Cat.6A Channels, Unterstützt 10GBase-T im Channel- und Permanent-Link, Abmessungen gemäß Industriestandard, wiederbeschaltbar z. B. bei Fehlbelegung, geeignet für PoE/PoE+ gemäß IEEE 802.3af/at.

Eigenschaften, Masse und Gewichte:
Kabelzuführung: hinten (max. 9mm)
Steckverbindernorm: IEC 60603-7-5-1
Steckkraft:  < 20 N
Steckzyklen (RJ45 Seite): > 750
Werkstoff Gehäuse: Zinkdruckguss,
Werkstoff Isolierteile: PC
Kontaktierung: AWG 24-22 (solid)

Hersteller:  ______________________

Typ:  ______________________

inkl. Kleinmaterial liefern montieren und betriebsfertig anschließen
Menge: 4,000 St

**2.3.6 Datenkabel Duplex bis 1500MHz**
Datenkabel Duplex bis 1500MHz in Mischverlegung

S-FTP  Halogenfrei, flammwidrig, für Anwendungen der ClassD, ClassE / EA und ClassF / FA spezifiziert bis 1.500 MHz

Aufbau:
Massiver blanker Kupferleiter, AWG 22,
Aderisolierung aus halogenfreies Foam/Skin-Material
Jedes Paar ist einzeln mit Folie geschirmt (PIMF)
komplette Abschirmung aus verzinntem Kupferdrahtgeflecht (ca.35%)  geringe Signal-Laufzeitunterschiede zwischen den Paaren (low skew), halogenfreie Ausführung LS0H-3 (Low Smoke Zero Halogen)
Doppelleitung als "DUPLEX Leitung" 2xAWG22

Außenmantel:
halogenfrei (lila) mit Aufdruck der Zulassungen.
Außendurchmesser: 2x 7,5 mm.

Zulassungen:
EN 50173-1 (2009), ISO/IEC 11801 (AMD2:2009), IEC61156-5,
IEC61156-7
EN50288-9-1
IEC 60332-3, IEC 60754-2, IEC 61034
Brandverhalten Dca EN50289-3-5
Störaussendung nach Klasse B EN55022
Störfestigkeit nach EN55024

Hersteller:  _______________________

Typ:  _______________________

in bestehenden Verlegesystemen in Mischverlegung liefern und verlegen.
Menge: 500,000 m

**2.3.7 Datenkabel Simplex bis 1500MHz**
Datenkabel Simplex bis 1500MHz in Mischverlegung

S-FTP  Halogenfrei, flammwidrig, für Anwendungen der ClassD, ClassE / EA und ClassF / FA spezifiziert bis 1.500 MHz

Aufbau:
Massiver blanker Kupferleiter, AWG 22,
Aderisolierung aus halogenfreies Foam/Skin-Material
Jedes Paar ist einzeln mit Folie geschirmt (PIMF)
komplette Abschirmung aus verzinntem Kupferdrahtgeflecht (ca.35%)  geringe Signal-Laufzeitunterschiede zwischen den Paaren (low skew), halogenfreie Ausführung LS0H-3 (Low Smoke Zero Halogen)

Außenmantel:
halogenfrei (lila) mit Aufdruck der Zulassungen.
Außendurchmesser: 7,5 mm.

Zulassungen:
EN 50173-1 (2009), ISO/IEC 11801 (AMD2:2009), IEC61156-5,
IEC61156-7
EN50288-9-1
IEC 60332-3, IEC 60754-2, IEC 61034
Brandverhalten Dca EN50289-3-5
Störaussendung nach Klasse B EN55022
Störfestigkeit nach EN55024

Hersteller:  _______________________

Typ:  _______________________

in bestehenden Verlegesystemen in Mischverlegung liefern und verlegen.
Menge: 100,000 m

**2.3.8 Qualifizierungsmessungen Klasse E bis 500 MHz**
Qualifizierungsmessungen Klasse E bis 500 MHz

Messtechnische Überprüfung einer Tertiärverkabelungsstrecke
je Anschluss, gemäß DIN EN 50346.
Es ist ein Messgerät mit Protokolldrucker zu verwenden
Im Messprotokoll müssen folgende Angaben enthalten sein:

- Typ des Messgerätes
- Kabelnummer
- Alle gemäß EN 50346 geforderten Messwerte (Ist) im
  Vergleich zu den zulässigen Sollwerten wie z. B.:
-  Ergebnis Verdrahtungsprüfung (Belegungstest)
-  Kabellänge
-  Laufzeit
-  Laufzeitunterschied
-  Dämpfung
-  Dämpfungsabweichung
- Nahnebensprechdämpfung (NEXT) - Ausgangsseitige
  Fernnebensprechdämpfung (ECFNEXT)
- Dämpfungs-Nahnebensprechdämpfungsverhältnis
  (ACR)
- Rückflussdämpfung
- Gleichstrom-Schleifenwiderstand
- Widerstandsunterschied
- Kapazität
- Prüfer, Datum, Uhrzeit
- Aussage über Testergebnis

Die Meßprotokolle sind in PDF-Form den Bestandsunterlagen beizufügen.

Die Meßdaten sind elektronischer Form dem Bauherrn auf Datenträger auszuhändigen, damit ein nachträgliches Requalifizieren jederzeit möglich ist.
Menge: 38,000 St

**2.3.9 Patchkabel RJ 45 länge 30cm CAT 6**
Patchkabel RJ 45 Länge 30cm CAT6

hochwertiges, vorkonfektioniertes Patchkabel der Kategorie CAT 6 zur Herstellung von Datenverbindungen in strukturierten Gebäudeverkabelungen.
Konform zu TIA(EIA-E56B

Länge:  30cm
Kabeltyp:  twisted Pair
Stecker:  2xRJ45 beidseitig vollgeschirmt
Mantel:  Halogenfrei
Farbe:  nach Vorgabe

liefern
Menge: 20,000 St

### 3 Wartung

#### 3.1 Wartung Brandwarnanlage nach DIN 276 Kostengruppe 456

*Hinweis: Vortext Wartung Brandwarnanlage*
Wartung Brandwarnanlage

Der Bauherr beabsichtigt die Beauftragung eines Wartungsvertrag für die im Titel 2.2 ausgeschriebene Brandwarnanlage.

Die Wartung wird nicht mit dem Hauptauftrag beauftragt. Grundsätzlich ist der Auftraggeber nicht verpflichtet die Wartung zu beauftragen. Der Auftragnehmer hat dem Auftraggeber mit Fertigstellung der Arbeiten und spätestens zur Abnahme einen vollständigen Wartungsvertrag vorzulegen. Der Wartungszeitraum beträgt 4 Jahre. Die Vertragsdauer beträgt mindestens ein volles Kalenderjahr und verlängert sich am 31.12. um jeweils ein Jahr, wenn nicht 3 Monate vor Jahresende schriftlich gekündigt wird.

**3.1.1 Wartung Brandwarnanlage für das 1. Betriebsjahr**
Wartung Brandwarnanlage

Wartung der Gesamtanlage Brandwarnanlage während der Dauer der Gewährleistung (4 Jahre). Die Wartung ist für die Gesamtanlage zu kalkulieren

Die Wartung umfasst eine jährliche Wartung und eine jährliche Inspektion der Gesamtanlage gemäß den geltenden Normen und Vorschriften.

SICHTPRÜFUNG
Kontrolle der Brandmeldezentrale (BMZ)
Unterzentralen und Peripheriemodule
Prüfung der Leitungsanlagen auf sichtbare Beschädigungen
Sichtprüfung aller installierten Melder
Kontrolle von Alarmierungseinrichtungen (Signalgeber, Blitzleuchten)
Kontrolle der Beschilderung und Dokumentation

FUNKTIONSPRÜFUNG
Durchführung der vorgeschriebenen Meldertests:
Rauchmelder mittels Prüfgas
Wärmemelder mit Heißluftgerät
Handfeuermelder durch manuelle Auslösung
Test aller Alarmierungs- und Steuerfunktionen
Sirenen / akustische Signale
Blitzleuchten
Ansteuerungen (z. B. RWA, Türen, Aufzüge, Brandschutzklappen)
Prüfung der Störungsmeldungen und Meldungsabläufe
Kontrolle der Energieversorgung (Netzteil, Akkus, Ladeeinrichtung)

ÜBERPRÜFUNG DER SYSTEMPARAMETER
Kontrolle und ggf. Anpassung der Programmierung gemäß aktuellem Anlagenstand. Auslesen und Prüfen des Ereignisspeichers. Aktualisierung der Laufkarten, Feuerwehrpläne und Anlagendokumentation (falls erforderlich).

INSTANDHALTUNGSBERICHT
Dokumentation aller durchgeführten Arbeiten
Auflistung festgestellter Mängel
Empfehlungen für notwendige Reparaturen
Nachweis der ordnungsgemäßen Durchführung gemäß Normen
Übergabe in digitaler und gedruckter Form

ANFORDERUNGEN AN DEN AUTRAGNEHMER
Zertifizierung nach DIN 14675
Nachweis qualifizierter Servicetechniker
Verwendung herstellerspezifischer Prüfmittel
Einhaltung aller Sicherheits- und Dokumentationspflichten

AUSFÜHRUNG
Die jährliche Wartung ist innerhalb des vereinbarten Zeitfensters durchzuführen.
Terminabstimmung erfolgt frühzeitig mit dem Betreiber.

Die entsprechende Anzahl der Geräte im Bestand und der Erweiterung ist bei der Kalkulation des Wartungsauftrags zu berücksichtigen.

Alle erforderlichen Leistungen und Nebenleistung zur Erbringung der Wartungsleistung sind mit einzukalkulieren.

Pauschalpreis
Wartung für das 1. Betriebsjahr
Menge: 1,000 psch

**3.1.2 Wartung Brandwarnanlage für das 2. Betriebsjahr**
Leistung wie vor, jedoch
Wartung der Brandwarnanlage.
Pauschalpreis
Wartung für das 2. Betriebsjahr
Menge: 1,000 psch

**3.1.3 Wartung Brandwarnanlage für das 3. Betriebsjahr**
Leistung wie vor, jedoch
Wartung der Brandwarnanlage.
Pauschalpreis
Wartung für das 3. Betriebsjahr
Menge: 1,000 psch

**3.1.4 Wartung Brandwarnanlage für das 4. Betriebsjahr**
Leistung wie vor, jedoch
Wartung der Brandwarnanlage.
Pauschalpreis
Wartung für das 4. Betriebsjahr
Menge: 1,000 psch
